# PROYECTO BÁSICO Y DE EJECUCIÓN DE MEJORA ACCESIBILIDAD Y HABILITACIÓN OFICINAS CENTRALES

- Formato: FIEBDC-3/2007
- Programa: Menfis 8.2.117
- Fecha: 25/05/2017
- Fecha de los precios: 12/05/2017
- Divisa: EUR
- Gastos generales: 5 %
- Beneficio industrial: 6 %
- IVA: 16 %
Importe: 1000822.02
PROYECTO BÁSICO Y DE EJECUCIÓN DE CENTRO SOCIAL EN SALCEDO
Claves: base, publicacion, construccion, guadalajara

## 1 ACTUACIONES PREVIAS (18/05/2010)
Importe: 49544.25

**E01DWW060** m2 DESPEJE Y RETIRADA DE MOBILIARIO
1160.000 m2 × 2.14 = 2482.40
Despeje y retirada de mobiliario y demás enseres existentes por medios manuales con recuperación de material y almacenamiento a lugar seguro, incluso retirada a pie de carga, sin transporte a vertedero y con p.p. de medios auxiliares.
Claves: transporte, auxiliar, carga, manual, pie, vertedero, medio, mobiliario, despeje

**R03B010AP** m2 LEVANTADO Y DESPLAZAMIENTO DE MOBILIARIO RECUPERACIÓN
600.000 m2 × 6.41 = 3846.00
Levantado y desplazamiento de mobiliario y demás enseres existentes por medios manuales con recuperación de material, colocación o almacenamiento a lugar seguro, incluso retirada a pie de carga, con transporte a una distancia menor de 10 km., y con p.p. de medios auxiliares.
Claves: escombro, mobiliario, armario, levantar, cocina, vertedero, pieza, carga, mano, transporte, recuperable

**E01DKM030** m2 LEVANT.CARP.EN MUROS A MANO
462.180 m2 × 9.75 = 4506.26
Levantado de carpintería de cualquier tipo en muros, incluidos cercos, hojas y accesorios, por medios manuales, incluso limpieza y retirada de escombros a pie de carga, sin transporte a vertedero y con p.p. de medios auxiliares, sin medidas de protección colectivas. Incluso recuperación del material de madera y colocación en fachada para utilizar como protección de carpinterías (V07, V08 y PE02).
Claves: levantar, vertedero, muro, auxiliar, accesorio, cerco, pie, limpieza, carpinteria, transporte, proteccion, medio, hoja, escombro, carga, manual, colectivo

**E01DKM010** m2 LEVANT.CARP.EN TABIQUES MANO
296.390 m2 × 9.25 = 2741.61
Levantado de carpintería de cualquier tipo en tabiques, incluidos cercos, hojas y accesorios, por medios manuales, incluso limpieza y retirada de escombros a pie de carga, sin transporte a vertedero y con p.p. de medios auxiliares, sin medidas de protección colectivas.
Claves: carpinteria, colectivo, escombro, transporte, hoja, auxiliar, pie, levantar, cerco, limpieza, proteccion, vertedero, medio, manual, tabiqueria, accesorio, carga

**E01DIF020CO** ud LEVANTADO AP.SANITARIOS
43.000 ud × 13.47 = 579.21
Levantado de aparatos sanitarios y accesorios, por medios manuales excepto duchas, incluso limpieza y retirada de escombros a pie de carga, sin transporte a vertedero y con p.p. de medios auxiliares.
Claves: manual, auxiliar, carga, transporte, accesorio, medio, limpieza, pie, escombro, aparato, bañera, vertedero, ducha, levantar, sanitario

**E01DIF030CO** ud LEVANTADO BAÑERA_DUCHA
10.000 ud × 26.09 = 260.90
Levantado de bañeras y platos de ducha y accesorios, por medios manuales, incluso limpieza y retirada de escombros a pie de carga, sin transporte a vertedero y con p.p. de medios auxiliares.
Claves: transporte, escombro, vertedero, limpieza, levantar, fregadero, auxiliar, ducha, manual, pie, plato, carga, bañera, accesorio, medio

**E01DPP020** m2 DEMOL.SOLADO BALDOSAS A MANO
245.460 m2 × 8.95 = 2196.87
Demolición de pavimentos de baldosas hidráulicas, de terrazo, cerámicas o de gres, por medios manuales, incluso limpieza y retirada de escombros a pie de carga, sin transporte a vertedero y con p.p. de medios auxiliares, sin medidas de protección colectivas.
Claves: escombro, ceramico, pavimentacion, terrazo, carga, proteccion, auxiliar, pie, manual, limpieza, demolicion, transporte, medio, baldosa, gres, colectivo, vertedero, hidraulico

**E01DPP050** m2 DEMOL.PARQUET I/SOL.C/MAR.EL.
647.260 m2 × 9.84 = 6369.04
Demolición de pavimentos de parquet, corcho, moqueta, PVC, goma o tarima, incluida la solera base, con martillo eléctrico, incluso limpieza y retirada de escombros a pie de carga, sin transporte a vertedero y con p.p. de medios auxiliares, sin medidas de protección colectivas.
Claves: pvc, escombro, base, parque, pavimentacion, goma, solera, moqueta, colectivo, vertedero, demolicion, carga, transporte, auxiliar, medio, electrico, tarima, martillo, limpieza, proteccion, pie, corcho

**E01DFL060** m2 DEM.FÁB.L.HUECO.D.1/2 PIE A MANO
1019.320 m2 × 7.34 = 7481.81
Demolición de muros de fábrica de ladrillo hueco doble de 1/2 pie de espesor, por medios manuales, incluso limpieza y retirada de escombros a pie de carga, sin transporte al vertedero y con p.p. de medios auxiliares, sin medidas de protección colectivas.
Claves: carga, colectivo, limpieza, fabrica, transporte, manual, medio, muro, pie, doble, vertedero, proteccion, hueco, auxiliar, escombro, demolicion, ladrillo

**E01DFL020** m2 DEM.FÁB.L.MACIZO 1 PIE C/MART.
101.210 m2 × 9.61 = 972.63
Demolición de muros de fábrica de ladrillo macizo de un pie de espesor, con martillo eléctrico, incluso limpieza y retirada de escombros a pie de carga, sin transporte al vertedero y con p.p. de medios auxiliares, sin medidas de protección colectivas.
Claves: carga, macizo, medio, electrico, vertedero, colectivo, escombro, transporte, martillo, demolicion, proteccion, limpieza, pie, fabrica, auxiliar, ladrillo, muro

**E01DET020** m2 DEMOL.F.TECHO CONT.ESCAYOLA
892.000 m2 × 5.11 = 4558.12
Demolición de falsos techos continuos de placas de escayola, yeso, corcho o material similar, por medios manuales, incluso limpieza y retirada de escombros a pie de carga, sin transporte al vertedero y con p.p. de medios auxiliares.
Claves: auxiliar, demolicion, techo, transporte, falso, corcho, material, carga, vertedero, pie, continuo, limpieza, escombro, manual, escayola, placa, medio, yeso

**R03IT030** ud DESMONT.ASCENSOR ELÉC.6 PARADAS
2.000 ud × 1224.22 = 2448.44
Desmontado de ascensor eléctrico de 6 personas, 6 paradas, incluso guías y maquinaria, con recuperación del material desmontado, ayudas de albañilería, medios de elevación, seguridad, carga y descarga, y retirada y carga de escombros sobre camión para posterior transporte a vertedero.
Claves: descarga, maquinaria, ayuda, camion, ascensor, recuperable, seguridad, elevacion, desmontable, guia, carga, albañil, medio, material, escombro, persona, vertedero, transporte, electrico

**E01DSH040** m2 DEMOL.LOSAS H.A.<25 cm.C/COMP.
50.450 m2 × 46.32 = 2336.84
Demolición de losas de hormigón armado de hasta 25 cm. de espesor, inclinadas para escaleras o planas para ascensores, etc., con compresor, incluso limpieza y retirada de escombros a pie de carga, sin transporte al vertedero y con p.p. de medios auxiliares, sin medidas de protección colectivas.
Claves: ascensor, plano, compresor, carga, vertedero, demolicion, transporte, pie, colectivo, auxiliar, medio, proteccion, armadura, hormigon, inclinacion, escalera, limpieza, escombro, losa

**R03Q270** m2 DESMONTADO IMPERMEABILIZACIÓN ADHERIDA
360.000 m2 × 2.97 = 1069.20
Desmontado de impermeabilización de cubierta de láminas adheridas y retirada de escombros, medios de seguridad, de elevación, carga, descarga y limpieza del lugar de trabajo.
Claves: limpieza, descarga, medio, escombro, cubierta, desmontable, elevacion, seguridad, trabajo, lamina, impermeable, adherir, carga

**R08L010AP** m TRATAMIENTO PATOLOGÍA HUMEDAD ESTRUCTURAL
10.800 m × 231.21 = 2497.07
Encubado-Tratamiento para los pilares de alta tecnología, utilizando las resinas hidroepoxy de última generación, muy frágiles antes de su utilización, y extremadamente resistentes despues de su aplicación. En función de la naturaleza del soporte, se preparan las paredes del modo siguiente, desprendimiento de capas o revestimientos existentes, limpieza mecánica con cepillo o con máquina de decapado y enarenación con agua. A continuación aplicación de una base de resina hidroepoxy Murprotec 260 o equivalente en fase viscosa para lograr una adherencia perfecta del soporte. Aplicación de una capa espesa, mezcla de cemento especial y de resina hidroepoxy, para formar una cortina continua e impermeable (espesor < 12 a 20 mm.) y la mezcla se realizará con una mezcladora eléctrica. Revestimiento de un cuerpo de resina hidroepoxy pura Murprotec 300 o equivalente, en dos capas aplicadas horizantal y verticalmente, con tal de garantizar unas superficies perfectamente cubiertas sin los pequeños agujeros, ni fisuras, ni poros. Tras un periodo de secado suficiente (2 meses), se puede aplicar cualquier acabado siempre y cuando se utilice aglutinante especial compatible con el tratamiento Murprotec o equivalente.
Inyecciones-Tratamiento capilaridad por inyección consiste en perforar agujeros de 14 mm. de diámetro cada 10 cm. a todo lo largo de las paredes afectadas, con una profundidad aproximada de 5 a 11 cm. según el muro o tabique a tratar y a continuación, se inyecta una resina conforme la naturaleza del material de la pared. Este proceso se repite cada 10 cm. en profundidad, hasta 5 cm. del lado opuesto de la pared. La eficiencia del tratamiento depende, entre otras cosas, de la interconexión precisa, de manera que lleguemos a la saturación completa de la pared. En caso de que haga falta, este tratamiento esta protegido de las partes no tratadas, por la repetición del procedimiento verticalmente, hasta una altura de 1,5 metros. Los agujeros se tapan con cemento o yeso.
Claves: historico, limpieza, deterioro, pieza, original, manual, arqueologia, garlopa, intervencion, visible, objeto, daño, residuo, espatula, mortero, escombro, transporte, superficie, mano, preparacion, control, madero, adherir, material, equipo, doble, seco, previo

**E11CCT180** m2 REP.PAVIM.ANTIGUO C/MORT.AUTONIVELANTE
56.260 m2 × 27.43 = 1543.21
Reparación de pavimento antiguo con mortero autonivelante, antipolvo y resistente a la abrasión, con una resistencia a la compresión sup. a 350 kg/cm2., realizando la preparación del forjado, primeramente con un granallado de la superficie, aspirado, imprimación adherente MD-16 y posterior bombeo del mortero autonivelante ABS-410, en espesor medio de 7 mm., en capa continua, respetando las juntas estructurales (con su sellado), s/NTE-RSC, medido en superficie realmente ejecutada.
Claves: medicion, resistencia, mortero, compresion, medio, preparacion, capa, superficie, ejecucion, forjado, continuo, estructura, junta, pavimentacion, adherir, imprimacion, reparacion, polvo, bomba

**E01DWM020** m3 APER.HUECOS >1m2 M.HGÓN.C/COM.
0.650 m3 × 290.82 = 189.03
Apertura de huecos mayores de 1,00 m2, en muros de hormigón de espesor variable, con compresor, incluso limpieza y retirada de escombros a pie de carga, sin transporte al vertedero y con p.p. de medios auxiliares, sin medidas de protección colectivas.
Claves: carga, auxiliar, hueco, escombro, proteccion, medio, colectivo, hormigon, vertedero, limpieza, transporte, muro, pie, compresor

**E01DPW020** m. LEVANTADO PELDAÑOS A MANO
19.200 m. × 13.02 = 249.98
Levantado de peldaños de cualquier tipo de material, sin incluir el peldañeado, por medios manuales, incluso limpieza y retirada de escombros a pie de carga, sin transporte a vertedero y con p.p. de medios auxiliares, sin medidas de protección colectivas.
Claves: colectivo, carga, proteccion, material, escombro, pie, levantar, vertedero, transporte, medio, manual, limpieza, auxiliar, peldaño

**E02CA030AP** m3 EXC.VAC.MANUAL.TERR.COMPACTOS
38.700 m3 × 20.51 = 793.74
Excavación, en terrenos compactos, por medios manuales, con extracción de tierras a los bordes, en vaciados, sin carga ni transporte al vertedero y con p.p. de medios auxiliares.
Claves: medio, manual, extraccion, tierra, excavacion, auxiliar, terreno, carga, cielo, vaciado, vertedero, abierto, transporte, compacto

**E01DEC120CO** m2 LEVANTADO REVEST. MADERA O PVC
88.800 m2 × 5.96 = 529.25
Levantado, por medios manuales, de revestimiento de madera o cartón yeso en paramentos verticales de interior, i/arranque de rastreles, retirada de escombros a pie de carga y p.p. de medios auxiliares.
Claves: levantar, auxiliar, paramento, pvc, carga, revestimiento, rastrel, pie, escombro, madero, vertical, interior, manual, medio

**E01DEA020** m2 DEMOLIC.ALICATADOS A MANO
121.820 m2 × 8.95 = 1090.29
Demolición de alicatados de plaquetas recibidos con pegamento, por medios manuales, incluso limpieza y retirada de escombros a pie de carga, sin transporte a vertedero y con p.p. de medios auxiliares.
Claves: pegamento, carga, auxiliar, escombro, alicatado, vertedero, transporte, pie, medio, manual, limpieza, demolicion, plaqueta

**E01DKW010** m. LEVANTADO BARANDILLAS A MANO
33.300 m. × 6.49 = 216.12
Levantado de barandillas de cualquier tipo, por medios manuales, incluso limpieza y retirada de escombros a pie de carga, sin transporte a vertedero y con p.p. de medios auxiliares, sin medidas de protección colectivas.
Claves: escombro, vertedero, limpieza, medio, barandilla, manual, carga, levantar, colectivo, proteccion, transporte, auxiliar, pie

**R03IV030MA** ud LEVANTADO RADIADOR C/RECUPERACIÓN
50.000 ud × 10.53 = 526.50
Levantado de radiadores y accesorios, a mano, con recuperación de las piezas, retirada de escombros y carga, sin incluir transporte a vertedero, según NTE/ADD-1.
Claves: escombro, levantar, vertedero, accesorio, transporte, carga, mano, radiador

**E05HVA060AP** m3 HA-30/B/20/IIa E.METALICO DINTELES (21/02/2007)
0.270 m3 × 221.24 = 59.73
Hormigón armado HA-30 N/mm2, Tmáx.20 mm., consistencia blanda, elaborado central, en dinteles, i/p.p. de armadura B-500-S (según documentación gráfica) y encofrado metálico, vertido con pluma-grúa, vibrado y colocado. Según normas NTE-EME.
Claves: vibracion, central, zuncho, norma, hormigon, armadura, colocacion, elaboracion, consistencia, plano, madero, plastico, vertedero, encofrar

## 2 ESTRUCTURA (05/04/2017)
Importe: 16590.46

**E05AAL010** kg ACERO S275 EN ESTRUCTURA ATORNILLADA
3074.260 kg × 2.64 = 8116.05
Acero laminado S275, en perfiles laminados en caliente para pilares, mediante uniones atornilladas; i/p.p. de tornillos calibrados A4T, cortes, piezas especiales, despuntes y dos manos de imprimación con pintura de minio de plomo, montado y colocado, según NTE-EAS y CTE-DB-SE-A.
Claves: imprimacion, minio, pintura, colocacion, soporte, plomo, viga, calibre, corte, montaje, caliente, especial, tornillo, lamina, union, correa, perfil, pieza, acero, mano, zuncho

**E04AB023** kg ACERO CORRUGADO ELAB.B 500 S
94.800 kg × 1.03 = 97.64
Acero corrugado B 500 S, cortado y doblado en taller y armado y colocado en obra, incluso p.p. de despuntes. Según EHE y CTE-SE-A.
Claves: colocacion, doblado, acero, corrugado, armadura, cortador, taller

**E05HLA120AP** m3 HA-30/P/20 E.METALICO LOSAS e=20cm (21/02/2007)
37.610 m3 × 198.72 = 7473.86
Hormigón armado HA-30 N/mm2, Tmáx.20 mm., consistencia plástica, elaborado en central, en losas planas de espesor 20cm, i/p.p. de armadura (85 kg/m3) y encofrado metálico, vertido con pluma-grúa, vibrado y colocado. Según normas NTE-EME, EHL y EHE.
Claves: colocacion, armadura, central, norma, vertedero, hormigon, plano, encofrar, metal, elaboracion, vibracion, losa, consistencia, plastico

**E05HLA090AP** m2 LOSA INC.H.A.HA-30/P/20 E.MAD.e=15cm (21/02/2007)
12.020 m2 × 45.08 = 541.86
Hormigón armado HA-30 N/mm2, Tmáx.20 mm., consistencia plástica, elaborado en central, en losas inclinadas, de 0,15 m. de espesor, i/p.p. de armadura (85 kg/m3) y encofrado de madera, vertido con pluma-grúa, vibrado y colocado. Según normas NTE-EME, EHL y EHE.
Claves: armadura, colocacion, central, vibracion, losa, encofrar, consistencia, inclinacion, plastico, vertedero, madero, norma, elaboracion, hormigon

**E07WP020** m. FORMACIÓN PELDAÑO LHD 9cm. MORT.
23.070 m. × 15.65 = 361.05
Formación de peldañeado de escalera con ladrillo cerámico hueco doble 24x11,5x9 cm., recibido con mortero de cemento CEM II/B-P 32,5 N y arena de río tipo M-5, i/replanteo y limpieza, medido en su longitud.
Claves: limpieza, rio, mortero, hueco, ladrillo, ceramico, areno, doble, escalera, peldaño, cemento, medicion

## 3 CUBIERTAS (18/05/2010)
Importe: 23769.29

**E09PAF050** m2 CUB.INV.TRANS.PEATONES (USO PRIVADO) DRENANTE
355.000 m2 × 61.55 = 21850.25
Cubierta transitable para uso peatonal privado (pequeñas solicitaciones) formada por: hormigón aislante, de espesor medio 10 cm, en formación de pendiente, acabado en mortero de cemento con un espesor medio de 2 cms con resistencia superficial necesaria para recibir la impermeabilización;
Membrana impermeabilizante bicapa ADHERIDA al soporte previa imprimación con una dotación mínima de 300 gr./m2 formada lámina de betún modificado plastomérico APP con armadura de fieltro de fibra de vidrio (FV) con una flexibilidad a bajas temperaturas < /= -15ºC tipo MORTERPLAS FV 3 kg designación: LBM-30-FV según UNE 104410-2013 o equivalente, lámina superior totalmente adherida a la inferior de lámina de betún modificado plastomérico APP con doble armadura de fieltro de poliéster reforzado y estabilizado (FP) y de film de polietileno con una flexibilidad a bajas temperaturas < /= -15ºC tipo HIPER MORTERPLAS 4 kg designación: LBM-40-FP+PE según UNE 104410-2013 o equivalente, capa separadora de geotextil no tejido de fibras 100% poliester, punzonado mecánicamente con tratamiento térmico y calandrado con resistencia a la tracción de 5,23 kN/M según UNE-EN ISO 10319 y de resistencia al punzonamiento estático (CBR) de 1000 N según UNE-EN-ISO 12236 con un gramage de 300 grs/m2 ROOFTEX 300 o equivalente; baldosa aislante visitable TEXLOSA 60/35 R GRIS o equivalente compuesta por una base de espuma de poliestireno extruido con estructura de célula cerrada de 80 mm de espesor de conductividad térmica de lambda 0,036 W/mºK (según UNE EN 13164), autoprotegida en su cara superior con una capa de mortero de 35 mm de espesor, compuesta por áridos seleccionados y aditivos especiales, con acabado rugoso rustico en gris, todo el sistema de acuerdo a las indicaciónes del Código Técnico de la Edificación (CTE) y norma UNE-104401-2013 Impermeabilización con láminas bituminosas modificadas. Sistemas y puesta en obra.
Claves: terminacion, medio, union, perforacion, perimetro, peso, rotura, arista, superficie, imprimacion, masa, ejecucion, soporte, cara, armadura, fratasado, malla, termico, montaje, alto, vidrio, proteccion, madero, estatico, aenor, peatonal, aislamiento, cubierta, chaflan, hormigon, mecanico, refuerzo, fuego, adherir, ensayo, punto, soplete, plegable, modificado, fibra, panel, asfalto, elastomerico, betun, transitable, tender, aislante, poliester, maximo, frio, mortero, baldosa, fieltro, lamina, rio, remate, areno, tejido, drenaje, geotextil, polietileno, cono, polipropileno, traccion, extruido, catalogo, cemento, base, resistencia, pesado, estable, poliestireno, filamento, construccion

**E10IAW049** m. IMP.PERÍMETRO LÁM.ASF.AUTOPRO.
79.960 m. × 24 = 1919.04
Impermeabilización de perímetros de cubierta, con un desarrollo de 110 cm., constituida por: imprimación asfáltica, Emufal I o equivalente; banda de refuerzo en ángulos, con lámina Morterplas polimérica FP 3 kg, (tipo LBM-30-FP) o equivalente, totalmente adherida al soporte con soplete; lámina asfáltica Morterplas FPV 4 kg mineral gris, (tipo LBM-40/G-FP) o equivalente, totalmente adherida a la anterior con soplete.
Claves: adherir, lamina, soplete, asfalto, soporte, refuerzo, cubierta, angulo, impermeable, mineral, gris, polimerico, perimetro, desarrollar, banda, imprimacion

## 4 ALBAÑILERÍA (18/05/2010)
Importe: 143866.88
ALBAÑILERIA

**E07LD010** m2 FÁB.LADR.1/2P.HUECO DOBLE 8cm. MORT.M-5
452.550 m2 × 16.43 = 7435.40
Fábrica de ladrillo cerámico hueco doble 24x11,5x8 cm., de 1/2 pie de espesor recibido con mortero de cemento CEM II/B-P 32,5 N y arena de río tipo M-5, preparado en central y suministrado a pie de obra, para revestir, i/replanteo, nivelación y aplomado, rejuntado, limpieza y medios auxiliares. Según UNE-EN-998-1:2004, RC-03, NTE-PTL, RL-88 y CTE-SE-F, medido a cinta corrida.
Claves: fabrica, limpieza, medicion, ladrillo, medio, mortero, preparacion, pie, rio, central, ceramico, revestir, nivel, auxiliar, cemento, suministro, doble, junta, cinta, corrido, hueco, areno

**E07LP021** m2 FÁB.LADR.PERF.10cm.1/2P.+MURFOR MORT.M-7,5
11.400 m2 × 23.11 = 263.45
Fabrica de ladrillo perforado tosco de 24x11,5x10 cm., de 1/2 pie de espesor en fachada, recibido con mortero de cemento CEM II/B-P 32,5 N y arena de río, tipo M-7,5, preparado en central y suministrado a pie de obra, para revestir, con colocación, cada 4 hiladas, de armadura de acero galvanizado en caliente, en forma de cercha y recubierta de zinc, Murfor RND.5/Z-50 o equivalente. Según EC-6, i/replanteo, nivelación y aplomado, p.p. de ganchos murfor LHK/S/84 o equivalente, enjarjes, mermas, roturas, humedecido de las piezas, rejuntado, limpieza y medios auxiliares. Según EC-6, UNE-EN-998-1:2004, RC-03, NTE-FFL, CTE-SE-F y RL-88., medida deduciendo huecos superiores a 1 m2.
Claves: central, revestir, areno, galvanizar, humedad, medio, acero, nivel, armadura, limpieza, cercha, pie, rio, auxiliar, junta, hueco, tosco, recubrir, zinc, gancho, fachada, pieza, rotura, mortero, caliente, fabrica, hilada, cemento, merma, preparacion, perforacion, suministro, colocacion, ladrillo

**E07TYO010EG** m2 TAB.EST.(15x2+48+15x2) e=108mm./600
33.130 m2 × 57.54 = 1906.30
Tabique formado por montantes separados 600 mm. y canales de perfiles de chapa de acero DX 51 D - Z 140 0,6 mm. de espesor y con raíles de 48 mm. tipo MetalPhonique de Placo o equivalente, atornillado por cada cara dos placas de 15 mm. de espesor, una tipo Rigidur de Placo o equivalente al exterior y la placa PlacoPhonique de Placo o equivalente al interior con un ancho total de 108 mm., con aislamiento sin incluir. I/p.p. de tratamiento de huecos, paso de instalaciones, tornillería, pastas de agarre y juntas, cintas para juntas, anclajes para suelo y techo, limpieza y medios auxiliares. Totalmente terminado y listo para imprimar y pintar o decorar. Según NTE-PTP, UNE 102040 IN y ATEDY. Medido deduciendo los huecos de superficie mayor de 2 m2.
Claves: paso, placa, superficie, montante, auxiliar, tabiqueria, anclaje, pasta, agarre, suelo, canal, estructura, terminacion, cara, acero, techo, medio, aislamiento, hueco, medicion, perfil, junta, tornillo, chapa, cinta, pintura, galvanizar, doble, limpieza

**E14AAM030AP** m2 MAMP.AL.CIEGA
945.300 m2 × 117.4 = 110978.22
División Interior formada por estructura de perfil de aluminio extrusionado en aleación 6063 y tratamiento dureza T-5 según normativa UNE 38-300, oculta de sección 45x35 mm para coronación, montantes y travesaños y 55 mm de cara vista para zócalo inferior, en mamparas ciegas tipo Master MCMT Módulo 01 (MCMT01X) o equivalente. La estructura está preparada para recibir mediante sistema de clipado los paneles ciegos, formando una entrecalle de 9 mm tanto verticales como horizontales. Perfil con esquina curva para encuentros a 90º, u opción de canto pilastra.
Tipos de acabado de perfilería: anodizado químico electroestático térmico y acústico. Tipo de paneles: tablero a una cara canteado en 2 mm, con núcleo de aglomerado de 660 kg/m3, de 16 mm de espesor cada uno, revestido por ambas caras mediante lámina de papel melamínicas, clipado a la estructura mediante grapas de presión oculta, incluso tableros hidrófugos fenólicos de alta presión compacto para las zonas húmedas (aseos y vestuarios), quedando una cámara útil entre estructura y muro de obra de aproximadamente 60 mm en la que se instala panel termoacústico de lana de roca de densidad 100 kg/m3, instalada, incluso con p.p. de medios auxiliares. Sin incluir hojas practicables.
Claves: colgar, perfil, seguridad, plastico, herraje, anodo, compuesto, hoja, mampara, aluminio, carpinteria, madero, natural, auxiliar, color, bastidor, superficie, medio, practicable, ciego

**E14AAM020AP** m2 MAMP.AL.ACRIST
92.460 m2 × 111.14 = 10276.00
División Interior formada por perfil de aluminio extrusionado en aleación 6063 y tratamiento dureza T-5 según normativa UNE 38-300, oculta de sección 45x35 mm para coronación, montantes y travesaños y 55 mm de cara vista para zócalo inferior, en mamparas acristaladas tipo Master MC77 Módulo 14 (MC7714D-G) o equivalente.
Tipos de acabado de perfilería: anodizado químico electroestático térmico y acústico.
Acristalamiento con vidrios transparentes laminados canteados perimetralmente en pulido brillo, de espesor de 55.1 mm con PVB incoloro tipo Stadip o equivalente, instalados de suelos a techo calzado y sellado con silicona neutra o con goma de sellado perimetral acabado hielo. Mampara totalmente instalada, incluso con p.p. de medios auxiliares. Sin incluir hojas practicables.
Claves: practicable, carpinteria, seguridad, aluminio, anodo, inferior, herraje, cristal, madero, bastidor, perfil, medio, zocalo, plastico, auxiliar, natural, hoja, compuesto, mampara, ciego, colgar, superficie, color

**E10AAP300EG** m2 AISL.ACÚST.P.LM 40
638.960 m2 × 7.63 = 4875.26
Aislamiento acústico, constituido por panel de lana mineral Arena-40 de Isover o equivalente de 40 mm. de espesor, colocado en paramentos verticales (cámaras, tabiques y trasdosados de yeso laminado), medida la superficie ejecutada.
Claves: panel, colocacion, acustico, camara, lana, paramento, trasdosado, vertical, ejecucion, tabiqueria, aislamiento, superficie, mineral

**E30OMT020AP** ud TABIQUE MÓVIL CIEGO
7.000 ud × 1161.75 = 8132.25
Suministro e instalación de tabique móvil modelo Ambiente o equivalente, con sistema monodireccional, con paneles deslizantes mediante sistema de desplazamiento por guía corredera superior de aluminio 30 extrusionado y endurecido. Carril superior de aluminio fijado mediante estrcutura auxiliar niveladora, con soporte para remate de techo o galería. Carros de desplazamiento con redamientos en acero inox para su desplazamiento por las guías correderas. Perfilería oculta con cantos en PVC y paneles a ambos lados (bipanel) de tablero de melamina con aislante acústico de lana de roca 50/50 en el interior de su cámara de aire. Estructura en aluminio, con juntas cortavientos de goma y banda magnética. Sistema de cierre por zapata telescópica accionada mediante manivela en el canto, incluso zócalo telescópico. Con certificado de insonorización acústica de 44dB y un peso total de 30 kg/m2.
Medida: 744 x 260cm.
Modulación: 7 módulos de 106cm
Totalmente instalado.
Claves: tabiqueria, techo, madero, fabricacion, estancia, movil, sapely, aislamiento, haya

## 5 CARPINTERÍA EXTERIOR E INTERIOR (18/05/2010)
Importe: 156969.02
CARPINTERIA EXTERIOR E INTERIOR

**E14AAQ070AP** m2 CARPINTERIA ALUMINIO COR70 VENTANA o EQUIV.
358.750 m2 × 196.72 = 70573.30
Suministro y colocación de ventanas abisagradas oscilobatientes de canal europeo sistema Cor-70 Industrial o equivalente, compuestas por perfiles de aleación de aluminio 6063 y tratamiento térmico T-5. Marco y hoja tienen una profundidad de 70 mm. y 78 mm. respectivamente tanto en ventanas como en puertas. El espesor medio de los perfiles de aluminio es de 1,5 mm. en ventanas y y 1,7 en puertas, y una capacidad máxima de acristalamiento de 55 mm. Los perfiles de aluminio están provistos de rotura de puente térmico obtenida por inserción de varillas aislantes de poliamida 6.6, reforzadas con un 25 % de fibra de vidrio, y de profundidad de 32 a 35mm contemplando tres opciones de transmitancia térmica de marco para adaptarse a las distintas necesidades de proyecto. Estanqueidad por un sistema de triple junta de EPDM. Accesorios, herrajes de colgar y apertura homologados con la serie suministrados por STAC. Estanqueidad por un sistema de triple junta de EPDM, tornillería de acero inoxidable, elementos de estanqueidad, accesorios y utillajes de mecanizado homologados. Incluso p/p de garras de fijación, sellado perimetral de juntas por medio de un cordón de silicona neutra y ajuste final en obra. Perfilería, juntas y herrajes con certificación de marcado CE según UNE-EN 14351-1 de obligado cumplimiento por la Comisión Europea. Elaborada en taller. TSAC.
Categorías alcanzadas en banco de ensayos*:
Permeabilidad al aire según Norma UNE-EN 12207:2000 CLASE 4
Estanqueidad al agua según Norma UNE-EN 12208:2000 CLASE E1200
Resistencia al viento según Norma UNE-EN 12210:2000 CLASE C5
*Ensayo de referencia de ventana de dos hojas de 1,23 x 1,48 m.
Acabado Superficial, a elegir por la Dirección Facultativa cumpliendo en:
-Anodizado, efectuado en un ciclo completo que comprende las operaciones de desengrase, lavado, oxidación anódica, coloreado y sellado. El espesor y calidad de la capa anódica está garantizada por el sello EWAA-EURAS con un valor mínimo clase 25 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.
Claves: carpinteria, compuesto, aluminio, herraje, auxiliar, natural, inferior, hoja, precerco, color, cerco, ciego, medio, anodo, cristal, puerta, superficie, practicable, junta, termico, balcon, rotura, colgar, zocalo, seguridad, limpieza

**E14AAQ090AP** m2 CARPINTERIA ALUMINIO COR70 BALCONERA o EQUIV.
57.920 m2 × 141.18 = 8177.15
Suministro y colocación de ventanas abisagradas de canal europeo sistema Cor-70 Industrial o equivalente, compuestas por perfiles de aleación de aluminio 6063 y tratamiento térmico T-5. Marco y hoja tienen una profundidad de 70 mm. y 78 mm. respectivamente tanto en ventanas como en puertas. El espesor medio de los perfiles de aluminio es de 1,5 mm. en ventanas y y 1,7 en puertas, y una capacidad máxima de acristalamiento de 55 mm. Los perfiles de aluminio están provistos de rotura de puente térmico obtenida por inserción de varillas aislantes de poliamida 6.6, reforzadas con un 25 % de fibra de vidrio, y de profundidad de 32 a 35mm contemplando tres opciones de transmitancia térmica de marco para adaptarse a las distintas necesidades de proyecto. Estanqueidad por un sistema de triple junta de EPDM. Accesorios, herrajes de colgar y apertura homologados con la serie suministrados por STAC. Estanqueidad por un sistema de triple junta de EPDM, tornillería de acero inoxidable, elementos de estanqueidad, accesorios y utillajes de mecanizado homologados. Incluso p/p de garras de fijación, sellado perimetral de juntas por medio de un cordón de silicona neutra y ajuste final en obra. Perfilería, juntas y herrajes con certificación de marcado CE según UNE-EN 14351-1 de obligado cumplimiento por la Comisión Europea. Elaborada en taller. TSAC.
Categorías alcanzadas en banco de ensayos*:
Permeabilidad al aire según Norma UNE-EN 12207:2000 CLASE 4
Estanqueidad al agua según Norma UNE-EN 12208:2000 CLASE E1200
Resistencia al viento según Norma UNE-EN 12210:2000 CLASE C5
*Ensayo de referencia de ventana de dos hojas de 1,23 x 1,48 m.
Acabado Superficial, a elegir por la Dirección Facultativa cumpliendo en:
-Anodizado, efectuado en un ciclo completo que comprende las operaciones de desengrase, lavado, oxidación anódica, coloreado y sellado. El espesor y calidad de la capa anódica está garantizada por el sello EWAA-EURAS con un valor mínimo clase 25 micras.
-Lacado, efectuado con un ciclo completo que comprende desengrase, decapado de limpieza en sosa cáustica, lavado, oxidación controlada, secado y termolacado mediante polvos de poliéster con aplicación electrostática y posterior cocción a 200 º C. La calidad de la capa de lacado está garantizada por el sello QUALICOAT estando su espesor comprendido entre 60 y 100 micras.
Totalmente montada y probada.
Incluye: Colocación del premarco. Colocación de la carpintería. Ajuste final de las hojas. Sellado de juntas perimetrales. Realización de pruebas de servicio.
Criterio de medición de proyecto: Unidad proyectada, según documentación gráfica de Proyecto.
Claves: medio, color, superficie, aluminio, cerco, hoja, practicable, monobloc, capialzado, balcon, carril, cristal, zocalo, pvc, ciego, colgar, anodo, puerta, auxiliar, persiana, limpieza, precerco, seguridad, compuesto, junta, inferior, carpinteria, natural, herraje

**E14AAQ030AP** m2 CARPINTERIA ALUMINIO MILLENIUM PLUS 70 o EQUIV.
12.120 m2 × 390.31 = 4730.56
Suministro y colocación de composición de puerta abisagrada de apertura exterior/interior y dimensiones según documentación gráfica adjunta, sistema CORTIZO MILLENIUM PLUS o equivalente, y con premarco, compuesto por perfiles tsac de aleación de aluminio 6063 con tratamiento térmico T-5. Marco y hoja tienen una sección de 70 mm. con un espesor medio de los perfiles de aluminio de 2.0 mm., y una capacidad máxima de acristalamiento de 54 mm. La hoja y el marco son coplanarios. Las bisagras mecánicas de dos o tres palas soportan hasta 220 Kg. de peso máximo por hoja y 120kg en el caso de bisagras ocultas. La resistencia al impaco de cuerpo blando es de Clase 5 según norma UNE. Accesorios, herrajes de colgar y apertura antipánico homologados con la serie suministrados por STAC Cortizo o equivalente, juntas de acristalamiento de EPDM de alta calidad suministradas, tornillería de acero inoxidable, elementos de estanqueidad, accesorios y utillajes de mecanizado homologados. Los perfiles de aluminio están provistos de rotura de puente térmico obtenida por inserción de varillas aislantes de poliamida 6.6 de 24 mm. de profundidad reforzadas con un 25 % de fibra de vidrio. Estanqueidad por un sistema de triple junta de EPDM. Incluso p/p de garras de fijación, sellado perimetral de juntas por medio de un cordón de silicona neutra y ajuste final en obra. Perfilería, juntas y herrajes con certificación de marcado CE según UNE-EN 14351-1 de obligado cumplimiento por la Comisión Europea. Elaborada en taller. TSAC. Según UNE-EN 12210. Totalmente montada y probada. TSAC.
Categorías alcanzadas en banco de ensayos*:
Permeabilidad al aire según Norma UNE-EN 12207:2000 CLASE 4
Estanqueidad al agua según Norma UNE-EN 12208:2000 CLASE 6A
Resistencia al viento según Norma UNE-EN 12210:2000 CLASE C4
*puerta 1.20 x 2.30, 1 hoja
Resistencia al impacto de cuerpo blando según
Norma UNE-EN 13049:2003 CLASE 5 (max)
*puerta 1.80 x 2.20, 2 hojas, vidrio laminar 3+3
Resistencia a aperturas y cierres repetidos según
Norma UNE-EN 1191:2000 500.000 ciclos
*puerta 0.935 x 2.10, 1 hoja
Acabado Superficial, a elegir por la Dirección Facultativa cumpliendo en:
-Anodizado, efectuado en un ciclo completo que comprende las operaciones de desengrase, lavado, oxidación anódica, coloreado y sellado. El espesor y calidad de la capa anódica está garantizada por el sello EWAA-EURAS con un valor mínimo clase 25 micras.
-Lacado, efectuado con un ciclo completo que comprende desengrase, decapado de limpieza en sosa cáustica, lavado, oxidación controlada, secado y termolacado mediante polvos de poliéster con aplicación electrostática y posterior cocción a 200 º C. La calidad de la capa de lacado está garantizada por el sello QUALICOAT estando su espesor comprendido entre 60 y 100 micras.
Totalmente montada y probada.
Incluye: Colocación del premarco. Colocación de la carpintería. Ajuste final de las hojas. Sellado de juntas perimetrales. Realización de pruebas de servicio.
Incluso cierre electrónico para apertura con targeta o mando a distancia.
Criterio de medición de proyecto: Unidad proyectada, según documentación gráfica de Proyecto.
Claves: colgar, puerta, anodo, junta, compuesto, herraje, cristal, natural, termico, practicable, precerco, ciego, balcon, zocalo, limpieza, hoja, seguridad, inferior, auxiliar, medio, color, rotura, cerco, aluminio

**E16EGD070PS** m2 AISLAGLAS GUARDIAN SUN NEUTRO 6/16/44.1 o EQUIV.
428.790 m2 × 36.21 = 15526.49
Doble acristalamiento AislaGlas, formado por un vidrio Guardian Sun o equivalente capa magnetrónica control solar y baja emisividad incoloro de 6 mm y una vidrio Laminado LamiGlass de Seguridad o equivalente de 8mm (4+4) formado por dos vidrios float de 4mm y cámara de aire deshidratado de 10mm o 12mm o 16mm con perfil separador de aluminio y doble sellado perimetral, fijado sobre carpintería con acuñado mediante calzos de apoyo perimetrales y laterales y sellado en frío con silicona neutra, incluso cortes de vidrio y colocación de junquillos, según NTE-FVP-8.Prestaciones técnicas: Transmisión Luminosa: 69%, Reflexión Exterior: 19% Factor Solar: 42%, Valor U: 1,3. Cámara de 16 Gas Argón 1.0.
Claves: luz, lamina, silicona, emisor, perimetro, control, transmision, valoracion, cuña, lateral, gas, tecnica, aire, exterior, corte, seguridad, junquillo, colocacion, separador, incoloro, doble, apoyo, frio, capa, cristal, vidrio, aluminio, camara, carpinteria, perfil

**E14ACW010SS** m JAMBAS MADERA CEDRO
456.140 m × 12.2 = 5564.91
Jambas de madera de cedro, con barniz al agua, con goterón, y de desarrollo total dimensión del muro existente de piedra, recibido en huecos de fachadas con mortero de cemento y arena de río 1/6, incluso sellado de juntas y limpieza, instalado, con p.p. de medios auxiliares y pequeño material para su recibido, terminado.
Claves: desarrollar, junta, garra, laca, terminacion, auxiliar, medio, cemento, limpieza, rio, areno, aluminio, color, material, gota, chapa, fachada, vierteaguas, hueco, mortero

**E13EPL090RI** ud PTA. PASO ABAT. 1H 83x210 MAMPARA
41.000 ud × 328.46 = 13466.86
Carpintería interior para puerta de paso abatible, de 1 hoja, de 83x210 cm., integrada en mampara mediante recerco con batiente acabados según Dirección Facultativa. Hoja y mainel de 40 mm de espesor compuestos por doble tablero de melaminado liso de 10 mm de espesor, prensado sobre bastidor oculto de 20 mm de aglomerado hidrófugo. Cantos en pvc de 2 mm, bisagras de aluminio anodizado plata y herrajes de cierre en acero inox, siendo la manilla tubular de 20 mm de diámetro y cerradura provista de bombillo o condena, montada según memoria de carpintería y p.p. de medios auxiliares.
Claves: cierre, auxiliar, molde, cara, ciego, barniz, paso, hoja, cerco, galce, montaje, herraje, colgar, liso, laton, tapajunta, hueco, macizo, precerco, puerta, medio, pino, norma, chapa

**E16CPA010AP** ud PUERTA TEMPLADA INCOL. 2100x825 MAMPARA
10.000 ud × 724.35 = 7243.50
Puerta de vidrio templado transparente integrada en mampara mediante recerco con batiente, incoloro, de 10 mm., de 2100 x 825 mm, incluso taladros para bisagras, herrajes, freno y cerradura, con llave y manilla de acero inoxidable, instalada.
Claves: llave, incoloro, templado, vidrio, transparente, herraje, puerta, cerrajeria, manivela, acero, inoxidable

**E13EPL090CO** ud PTA. PASO ABAT. 1H CONTRACH 93x210
3.000 ud × 213.34 = 640.02
Carpintería interior de madera para puerta de paso abatible, de 1 hoja, de 93x210 cm., realizada con tableros contrachapados a ambos lados, para lacar, tapajuntas, herrajes de colgar y cierre, cerraduras y manillas de acero inox. satinado, montada según memoria de carpintería, incluso recibido de albañilería y p.p. de medios auxiliares.
Claves: liso, chapa, cerco, montaje, tapajunta, auxiliar, pino, barniz, hueco, hoja, paso, cierre, molde, galce, precerco, herraje, ciego, colgar, norma, laton, medio, cara, puerta, macizo

**E13EPW020** ud PTA. PASO VAIVEN 1H CONTRACH 90X210
1.000 ud × 378.6 = 378.60
Carpintería interior de madera para puerta de paso de vaivén, de 1 hoja, de 90x210 cm., realizada con tableros contrachapados a ambos lados, para lacar, tapajuntas, herrajes de colgar y cierre, cerraduras y manillas de acero inox. satinado, montada según memoria de carpintería, incluso recibido de albañilería y p.p. de medios auxiliares.
Claves: ciego, molde, chapa, acero, cierre, plafon, puerta, manivela, laca, cerco, montaje, hoja, precerco, inoxidable, tapajunta, tablero, herraje, medio, norma, colgar, laton, galce, pino, cara, auxiliar, paso

**E13EPL055CO** ud PTA. PASO ABAT. 1H CONTRACH 73X165
13.000 ud × 181.56 = 2360.28
Carpintería interior de madera para puerta de paso abatible, de 1 hoja, de 73x210 cm., realizada con tableros contrachapados a ambos lados, para lacar, tapajuntas, herrajes de colgar y cierre, cerraduras y manillas de acero inox. satinado, montada según memoria de carpintería, incluso recibido de albañilería y p.p. de medios auxiliares.
Claves: macizo, puerta, cara, precerco, norma, barniz, roble, colgar, galce, herraje, laton, chapa, sapely, molde, cierre, cerco, paso, auxiliar, montaje, medio, tapajunta, liso, ciego

**E13EPL060CO** ud PTA. PASO CORR.1H. 93x210
4.000 ud × 292.79 = 1171.16
Carpintería interior de madera para puerta de paso corredera, de una hoja, de 93x210 cm., realizada con tableros contrachapados a ambos lados, lacadas según Dirección Facultativa, con herrajes de colgar y deslizamiento tipo Klein o equivalente, y tiradores de acero inox. satinado con condena, montada según memoria de carpintería, incluso p.p. de medios auxiliares.
Claves: cerco, macizo, montaje, galce, pintura, pino, laton, tapajunta, colgar, chapa, herraje, liso, cara, precerco, puerta, norma, cierre, cerrajeria, medio, melis, paso, auxiliar, barniz, ciego

**E26FLB040** ud PUERTA CORTAF. MODL.TURIA EI2-60 1H. 90x205 cm o EQUIV.
12.000 ud × 202.29 = 2427.48
Puerta metálica contrafuegos pivotante galvanizada más antifinger de una hoja EI2-60-C5 de medidas 900x2050 mm. (Medidas nominales) mod. Turia de Andreu o equivalente, con certificado de homologación, dos chapas de acero de 0,8 mm. ensambladas entre sí sin soldadura, relleno de material ignífugo, doble capa de lana de roca de alta densidad y placa tipo Pladur, hoja de grosor 63 mm., tornillería métrica, 3 bisagras de doble pala y regulación en altura, con marco tipo CS5 de 1,5 mm. de espesor con junta intumescente. Ajustado y preparado para su fijación a obra mediante garras de acero o para atornillar a premarco, cerradura embutida con cierre a un punto, escudo y manivela EI y herrajes mod. Andreu nylon negro
Claves: acero, elaboracion, zinc, metal, chapa, patilla, galvanizar, ajustar, automatico, albañil, pintura, aislante, homologado, construccion, epoxi, camara, horno, ignifugacion, cremona, cerrajeria, material, taller, pivotante, cerco, puerta, abierto, fijacion, cierre, cortafuego, hoja

**E15CGS010AP** ud PUER.SECCIONAL 3,00x2,30
1.000 ud × 1110.48 = 1110.48
Puerta seccional de 3,00x2,30 m., construida en paneles de 26 mm. de doble chapa de acero laminado, cincado, gofrado y lacado, con cámara interior de poliuretano expandido de 38 kg/m3. y chapas de refuerzo, juntas flexibles de estanqueidad, guías, muelles de torsión regulables y con guía de elevación en techo estándar, apertura manual y demás elementos necesarios para su funcionamiento, lacada color blanco, patillas de fijación a obra, elaborada en taller, ajuste y montaje en obra.
Claves: guia, chapa, refuerzo, fijacion, ajustar, flexible, acero, manual, poliuretano, torsion, laca, muelle, ayuda, elevacion, junta, blanco, lamina, puerta, construccion, regulacion, patilla, camara, taller, montaje, estandar, estanquidad, interior, seccion, expandido, techo, color, albañil, elaboracion, gofrado, doble, panel

**E13MCL010AP** m2 ESTANTERÍA MELAMINA LISA
151.000 m2 × 69.45 = 10486.95
Estantería de tablero aglomerado hidrófugo laminado liso acabado a elegir según D.F., de 19 mm. de espesor formada por estructura perimetral, divisiones centrales y estantes regulables en altura, despiece, corte, mecanizado para ensamblaje oculto y montaje en obra.
Claves: colgar, tirador, empotrable, cazoleta, frente, cerco, deslizador, interior, montaje, contrachapado, molde, tapa, chapa, precerco, liso, pino, tapajunta, exterior, herraje, auxiliar, medio, macizo, armario, pintura, galce, hoja

**E13MCL030AP** m2 FTE.ARM.ESTANTERÍA MELAMINA LISA
112.530 m2 × 107.15 = 12057.59
Frente de armario con hojas abatibles de plastón directas a estantería de tablero DM-H de 19 mm. de espesor, bisagras, cazoleta, retenedoras, sistema de cierre apertura push o tirador, lacado en color a elegir según D.F. y estantería de tablero aglomerado hidrófugo laminado liso acabado a elegir según D.F., de 19 mm. de espesor formada por estructura perimetral, divisiones centrales y estantes regulables en altura, despiece, corte, mecanizado para ensamblaje oculto y montaje en obra.
Claves: liso, montaje, molde, hoja, chapa, auxiliar, interior, colgar, galce, pino, tapajunta, sapely, exterior, herraje, macizo, precerco, tapa, empotrable, cazoleta, deslizador, frente, tirador, cerco, armario, contrachapado, medio

**E15CPF110AP** ud CIERRE ANTIPÁNICO PUERTA 1 H. DOS PUNTOS
5.000 ud × 161.35 = 806.75
Cierre antipánico de acero, para puerta de una hoja, dos puntos de fijación. Medida la unidad instalada.
Claves: panico, cortafuego, punto, cierre, acero, fijacion, hoja, puerta

**E15CPF130AP** ud CIERRE ANTIPÁNICO PUERTA 2 H.
1.000 ud × 246.94 = 246.94
Cierre antipánico, para puerta de dos hojas. Medida la unidad instalada.
Claves: panico, puerta, cierre, hoja, cortafuego

## 6 REVESTIMIENTOS Y FALSOS TECHOS (18/05/2010)
Importe: 96590.38

**E08PFM050** m2 ENFOSC. MAESTR.-FRATAS. M-5 VER.
1230.360 m2 × 8.41 = 10347.33
Enfoscado maestreado y fratasado con mortero de cemento CEM II/B-P 32,5 N y arena de río M-5, en paramentos verticales de 20 mm. de espesor, i/regleado, sacado de aristas y rincones con maestras cada 3 m. y andamiaje, s/NTE-RPE-7, medido deduciendo huecos.
Claves: hueco, paramento, mortero, fratasado, vertical, areno, cemento, andamio, medicion, enfoscado, maestra, rincon, rio, arista

**E10AAP080MQ** m2 TRASD. ACÚST. 78/48
542.880 m2 × 32.98 = 17904.18
Trasdosado autoportante libre para cerramientos, sistema Placo Rigidur o equivalente, realizado con dos placas de yeso laminado GF-C1-I-W2 / UNE-EN 15283-2 - 1200 / 2400 / 12,5 / borde cuadrado, Rigidur H 13 BC Placo o equivalente, haciendo sándwich con una membrana acústica Danosa o equivalente de 4 mm de espesor, atornillada directamente a una estructura autoportante de perfiles metálicos de acero galvanizado formada por canales R 48 Placo o equivalente y montantes M 48 Placo o equivalente, con una separación entre montantes de 600 mm y un espesor total de 78 mm, con aislamiento sin incluir. I/p.p. de tratamiento de huecos, jambeados horizontal superior, inferior y laterales, así como paso de instalaciones, tornillería, pastas de agarre y juntas, cintas para juntas, anclajes para suelo y techo, limpieza y medios auxiliares. Totalmente terminado y listo para imprimar y pintar o decorar. Según NTE-PTP, UNE 102040 IN y ATEDY. Medido deduciendo los huecos de superficie mayor de 2 m2.
Claves: lana, roca, capa, perfil, mecanico, fijacion, soporte, acustico, seco, tabiqueria, aislamiento, construccion, paramento, adherir, vertical, interior, densidad, membrana, panel

| Código | Ud | Descripción | Cantidad | Precio | Importe |
|---|---|---|---|---|---|
| E10AAP300EG | m2 | AISL.ACÚST.P.LM 40 | 542.880 | 7.63 | 4142.17 |

**E08PML030AP** m2 REVES.VERT. PANELADO
233.000 m2 × 105.41 = 24560.53
Revestimiento de paramentos con estructura de perfil de aluminio extrusionado en aleación 6063 y tratamiento dureza T-5 según normativa UNE 38-300, oculta de sección 45x35 mm para coronación, montantes y travesaños y 55 mm de cara vista para zócalo inferior, tipo Master MC o equivalente. La estructura está preparada para recibir mediante sistema de clipado los paneles ciegos, formando una entrecalle de 9 mm tanto verticales como horizontales. Perfil con esquina curva para encuentros a 90º, u opción de canto pilastra.
Tipos de acabado de perfilería: anodizado químico electroestático térmico y acústico. Tipo de paneles: tablero a una cara canteado en 2 mm, con núcleo de aglomerado de 660 kg/m3, de 16 mm de espesor cada uno, revestido por ambas caras mediante lámina de papel melamínicas, clipado a la estructura mediante grapas de presión oculta, quedando una cámara útil entre estructura y muro de obra de aproximadamente 60 mm en la que se instala panel termoacústico de lana de roca de densidad 100 kg/m3, instalada, incluso con p.p. de medios auxiliares. Sin incluir hojas practicables.
Claves: union, pasta, punta, yeso, tablero, hueco, pino, aglomerado, valsain, negro, medicion, clavo, eje, barniz, rastrel, revestimiento, madero, paramento

**E08TAM190AP** m2 FT-135x60 LANA ROCA EKLA o EQUIV.
1020.500 m2 × 35.69 = 36421.65
Falso techo según el sistema Rockfon Blanka o equivalente, formado por panel de lana de roca acústico biosoluble según EN 13964 provisto en una cara visible por un velo muy blanco, liso y mate. L: 94,5 la blancura del producto se comprueba conforme la norma ISO 7724 y se mide según una escala de 1 (negro) a 100 (blanco). La cara posterior dispone de un contravelo. Formato 1200 x 600 x 22 mm. de espesor con canto oculto, X, reacción al fuego A1 conforme a la norma EN13501-1, resistencia a la humedad del 100%. Absorción acústica de 1. Instalado sobre estructura formada por perfiles primarios y secundarios de Chicago Metallic T24 Click 2890 o equivalente. La superficie del panel es antiestática, repele el polvo presente en la obra. Gracias a la durabilidad mejorada de su superficie, Rockfon Blanka es más resistente a la suciedad y al desgaste diario, mejorando así el tiempo de vida útil del producto. Se puede limpiar mediente aspirador o un trapo húmedo. La resistencia al frote en húmedo Clase 1, comprobada conforme la norma EN ISO 11998:2007, y puntuado según una escala de 1 a 5, en la que 1 es la mejor. Totalmente reciclable.
Claves: fijacion, lamina, negro, andamio, perfil, hueco, refuerzo, aluminio, termico, vidrio, falso, roca, techo, alto, accesorio, registro, absorcion, resistencia, recubrir, medicion, humedad, acero, galvanizar, mate, pieza, acustico, angulo, densidad, cara, maximo, lana, fuego, decorado, sala

**E12AC030Vim2** m2 ALIC.AZULEJO 20x20 cm. 1ª
42.810 m2 × 8.26 = 353.61
Alicatado con azulejo color de 20x20 cm. (BIII s/n EN 159), recibido con mortero de cemento CEM II/A-P 32,5 R y arena de miga 1/6, i/p.p. de cortes, ingletes, piezas especiales, rejuntado con lechada de cemento blanco BL-V 22,5 y limpieza, s/NTE-RPA-3, medido deduciendo huecos superiores a 1 m2. Cumpliendo reacción al fuego C-s2, d0.

**E08TAK010** m2 FALSO TECHO YESO LAM. LISO N-13
153.400 m2 × 18.65 = 2860.91
Falso techo formado por una placa de yeso laminado de 13 mm. de espesor, colocada sobre una estructura oculta de acero galvanizado, formada por perfiles T/C de 40 mm. cada 40 cm. y perfilería U de 34x31x34 mm., i/replanteo auxiliar, accesorios de fijación, nivelación y repaso de juntas con cinta y pasta, montaje y desmontaje de andamios, terminado s/NTE-RTC, medido deduciendo huecos superiores a 2 m2.
Claves: techo, terminacion, junta, colocacion, montaje, nivel, andamio, acero, cinta, hueco, accesorio, falso, yeso, lamina, pasta, auxiliar, perfil, fijacion, galvanizar, placa, medicion, desmontable, estructura

## 7 PAVIMENTOS (18/05/2010)
Importe: 92523.48

**E11VA020AP** m2 PAV.EL.KINGSPAN PANEL K38W + MADERA o EQUIV.
627.220 m2 × 78.23 = 49067.42
Falso suelo registrable Kingspan tipo de panel K38W o equivalente, en baldosa de 600x600 mm., con núcleo de aglomerado de madera de alta densidad de 38 mm. de espesor, con revestimiento inferior de melamina, canteado perimetral de PVC y acabado superior en Madera Natural. Montado sobre pedestales F QBASE FFH 150 mm de acero zincado o equivalente con cabeza con junta antivibratoria fabricada en poliuretano ecológico y medioambiental ABS con apoyos cruciformes para el posicionamiento positivo del panel, firmemente sujetos a la placa superior de acero, con regulación del nivel del suelo mediante tuerca en el pedestal para una altura de 15 cm. Cumpliendo la normativa europea UNE-EN 12825 con una clasificación de 4/3/A/2, y con una protección contra-incendios A2FL (s/n UNE-23727). Colocación por gravedad, medida la superficie terminada.
Claves: tuerca, clasificacion, cara, europeo, junta, madero, rebajado, norma, remache, apoyo, piedra, positivo, granito, proteccion, perimetro, esquina, caucho, suelo, cabeza, inferior, autoportante, falso, bandeja, ecologico, boton, densidad, regulacion, circulacion, chapa, perforacion, panel, acero, galvanizar, fabricacion, superficie, blanco, montaje, aglomerado, colocacion, zinc, plegable, adherir, firme, bisel, gravedad, poliuretano, embutir, terminacion, registro, pedestal, baldosa, mecanico, placa, nivel, alto

**E11VV010** m2 RAMPA PARA PAV.ELEV. GAMAFLOR. o EQUIV.
2.120 m2 × 148.8 = 315.46
Formación de rampa para suelo elevado y registrable realizada con paneles de aglomerado de alta densidad mayor ó igual a 650 kg/m3, en módulos independientes, con revestimiento exterior de seguridad antideslizante tipo Segurit o equivalente, y apoyada sobre soportes con cuña de acero reforzada y encuentro de aluminio, totalmente terminada, medida la superficie terminada.
Claves: superficie, panel, rampa, aglomerado, seguridad, acero, apoyo, alto, cuña, suelo, exterior, terminacion, modulo, refuerzo, aluminio, revestimiento, elevacion, registro, soporte, densidad

**E11VV030** ud CAJEADOS PARA PAV.ELEV. GAMAFLOR o EQUIV.
36.000 ud × 14.93 = 537.48
Formación de cajeados en baldosas para suelo elevado y registrable sistema Gamaflor o equivalente y forrado de tapas en cajas de registros eléctricos, medida la unidad terminada.
Claves: baldosa, registro, elevacion, electrico, tapa, forro, caja, suelo, terminacion

**E11VN220CL** m2 PAV. TARASAFE ULTRA H2O o EQUIV.
86.100 m2 × 26.29 = 2263.57
Pavimento vinílico antideslizante de la marca GERFLOR, TARASAFE ULTRA H2O o equivalente, de 3,2 mm. de espesor, en rollos de 2 metros de ancho. Constituido por una capa de uso de 1,16 mm. de espesor de PVC plastificado, de color liso, con gránulos de color incrustados en masa, con incrustación de partículas de cristal mineral reciclable, reforzada con una malla de fibra de vidrio y un reverso compacto, y botonaduras. Sobre subcapa de espuma de PVC. Resistencia a la abrasión según EN 660.2 con valor = 2,0 mm3 (Grupo T). Resistencia al deslizamiento en húmedo según DIN 51130 = R11. Aislamiento a ruidos de impacto de 16 dB según EN ISO 717-2. Con tratamiento SPARCLEAN o equivalente que facilita el mantenimiento. En todas sus capas tiene tratamiento fungiestático y bacteriostático SANOSOL o equivalente. Instalado sobre solera dura, lisa, seca (3% máximo de humedad), plana y sin fisuras, según la norma UNE-CEN/TS 14472 (partes 1 y 4); fijado con el adhesivo recomendado por el fabricante. Según CTE – 2010 (DB-SI) cumple el requerimiento de resistencia al fuego (Bfls1). Según CTE-2010 (DB-SUA) tiene índice de resbaladicidad Clase 3. Emisión de Compuestos Orgánicos Volátiles Totales (TVOC) < 100 mg/m3 al cabo de 28 días según ISO 16000-6, medida la superficie ejecutada.
Claves: graduacion, clasificacion, galvanizar, baldosa, pvc, poliuretano, cara, madero, nucleo, firme, junta, pedestal, terminacion, zinc, tuerca, aglomerado, superficie, montaje, alto, acero, registro, regulacion, panel, nivel, europeo, linoleo, norma, apoyo, suelo, placa, ecologico, fabricacion, cabeza, cantear, densidad, perimetro, lamina, inferior, falso, chapa, proteccion

**E11RRA010RI** m RODAPIÉ VINÍLICO MEDIA CAÑA
96.120 m × 6.07 = 583.45
Rodapié vinílico del mismo material que el pavimento que protege, fijado con el adhesivo recomendado por el fabricante. Las juntas deberán ir termosoldadas, medido en su longitud.
Claves: clavo, medicion, barniz, aglomerado, rodapie, fabrica, paramento, chapado, sapely

**E11EPO013** m2 SOL.GRES PORCEL. ANTIDES. 30x30cm.T/D C/SOL.
80.140 m2 × 36.21 = 2901.87
Solado de gres porcelánico prensado no esmaltado (BIa- s/UNE-EN-14411),antideslizante clase 3 de Rd (s/n UNE-ENV 12633:2003), en baldosas de 30x30 cm. color granito, para tránsito denso (Abrasión IV), recibido con adhesivo C1 TE s/EN-12004 Ibersec Tile porcelánico, sobre recrecido de mortero de cemento CEM II/B-P 32,5 N y arena de río (M-5) de 5 cm. de espesor, i/rejuntado con lechada de cemento blanco BL 22,5 X y limpieza, s/NTE-RSR-2, i/ parte proporcional de rodapie de perfil de aluminio anodizado natural de 10x70mm, medido en superficie realmente ejecutada.
Claves: cemento, clase, esmalte, blanco, color, lechada, granito, rio, limpieza, te, areno, solado, prensado, porcelana, adhesivo, trafico, mortero, ejecucion, baldosa, densidad, medicion, superficie, gres

**E11EPO260** m2 SOL.GRES PORC. DOBLE C. 60x120cm. PUL
83.890 m2 × 71 = 5956.19
Solado de gres porcelánico de doble carga pulido (BIa- s/UNE-EN 14411), en baldosas de 60x120 cm., para alto tránsito, en colores gris, moka, crema, blanco y negro, recibido con adhesivo C2 FTES2 s/EN-12004 Ibersec Tile Top flex blanco en doble encolado, sobre superficie lisa, s/i. recrecido de mortero, i/rejuntado con mortero tapajuntas CG2-W-Ar s/nEN-13888 Ibersec Junta Fina Blanco y limpieza, s/NTE-RSR-2, medido en superficie realmente ejecutada.
Claves: blanco, crema, color, pulir, limpieza, gres, doble, trafico, fino, liso, cola, negro, alto, gris, tapajunta, adhesivo, ejecucion, porcelana, carga, solado, medicion, junta, superficie, baldosa, mortero

**E11VN200CL** m2 PAV. ELEMENT COMFORT O EQUIV.
111.900 m2 × 24.68 = 2761.69
Pavimento vinílico de la marca GERFLOR TARALAY ELEMENT COMFORT o equivalente, de 3 mm. de espesor, multicapa, en rollos de 2 m. de ancho. Capa de uso de PVC puro coloreada en masa, sin cargas minerales de 0,75 mm. de espesor y un soporte compacto reforzado por una malla de fibra de vidrio. Resistencia a la abrasión según EN 660.2 con valor = 2,0 mm3 (Grupo T). Indentación residual según EN 433 de 0,10 mm. Antiestático, con tratamiento fotorreticulado PROTECSOL o equivalente que facilita el mantenimiento, evita el decapado y el encerado en toda la vida útil del producto y es altamente resistente a alcoholes y otros productos químicos. Con tratamiento fungiestático y bacteriostático SANOSOL o equivalente. Propiedades acústicas: 17 dB absorción al ruido de impacto según EN ISO 717-2. Instalado sobre solera dura, lisa, seca (3% máximo de humedad), plana y sin fisuras, según la norma UNE-CEN/TS 14472 (partes 1 y 4); fijado con el adhesivo recomendado por el fabricante. Según CTE-2010 (DB-SI) cumple el requerimiento de resistencia al fuego (Cfls1). Según CTE-2010 (DB-SUA) tiene índice de resbaladicidad Clase 2. Emisión de Compuestos Orgánicos Volátiles Totales (TVOC) < 100 mg/m3 al cabo de 28 días según ISO 16000-6, medida la superficie ejecutada.
Claves: linoleo, acero, proteccion, cantear, canto, suelo, superficie, norma, falso, baldosa, vivo, densidad, lamina, placa, pvc, madero, terminacion, aglomerado, alto, regulacion, cabeza, inferior, ecologico, clasificacion, junta, remache, tuerca, firme, fabricacion, poliuretano, europeo, registro, montaje, plegable, zinc, galvanizar, chapa, panel, nivel, mecanico, perimetro, pedestal, positivo, apoyo

**E11RMF010** m2 PAV. TARIMA FLOTANTE HAYA 14mm.
56.260 m2 × 80.37 = 4521.62
Pavimento flotante de tarima de haya de 1830x129x14 mm., clase extra (s/UNE 56809-1), machihembrada en sus cuatro lados, con dos capas de barniz de secado ultravioleta y dos capas de terminación de barniz poliuretano, colocadas con clips cada 70 cm., colocado sobre lámina de polietileno celular de 2 mm. de espesor con film de polietileno de 0,2 mm. incorporado barrera anti-vapor, colocado sobre recrecido de piso, sin incluir éste, i/p.p. de recortes y rodapié del mismo material, s/NTE-RSR-13, medida la superficie ejecutada.
Claves: ejecucion, secado, material, tarima, terminacion, celular, flotador, poliuretano, rodapie, union, haya, barrera, piso, clip, recorte, pavimentacion, ultravioleta, clase, lamina, capa, barniz, colocacion, polietileno, superficie

**E11BT220BAM** m2 RECUBRIMIENTO POLIURETANO
143.470 m2 × 7.82 = 1121.94
Recubrimiento de poliuretano transparente, bicomponente, para exterior e interior, con acabado mate tipo Mastertop TC445 de Basf o equivalente, con una dosificación del 10-20% de la inclusión en el producto de esferitas de vidrio, para pavimentos que requieran una determinada resbaladicidad según normativa, clase 2 de Rd (s/n UNE-ENV 12633:2003), sobre superficies de hormigón o mortero, incluso la preparación del soporte, medido en superficie realmente ejecutada.
Claves: preparacion, medicion, estandar, clase, capa, epoxi, revestimiento, hormigon, superficie, pavimentacion, mortero, soporte, ejecucion, coloreado, cuarzo, base, color, disolvente, granulometria

**D19AA010D** m2 RECRECIDO M. 1/8 5 cm. RULT.
561.760 m2 × 6.75 = 3791.88
Recrecido de mortero de cemento y arena de río 1/8 de 5 cm. de espesor,con aditivo para mortero Wirsbo o equivalente, con acabado superficial ruleteado de mortero de cemento y arena de río 1/2.

**E11RT010** m2 ACUCHILLADO Y BARNIZADO
773.520 m2 × 19.04 = 14727.82
Acuchillado, lijado, pulido y tres manos de barniz de poliuretano de dos componentes P 6/8 sobre parquet o tarima, hasta un 5% de reposición de material deteriorado, s/NTE-RPP, medida la superficie ejecutada.
Claves: barniz, poliuretano, ejecucion, mano, superficie, cuchillo, parque, componente, tarima

**E04SM070CSS** m2 SOLER.VENT.+CASETONES CAVITI
58.990 m2 × 31.27 = 1844.62
Solera sanitaria ventilada sobre sub-base drenante formada por capa compactada de árido de machaqueo de 15 cm de espesor y hormigón de limpieza HM 20 de 10 cm de espesor. I/ casetones o piezas prefabricadas de polipropileno reciclado de 50 cm de altura, que actuarán como encofrado perdido para la formación de la solera sanitaria ventilada. I/ relleno de senos y capa de comprensión de 5 cm de espesor, de hormigón armado HA-30, armado con mallazo de acero electrosoldado B 500 T, acabado fratasado y pulido, colocados, adecuado a las sobrecargas útiles expresadas en los documentos de cálculo y geometrías previstas, incluso p.p. de vertido y compactación de los hormigones, colocación y fijación de armaduras, separadores, corte de piezas para soluciones especiales como el encuentro con soportes, piezas finales de cierre, conducciones para ventilación de la cámara, medios auxiliares y pequeño material necesario para su correcta ejecución, según documentación de proyecto, detalles constructivos de proyecto, EHE, DB SE, DB HS1 y ordenes de la D.F. de la obra. Medida la obra ejecutada.
Claves: solera, piedra, calizo, junta, vertedero, fratasado, masa, elaboracion, hormigon, colocacion

**A02S061cd** m3 MORTERO ALIGERA.PERLITA A-13 1/6 o EQUIV.
29.080 m3 × 66.62 = 1937.31
Mortero aligerado de cemento CEM II/B-P 32,5 N y árido ligero tipo Perlita A-13 o equivalente de dosificación 1/6, con aditivo aireante, confeccionado con hormigonera de 250 l., i/vertido, colocación y armado con fibra de vidrio para evitar fisuraciones, junta perimetral, medido en superficie realmente ejecutada. s/RC-03.

**E07RS030cd** ud FORMACIÓN PLATO DUCHA MORT.
3.000 ud × 63.72 = 191.16
Formación de plato de ducha "in situ" comprendiendo: Formación de pendientes con mortero de cemento, colocación de lámina geotextil, colocación de desagüe sumidero sifónico con babero de P.V.C. con rejilla de acero inoxidable cromado y lámina de P.V.C. de 2x1,5 m., Jimten S-530 o equivalente, soldado en obra del conjunto, disposición de lámina geotextil, y formación de vaso de ducha el pavimento previsto en la partida correspondiente. Totalmente terminado.
Claves: medio, rio, material, limpieza, garra, areno, mortero, ceramico, auxiliar, cemento, hueco, plato, ladrillo, tabiqueria, ducha, entrega, sencillo, ejecucion, faldon, replanteo

## 8 CERRAJERÍA (18/05/2010)
Importe: 2857.9
CERRAJERIA

**E15DBA060CO** m. BARANDILLA TUBO 90cm.TUBO VERT.20x20x1
64.600 m. × 44.24 = 2857.90
Barandilla de 90 cm. de altura, construida con tubos huecos de acero laminado en frío, con pasamanos superior de 100x40x2 mm., inferior de 80x40x2 mm. dispuestos horizontalmente y montantes verticales de tubo de 20x20x1 mm. colocados cada 10 cm., soldados entre sí, i/patillas de anclaje cada metro, elaborada en taller y montaje en obra. Medida en proyección horizontal.
Claves: colocacion, taller, construccion, acero, albañil, hueco, equivalente, inferior, lamina, vertical, pasamano, horizontal, soldadura, elaboracion, montante, tubo, barandilla, montaje, frio, anclaje

## 9 INSTALACION ELECTRICIDAD E ILUMINACIÓN (18/05/2010)
Importe: 110055.55
INSTALACION ELECTRICIDAD

### C1.1 INSTALACIÓN ELÉCTRICA GENERALES (30/04/2010)
Importe: 45765.84

#### C1.1.1 INSTALACIÓN ELÉCTRICA GENERAL (30/04/2010)
Importe: 28586.89

**D-CGBT-EX** ud DESMONTAJE DE CUADRO GENERAL EXISTENTE
1.000 ud × 206.71 = 206.71
Desmontaje y retirada de cuadro general de baja tensión existente a punto de reciclaje, tasa RAAE, accesorios necesarios. Totalmente realizado.

**CON-TIERRAS** ud CONEXIÓN A RED DE TIERRAS
1.000 ud × 220.64 = 220.64
Conexión a red de tierras general, seccionador de tierra y cable amarillo-verde para puentes equipotenciales en partes metálicas de la instalación. Totalmente instalada.

**CGBT-ED** ud CUADRO CGBT EDIFICIO
1.000 ud × 10211.5 = 10211.50
Cuadro eléctrico Baja Tensión, CUADRO GENERAL DE BAJA TENSIÓN DEL EDIFICIO, CGBT, compuesto por armario SIEMENS, o equivalente, de superficie, con puerta opaca y todos sus accesorios (perfiles, paneles, placas, etc.), conteniendo la aparamenta de mando y protección descrita en esquema unifilar. Bornas, pletinas de montaje, conexiones y accesorios, cableado realizado con cable exento de halógenos tipo AFUMEX, embornado de líneas, 30% de espacio de reserva, troquelado, rotulado y accesorios necesarios. Completamente instalado.

**CE-SAI** ud CUADRO ELÉCTRICO PLANTA BAJA SAI
1.000 ud × 1016.16 = 1016.16
Cuadro eléctrico Baja Tensión, CUADRO PLANTA BAJA SAI, CE-SAI, compuesto por armario SIEMENS, o equivalente, de superficie, con puerta opaca y todos sus accesorios (perfiles, paneles, placas, etc.), conteniendo la aparamenta de mando y protección descrita en esquema unifilar. Bornas, pletinas de montaje, conexiones y accesorios, cableado realizado con cable exento de halógenos tipo AFUMEX, embornado de líneas, 30% de espacio de reserva, rotulado, accesorios necesarios. Completamente instalado.

**U-BL60X75T** m BANDEJA LISA PVC-M1 60x75
22.000 m × 21.09 = 463.98
Bandeja lisa con tapa, UNEX, o equivalente, de PCV-M1, dimensiones 60x75 mm, instalación en superficie según REBT, i/piezas de sujeción y continuidad. Instalado.

**U-BL60X100T** m BANDEJA LISA PVC-M1 60x100 mm
34.000 m × 23.61 = 802.74
Bandeja lisa con tapa, UNEX, o equivalente, de PCV-M1, dimensiones 60x100 mm, instalación en superficie según REBT, i/piezas de sujeción y continuidad. Instalado.

**RZ1K5X16M** m CONDUCTOR CU RZ1-K(AS) 4x16+T mm²
96.000 m × 6.74 = 647.04
Conductor de cobre multipolar RZ1-K(AS) 0,6/1kV 4x16+T mm², PRYSMIAN, AFUMEX 1000V (AS), o equivalente, libre de halógenos, para instalación en bandeja o tubo de protección. Incluso abrazaderas de fijación a bandeja a cada metro, accesorios de conexión y embornado. Completamente instalado.

**RZ1K5X10M** m CONDUCTOR CU RZ1-K(AS) 4x10+T mm²
44.000 m × 4.17 = 183.48
Conductor de cobre multipolar RZ1-K(AS) 0,6/1kV 4x10+T mm², PRYSMIAN, AFUMEX 1000V (AS), o equivalente, libre de halógenos, para instalación en bandeja o tubo de protección. Incluso abrazaderas de fijación a bandeja a cada metro, accesorios de conexión y embornado. Completamente instalado.

**RZ1K3X25M** m CONDUCTOR CU RZ1-K(AS) 2x25+T mm²
45.000 m × 6.17 = 277.65
Conductor de cobre multipolar RZ1-K(AS) 0,6/1kV 2x25+T mm², PRYSMIAN, AFUMEX 1000V (AS), o equivalente, libre de halógenos, para instalación en bandeja o tubo de protección. Incluso abrazaderas de fijación a bandeja a cada metro, accesorios de conexión y embornado. Completamente instalado.

**RZ1K3X10M** m CONDUCTOR CU RZ1-K(AS) 2x10+T mm²
5.000 m × 3.57 = 17.85
Conductor de cobre multipolar RZ1-K(AS) 0,6/1kV 2x10+T mm², PRYSMIAN, AFUMEX 1000V (AS), o equivalente, libre de halógenos, para instalación en bandeja o tubo de protección. Incluso abrazaderas de fijación a bandeja a cada metro, accesorios de conexión y embornado. Completamente instalado.

**CEC07Z1-3X1.5** ud CIRCUITO CU 750V H07Z1-K(AS) 2(1x1,5)+T mm² TUBO FORROPLAST Ø20 o EQUIV.
1.000 ud × 35.66 = 35.66
Circuito alimentado por conductores unipolares de cobre, H07Z1-K(AS), 750V de 2(1x1,5)+T mm², instalado bajo tubo forroplast de Ø 20 mm, accesorios de conexión y embornado, incluso parte proporcional de cajas de derivación y pequeño material, apertura y sellado de rozas. Totalmente instalado según REBT.

**CRACK2-3X1.5** ud CIRCUITO RACK PROTECCIÓN, MANIOBRA Y CONDUCTOR
1.000 ud × 118.65 = 118.65
Circuito alimentación Rack planta 2ª, formado por diferencial de 2x40-30 mA, AC, magnetotérmico de 2x10A, 6kA, contactor 2x20A-230V, instalado en cuadro existente, rotulado, conexión a termostato y conductor unipolares de cobre, H07Z1-K(AS), 750V de 2(1x1,5)+T mm², instalado bajo tubo forroplast de Ø 20 mm, accesorios de conexión y embornado, incluso parte proporcional de cajas de derivación y pequeño material, apertura y sellado de rozas. Totalmente instalado según REBT.

**P-233309** ud DOWNLIGHT PRILUX TRIBOLA NEO LED 25W o EQUIV.
12.000 ud × 47.66 = 571.92
Downlight Led, marca PRILUX, modelo TRIBOLA NEO 25W LED/840, o equivalente, clase II, potencia luminaria 29W, flujo Led 3.049 lm, flujo luminaria 2.442 lm, angulo de apertura 60º, temperatura de color 4.000 ºK, RA>80, IP54, cuerpo de aluminio inyectado, reflector de aluminio anodizado y difusor de vidrio transparente, accesorios necesarios. Dimensiones Ø 220 mm y 85 mm de alto. Totalmente instalada.

**P-234061** ud DOWNLIGHT PRILUX TRIBOLA NEO LED 8W o EQUIV.
2.000 ud × 20.2 = 40.40
Downlight Led, marca PRILUX, modelo TRIBOLA NEO 8W LED/840, o equivalente, clase II, potencia luminaria 9W, flujo Led 879 lm, flujo luminaria 703 lm, angulo de apertura 45º, temperatura de color 4.000 ºK, RA>80, IP65, cuerpo de aluminio inyectado, reflector de aluminio anodizado y difusor de vidrio transparente, accesorios necesarios. Dimensiones Ø 84 mm y 60 mm de alto. Totalmente instalada.

**P-166225** ud APLIQUE DE PARED PRILUX ZINNIA 2X3W IP54 OP o EQUIV.
12.000 ud × 39.25 = 471.00
Aplique de pared, marca PRILUX, modelo Zinnia 2x3W 840 IP54, o equivalente, potencia luminaria 6W, flujo 600 lm, pestañas abatibles, temperatura de color 4.000 ºK, RA>80, IP54, accesorios necesarios. Dimensiones 79x172x108 mm (anchoxaltoxfondo). Totalmente instalada.

**NOR-DU-D-200L** ud LUMINARIA EMERGENCIA NORMALUX DUNNA D-200L-200 LÚMENES o EQUIV.
17.000 ud × 30.91 = 525.47
Luminaria de emergencia Normalux, modelo DUNNA D-200L, o equivalente, de 200 lúmenes, lámpara Led 0,25W, autonomía de 1 hora, modo de funcionamiento no permanente, batería de NI-CD 3,6V/750 mAh, potencia 1,1W, alimentación 230V, con diodo de señalización, botón de test, envolvente de ABS autoextinguible y difusor de policarbonato trasparente, IP42, IK 04, acabado blanco, dimensiones 322x120x52 mm (largoxanchoxfondo), accesorios necesarios. Totalmente instalada.

**NOR-F-80L-E** ud EMERGENCIA NORMALUX EXTRAPLANA F-80L-90 LÚMENES EMPOTRABLE o EQUIV.
3.000 ud × 36.59 = 109.77
Luminaria de emergencia Normalux, modelo Extraplana F-80L, o equivalente, de 90 lúmenes, versión estándar, lámpara Led, autonomía de 1 hora, modo de funcionamiento no permanente, batería de Ni-Cd 3,6V/750 mAh, potencia 1,1W, alimentación 230V, con diodo de señalización, botón de test, envolvente de ABS autoextinguible y difusor de policarbonato opal, IP42, IK 04, acabado blanco, dimensiones 325x134x36 mm (largoxanchoxfondo), y marco para empotrar, accesorios necesarios. Totalmente instalada.

**CCT59001** ud DETECTOR DE MOVIMIENTO-LUMINOSIDAD SCHNEIDER CCT56P001-360º o EQUIV.
9.000 ud × 28.64 = 257.76
Detector de movimiento, marca Schneider, modelo CCT56P001, o equivalente, instalación en techo con ángulo de detección de 360º, para emportrar, radio detección 4 m, temporización de 10 s a 10 minutos y regulación de luminosidad de 2 a 1.000 lux, encienden las luminarias si se cumple a la vez detección de movimiento y la luminosidad ambiental es inferior al umbral regulado, conductor de cobre unipolar H07Z1-K(AS) de 1,5 mm² de Cu y aislamiento 750 V, en sistema monofásico con toma de tierra (fase, neutro y tierra), en tubo PVC Ø 20 mm, incluso parte proporcional de cajas de derivación y pequeño material, apertura y sellado de rozas. Totalmente instalado según REBT.

**LUX-RC-230B-H** ud DETECTOR DE PRESENCIA LUXOMAT RC-Plus 230/B 230º IP-54 DE PARED o EQUIV.
6.000 ud × 102.02 = 612.12
Detector de presencia por infrarrojos, marca Koban, modelo LUXOMAT RC-Plus 230/B, o equivalente, IP-54, color blanco, policarbonato estabilizado, montaje superficial, cabezal basculante 180º, 2 lentes independientes, capacidad de contacto 2.200W, relé 16A, ángulo de detección de 230º, alcance máximo 16 m., temporización de 15 s a 16 minutos, regulación crepuscular 2-2.500 Lux y conductor de cobre unipolar H07Z1-K(AS) de 1,5 mm² de Cu y aislamiento 750 V, en sistema monofásico con toma de tierra (fase, neutro y tierra), en tubo PVC Ø 20 mm, incluso parte proporcional de cajas de derivación y pequeño material, apertura y sellado de rozas. Totalmente instalado según REBT.

**S-27PINT-H** ud PUNTO DE LUZ SENCILLO SIMON-27 PLAY o EQUIV.
1.000 ud × 13.02 = 13.02
Punto de luz sencillo realizado en tubo PVC corrugado Ø20 mm y conductor de cobre unipolar H07Z1-K(AS) de 1,5 mm² de Cu y aislamiento 750 V, en sistema monofásico con toma de tierra (fase, neutro y tierra), incluyendo caja mecanismo universal con tornillos, interruptor unipolar SIMON modelo 27 Play, o equivalente, placa, pieza intermedia y tecla color blanco, o similar, incluso parte proporcional de cajas de derivación y pequeño material, apertura y sellado de rozas. Totalmente instalado según REBT.

**EPSSME-1.5-H** ud PUNTO DE LUZ SIN MECANISMO 1,5 mm²
27.000 ud × 11.86 = 320.22
Punto de luz sin mecanismo, realizado en tubo de PVC Ø20 mm y conductor de cobre unipolar ES07Z1-K(AS) de 2(1x1,5)+T mm² y aislamiento 750 V, en sistema monofásico con toma de tierra (fase, neutro y tierra). Incluso parte proporcional de cajas de derivación y pequeño material, apertura y sellado de rozas. Totalmente instalado según REBT y funcionando.

**S-27PBE-16-H** ud BASE ENCHUFE "SCHUKO" SIMON-27 PLAY 16 A o EQUIV.
3.000 ud × 13.54 = 40.62
Base enchufe con toma de tierra lateral realizado en tubo PVC corrugado de Ø20 mm y conductor unipolar H07Z1-K(AS) de 2,5 mm² de Cu y aislamiento 750 V, en sistema monofásico con toma de tierra (fase, neutro y tierra), incluyendo caja mecanismo universal con tornillos, base enchufe 10/16 A (II+T.T.), sistema "Schuko", SIMON-27 Play, o equivalente, placa, pieza intermedia y tapa color blanco, o similar, incluso parte proporcional de cajas de derivación y pequeño material, apertura y sellado de rozas. Totalmente instalado según REBT.

**SLC-30-CUBE3** ud SAI SALICRU SLC-30-CUBE3+ 30 kVA, TRIF/TRIF o EQUIV.
1.000 ud × 7467.46 = 7467.46
SAI trifásico de 30 kVA, marca Salicru, modelo SLC-30-CUBE3+, o equivalente, entrada y salida trifásica, potencia de salida 30/27 kVA/kW, tarjeta de red SNMP/WEB. Tecnología On-line doble conversión (VFI) con control DSP. Factor de potencia de entrada unidad (FP=1). Muy baja distorsión de la corriente de entrada (THDi hasta <1%). Flexibilidad total en tensiones de entrada/salida. Diseñado para soportar cualquier tipo de carga. Función Batt-watch de monitorización y cuidado de las baterías. Alto factor de potencia de salida (FP=0,9). Muy baja tasa de distorsión de tensión de salida (THDv inferior, incluso, a 0,5%). Eficiencia en modo On-line de hasta el 95%. Modo Smart Eco-mode con eficiencia de hasta el 98%. Formato muy compacto, con poca superficie ocupada. Integrable en los entornos IT más avanzados. Configuración paralelo-redundante (n+1) para instalaciones críticas, accesorios necesarios. Dimensiones 770x450x1.100 mm (fondoxanchoxalto), peso 310 kg. Completamente instalado y puesto en marcha.

**DESM-SAI** ud DESMONTAJE DE SAI EXISTENTE
1.000 ud × 77.5 = 77.50
Desmontaje y retirada de SAI de 15 kVA existente a punto de reciclaje, tasa RAAE, accesorios necesarios. Totalmente realizado.

**ORD-101** PA ORDENACIÓN DE CABLEADOS EN PATIO
1.000 PA × 3877.57 = 3877.57
Ordenación de cableados, en patio con p.p. de bandeja, tubos, sopostación y accesorios necesarios. Totalmente realizado.

#### C1.1.2 INSTALACIÓN ELÉCTRICA CAMBIO ILUMINACIÓN (27/02/2012)
Importe: 17178.95

**DESMON-LUM** ud DESMONTAJE DE LUMINARIA
214.000 ud × 9.04 = 1934.56
Desmontaje y retirada de luminaria existente a punto de reciclaje, tasa RAAE, accesorios necesarios. Totalmente realizado.

**P-204743** ud LUMINARIA PRILUX MAGNUN THIN LED 1x28W o EQUIV.
24.000 ud × 125.18 = 3004.32
Luminaria suspendida, marca PRILUX, modelo MAGNUN THIN 1x28W, o equivalente, clase 1, potencia luminaria 30W, flujo Led 3.750 lm, flujo luminaria 2.587 lm, temperatura de color 4.000 ºK, RA>80, UGR <19, IP20, cuerpo de acero, difusor PC, número de led 60, sujeción cable de acero en "Y" y accesorios necesarios. Dimensiones 1.482x170x61 mm (largoxanchoxalto). Totalmente instalada.

**P-207911** ud LUMINARIA PRILUX MAGNUN THIN LED 2x28W o EQUIV.
12.000 ud × 169.94 = 2039.28
Luminaria suspendida, marca PRILUX, modelo MAGNUN THIN 2x28W, o equivalente, clase 1, potencia luminaria 57W, flujo Led 7.500 lm, flujo luminaria 4.916 lm, temperatura de color 4.000 ºK, RA>80, UGR <19, IP20, cuerpo de acero, difusor PC, número de led 120, sujeción cable de acero en "Y" y accesorios necesarios. Dimensiones 1.482x170x61 mm (largoxanchoxalto). Totalmente instalada.

**P-203951** ud LUMINARIA PRILUX SILENT LED VI 3x11W o EQUIV.
56.000 ud × 72.62 = 4066.72
Luminaria empotrable, marca PRILUX, modelo SILENT LED VI 3x11W/840, o equivalente, clase 1, potencia luminaria 36W, flujo Led 4.500 lm, flujo luminaria 3.203 lm, temperatura de color 4.000 ºK, RA>80, UGR <17, IP20, cuerpo de acero, difusor PC, número de led 72, sujeción y accesorios necesarios. Dimensiones 595x595x62 mm (largoxanchoxalto). Totalmente instalada.

| Código | Ud | Descripción | Cantidad | Precio | Importe |
|---|---|---|---|---|---|
| P-233309 | ud | DOWNLIGHT PRILUX TRIBOLA NEO LED 25W o EQUIV. | 25.000 | 47.66 | 1191.50 |

**P-381390** ud DOWNLIGHT PRILUX KONA SQ LED 23W CUADRADO o EQUIV.
48.000 ud × 36.71 = 1762.08
Downlight cuadrado Led, marca PRILUX, modelo KONA SQ 23W, o equivalente, potencia flujo 2.187 lm, temperatura de color 4.000 ºK, RA>80, IP20, cuerpo de aluminio inyectado, reflector de aluminio anodizado y difusor de opal y accesorios necesarios. Dimensiones 225x225x30 mm, corte de 200x200 mm. Totalmente instalada.

| Código | Ud | Descripción | Cantidad | Precio | Importe |
|---|---|---|---|---|---|
| P-234061 | ud | DOWNLIGHT PRILUX TRIBOLA NEO LED 8W o EQUIV. | 8.000 | 20.2 | 161.60 |

**P-190565** ud PANTALLA ESTANCA PRILUX BERLIN PLUS LED NOVA 1x28W, IP65 o EQUIV.
1.000 ud × 92.22 = 92.22
Luminaria estanca IP65, marca PRILUX modelo BERLIN PLUS LED NOVA 1x28W/840, o equivalente, clase 1, Led 1x28W, potencia luminaria 30W, fabricada en policarbonato, resistente al impacto IK08, flujo Led 3.750 lm, flujo luminaria 3.225 lm, temperatura de color 4.000 ºK, sujeción y accesorios necesarios. Dimensiones 1.571x136x90 mm (largoxanchoxalto). Totalmente instalada.

**204828** ud TUBO LED PRILUX ecTUBE T8 9W/840 OPAL 600mm o EQUIV.
10.000 ud × 14.43 = 144.30
Tubo LED, marca Prilux, modelo ecTUBE T8 LED 9W 840 opal, o equivalente, potencia 9W, casquillo G13 rotatorio, flujo luminoso 1.098 lm, apertura haz 292º, Tº de color 4.000 ºK, Ra>80, vida media 50.000 h, dimensiones 26x603 mm (Øxlargo), accesorios necesarios. Totalmente instalada.

**204842** ud TUBO LED PRILUX ecTUBE T8 18W/840 OPAL 1.200mm o EQUIV.
20.000 ud × 18.49 = 369.80
Tubo LED, marca Prilux, modelo ecTUBE T8 LED 18W 840 opal, o equivalente, potencia 18W, casquillo G13 rotatorio, flujo luminoso 2.196 lm, apertura haz 292º, Tº de color 4.000 ºK, Ra>80, vida media 50.000 h, dimensiones 26x1.213 mm (Øxlargo), accesorios necesarios. Totalmente instalada.

**204866** ud TUBO LED PRILUX ecTUBE T8 23W/840 OPAL 1.500mm o EQUIV.
20.000 ud × 23.22 = 464.40
Tubo LED, marca Prilux, modelo ecTUBE T8 LED 23W 840 opal, o equivalente, potencia 23W, casquillo G13 rotatorio, flujo luminoso 2.806 lm, apertura haz 292º, Tº de color 4.000 ºK, Ra>80, vida media 50.000 h, dimensiones 26x1.513 mm (Øxlargo), accesorios necesarios. Totalmente instalada.

**392778** ud LÁMPARA LED PRILUX esSENSE FLAME SMART 5W 4.000 ºK E14 o EQUIV.
50.000 ud × 5.27 = 263.50
Lámpara LED tipo vela, marca Prilux, modelo esSENSE FLAME SMART, o equivalente, potencia 5W, casquillo E14, flujo luminoso 540 lm, Tº de color 4.000 ºK, Ra>80, vida media 25.000 h, dimensiones 37x100 mm (Øxlargo), accesorios necesarios. Totalmente instalada.

**PM-BT** PA PUESTA EN MARCHA DE INSTALACIÓN EXISTENTE
1.000 PA × 206.51 = 206.51
Puesta en marcha de la instalación eléctrica existente, localización de circuitos, comprobación de equipos, pruebas, accesorios necesarios. Realizado.

**LUM-101** ud LUMINARIA APLIQUE DE PARED LED
6.000 ud × 246.36 = 1478.16
Luminaria aplique de pared LED, modelo a elegir por la propiedad, sujeción y accesorios necesarios. Totalmente instalada.

### C1.2 INSTALACIÓN ELÉCTRICA OFICINAS (30/04/2010)
Importe: 47707.35

**CE-CG-3** ud CUADRO ELÉCTRICO OFICINAS PLANTA 3ª
1.000 ud × 1931.25 = 1931.25
Cuadro eléctrico Baja Tensión, CUADRO PLANTA 3ª, CE-3ª, compuesto por armario SIEMENS, o equivalente, de superficie, con puerta opaca y todos sus accesorios (perfiles, paneles, placas, etc.), conteniendo la aparamenta de mando y protección descrita en esquema unifilar. Bornas, pletinas de montaje, conexiones y accesorios, cableado realizado con cable exento de halógenos tipo AFUMEX, embornado de líneas, 30% de espacio de reserva, rotulado, accesorios necesarios. Completamente instalado.

**CE-3-SAI** ud CUADRO ELÉCTRICO OFICINAS PLANTA 3ª SAI
1.000 ud × 922.19 = 922.19
Cuadro eléctrico Baja Tensión, CUADRO PLANTA 3ª SAI, CE-3ªSAI, compuesto por armario SIEMENS, o equivalente, de superficie, con puerta opaca y todos sus accesorios (perfiles, paneles, placas, etc.), conteniendo la aparamenta de mando y protección descrita en esquema unifilar. Bornas, pletinas de montaje, conexiones y accesorios, cableado realizado con cable exento de halógenos tipo AFUMEX, embornado de líneas, 30% de espacio de reserva, rotulado, accesorios necesarios. Completamente instalado.

**CE-CG-4** ud CUADRO ELÉCTRICO OFICINAS PLANTA 4ª
1.000 ud × 1968.45 = 1968.45
Cuadro eléctrico Baja Tensión, CUADRO PLANTA 4ª, CE-4ª, compuesto por armario SIEMENS, o equivalente, de superficie, con puerta opaca y todos sus accesorios (perfiles, paneles, placas, etc.), conteniendo la aparamenta de mando y protección descrita en esquema unifilar. Bornas, pletinas de montaje, conexiones y accesorios, cableado realizado con cable exento de halógenos tipo AFUMEX, embornado de líneas, 30% de espacio de reserva, rotulado, accesorios necesarios. Completamente instalado.

**CE-4-SAI** ud CUADRO ELÉCTRICO OFICINAS PLANTA 4ª SAI
1.000 ud × 902.39 = 902.39
Cuadro eléctrico Baja Tensión, CUADRO PLANTA 4ª SAI, CE-4ªSAI, compuesto por armario SIEMENS, o equivalente, de superficie, con puerta opaca y todos sus accesorios (perfiles, paneles, placas, etc.), conteniendo la aparamenta de mando y protección descrita en esquema unifilar. Bornas, pletinas de montaje, conexiones y accesorios, cableado realizado con cable exento de halógenos tipo AFUMEX, embornado de líneas, 30% de espacio de reserva, rotulado, accesorios necesarios. Completamente instalado.

**CE-4-CC** ud CUADRO ELÉCTRICO OFICINAS PLANTA 4ª CENTRO CONTROL
1.000 ud × 980.9 = 980.90
Cuadro eléctrico Baja Tensión, CUADRO PLANTA 4ª CENTRO CONTROL, compuesto por armario SIEMENS, o equivalente, de superficie, con puerta opaca y todos sus accesorios (perfiles, paneles, placas, etc.), conteniendo la aparamenta de mando y protección descrita en esquema unifilar. Bornas, pletinas de montaje, conexiones y accesorios, cableado realizado con cable exento de halógenos tipo AFUMEX, embornado de líneas, 30% de espacio de reserva, rotulado, accesorios necesarios. Completamente instalado.

**RJ_60232100** m BANDEJA DE REJILLA REJIBAND 100x60 mm o EQUIV.
193.000 m × 21.27 = 4105.11
Bandeja de rejilla Rejiband, PEMSA, o equivalente, de varilla de acero galvanizada en caliente, dimensiones 100x60 mm, borde de seguridad redondeado, resistencia a la corrosión Clase 7, 70 micras de espesor de galvanizado en caliente, instalación en superficie según REBT, i/piezas de sujeción y continuidad. Instalado.

**RJ_60232200** m BANDEJA DE REJILLA REJIBAND 200x60 mm o EQUIV.
39.000 m × 24.77 = 966.03
Bandeja de rejilla Rejiband, PEMSA, o equivalente, de varilla de acero galvanizada en caliente, dimensiones 200x60 mm, borde de seguridad redondeado, resistencia a la corrosión Clase 7, 70 micras de espesor de galvanizado en caliente, instalación en superficie según REBT, i/piezas de sujeción y continuidad. Instalado.

| Código | Ud | Descripción | Cantidad | Precio | Importe |
|---|---|---|---|---|---|
| RZ1K5X10M | m | CONDUCTOR CU RZ1-K(AS) 4x10+T mm² | 35.000 | 4.17 | 145.95 |

**H07Z1K3X10UT** m CONDUCTOR CU H07Z1-K(AS) 2(1x10)+T mm², TUBO FORROPLAST Ø32 mm
10.000 m × 4.45 = 44.50
Conductor de cobre unipolar H07Z1-K(AS) 750V 2(1x10)+T mm², PRYSMIAN, AFUMEX PLUS 750V (AS), o equivalente, libre de halógenos, bajo tubo forroplast de Ø 32 mm, accesorios de conexión y embornado, incluso parte proporcional de cajas de derivación y pequeño material, apertura y sellado de rozas. Totalmente instalado según REBT.

**CERZ1-3X2.5** ud CIRCUITO CU 0,6/1kV RZ1-K(AS) 2x2,5+T mm² o equivalente
31.000 ud × 48.9 = 1515.90
Circuito alimentado por conductores multipolares de cobre, RZ1-K(AS), 0,6/1 kV de 2x2,5+T mm², instalado bajo tubo o en bandeja, incluído p.p. de cajas de registro, regletas de conexión, soportes, abrazaderas y material diverso. Totalmente instalado.

| Código | Ud | Descripción | Cantidad | Precio | Importe |
|---|---|---|---|---|---|
| CEC07Z1-3X1.5 | ud | CIRCUITO CU 750V H07Z1-K(AS) 2(1x1,5)+T mm² TUBO FORROPLAST Ø20 o EQUIV. | 32.000 | 35.66 | 1141.12 |

**ACLIMA-H07Z1** ud ALIMENTACIÓN CLIMATIZACIÓN 2(1x1,5)+T, TUBO FORROPLAST Ø20 mm
24.000 ud × 19.62 = 470.88
Alimentación unidad interior de climatización, realizado con conductor de cobre unipolar H07Z1-K(AS) 750V 2x(1x1,5)+T mm², de PRYSMIAN, o equivalente, bajo tubo forroplast de Ø 20 mm, accesorios de conexión y embornado, incluso parte proporcional de cajas de derivación y pequeño material, apertura y sellado de rozas. Totalmente instalado según REBT.

| Código | Ud | Descripción | Cantidad | Precio | Importe |
|---|---|---|---|---|---|
| P-203951 | ud | LUMINARIA PRILUX SILENT LED VI 3x11W o EQUIV. | 140.000 | 72.62 | 10166.80 |
| P-233309 | ud | DOWNLIGHT PRILUX TRIBOLA NEO LED 25W o EQUIV. | 44.000 | 47.66 | 2097.04 |
| P-234061 | ud | DOWNLIGHT PRILUX TRIBOLA NEO LED 8W o EQUIV. | 6.000 | 20.2 | 121.20 |
| P-166225 | ud | APLIQUE DE PARED PRILUX ZINNIA 2X3W IP54 OP o EQUIV. | 16.000 | 39.25 | 628.00 |
| NOR-F-80L-E | ud | EMERGENCIA NORMALUX EXTRAPLANA F-80L-90 LÚMENES EMPOTRABLE o EQUIV. | 15.000 | 36.59 | 548.85 |

**NOR-F-200L-E** ud EMERGENCIA NORMALUX EXTRAPLANA F-200L-220 LÚMENES EMPOTRABLE o EQUIV.
59.000 ud × 46.87 = 2765.33
Luminaria de emergencia Normalux, modelo Extraplana F-200L, o equivalente, de 220 lúmenes, versión estándar, lámpara Led, autonomía de 1 hora, modo de funcionamiento no permanente, batería de Ni-Cd 4,8V/750 mAh, potencia 1,1W, alimentación 230V, con diodo de señalización, botón de test, envolvente de ABS autoextinguible y difusor de policarbonato opal, IP42, IK 04, acabado blanco, dimensiones 325x134x36 mm (largoxanchoxfondo), y marco para empotrar, accesorios necesarios. Totalmente instalada.

| Código | Ud | Descripción | Cantidad | Precio | Importe |
|---|---|---|---|---|---|
| S-27PINT-H | ud | PUNTO DE LUZ SENCILLO SIMON-27 PLAY o EQUIV. | 29.000 | 13.02 | 377.58 |
| S-27PBE-16-H | ud | BASE ENCHUFE "SCHUKO" SIMON-27 PLAY 16 A o EQUIV. | 43.000 | 13.54 | 582.22 |

**6-M2R-2S4RJSM** ud CAJA MULTISERVICIOS SUELO TÉCNICO CIMA 500 4 MÓD, 2R+2SAI+4RJ o EQUIV.
39.000 ud × 147.39 = 5748.21
Caja multiservicio 4 módulos para suelo técnico y pavimento con tapa de SIMON serie CIMA 500, o equivalente, con la siguiente compartimentación: caja personalizada para suelo técnico CIMA profundidad 90 mm 4 módulos en gris, marco portamecanismos CIMA para caja personalizada 4 módulos en blanco, 1 módulo doble schuko CIMA con piloto luminoso acabado monocolor blanco, 1 módulo doble schuko CIMA con piloto luminoso acabado bicolor rojo, 2 placa CIMA 500 voz y datos plana con guardapolvo y con 4 conector RJ-45 CAT 6 UTP en blanco. Incluso placa separadora, parte proporcional de cajas de derivación y pequeño material, apertura y sellado de rozas. Totalmente instalado según REBT.

**6M-2R-2S-D** ud CAJA MULTISERVICIOS SUELO CIMA 500 4 MÓD., 1RJ+1HDMI+1USB+1J o EQUIV.
12.000 ud × 159.05 = 1908.60
Caja multiservicio 4 módulos para suelo técnico y pavimento con tapa de SIMON serie CIMA 500, o equivalente, con la siguiente compartimentación: caja personalizada para suelo técnico CIMA profundidad 90 mm 4 módulos en gris, marco portamecanismos CIMA para caja personalizada 4 módulos en blanco, 1 módulo doble schuko CIMA con piloto luminoso acabado monocolor blanco, 1 módulo doble schuko CIMA con piloto luminoso acabado bicolor rojo, 1 conectores RJ-45 CAT 6 UTP, 1 conector HDMI, 1 conector USB tipo "A" hembra y 1 conector mini-jack en blanco. Incluso placa separadora, parte proporcional de cajas de derivación y pequeño material, apertura y sellado de rozas. Totalmente instalado según REBT.

**4ME-2R-D** ud CAJA MULTISERVICIOS EMP. CIMA 500 4 MÓD., 2R+2RJ+1HDMI+1USB+4J o EQUIV.
3.000 ud × 174.7 = 524.10
Caja multiservicio 4 módulos de empotrar sin tapa de SIMÓN serie CIMA 500, o equivalente, con la siguiente compartimentación: cajetín de empotrar 4 módulos CIMA dobles, marco 4 módulos CIMA dobles color blanco, 1 módulo doble schuko CIMA con piloto luminoso acabado monocolor blanco, 2 placa CIMA 500 voz y datos plana con guardapolvo y con 2 conectores RJ-45 CAT 6 UTP, 1 conector HDMI, 1 conector USB tipo "A" hembra y 4 conectores mini-jack en blancoen blanco. Incluso placa separadora, parte proporcional de cajas de derivación y pequeño material, apertura y sellado de rozas. Totalmente instalado según REBT.

| Código | Ud | Descripción | Cantidad | Precio | Importe |
|---|---|---|---|---|---|
| CCT59001 | ud | DETECTOR DE MOVIMIENTO-LUMINOSIDAD SCHNEIDER CCT56P001-360º o EQUIV. | 15.000 | 28.64 | 429.60 |
| EPSSME-1.5-H | ud | PUNTO DE LUZ SIN MECANISMO 1,5 mm² | 196.000 | 11.86 | 2324.56 |

**T-PVCRIG-63** m TUBO PVC RÍGIDO BLINDADO Ø63 mm
24.000 m × 4.02 = 96.48
Tubo PVC rígido blindado marca Aiscan, modelo BGR63, o equivalente, Øext 63 mm, Øint 52,0 mm, color gris, roscado en barras de 3 m, normas: UNE EN 61386-1 UNE EN 61386-2-2 UNE EN 60423, aislante, no propagador de la llama, resistencia al impacto >2 J a -5 ºC, resistencia a la compresión >1.250 N, IK-7, incluso abrazaderas de fijación, accesorios de conexión, curvas, manguitos, codos, racores y embornado. Completamente instalado.

**SLC5000** ud SAI SALICRU SCL-5000-TWIN PRO, 5 kVA, MONO/MONO o EQUIV.
1.000 ud × 3371.49 = 3371.49
SAI monofásico de 5 kVA, marca Salicru, modelo SCL-5000-TWIN PRO, o equivalente, entrada y salida monofásica, potencia de salida 5/4,5 kVA/kW, SAI On-line doble conversión. Factor de potencia de salida = 0,9 (hasta 3 kVA = 0,8). Distorsión Armónica Total de entrada (THDi) <5%. Panel de control con display LCD o pantalla gráfica y teclado. Formato torre. Paralelable hasta 4 unidades. Funcionamiento Eco-mode. Interfaces de comunicación serie (RS-232) y USB. Software de monitorización para Windows, Unix, Linux y Mac. Slot inteligente para SNMP/optoacopladores. Ampliaciones de autonomía disponibles. Detector automático de frecuencia. Función convertidor de frecuencia. EPO-Paro de emergencia. Bypass de mantenimiento. Función Cold Start para arranque desde baterías. SLC Greenergy solution. Dimensiones 560x260x708 mm (fondoxanchoxalto), peso 85 kg. Completamente instalado y puesto en marcha.

**TRA-BT** ud TRAMITACIÓN Y ALTA INSTALACIÓN ELÉCTRICA y PLANOS AS BUILT
1.000 ud × 922.62 = 922.62
Tramitación de la instalación de eléctrica de baja tensión ante la Consellería de Economía, Emprego e Industria, certificados de instalación, incluyendo tasas de la Consellería, inspección por Organismo de Control Autónomo Autorizado, OCA, realización de planos As Built, estado de las instalaciones, detalles, acabado de las mismas y documentación de los equipos.

### C1.3 RED DE DATOS OFICINAS (27/02/2012)
Importe: 16582.36

**NSYVDA38U66E** ud ARMARIO RACK DE SUELO ACTASSI VDA-E 38U 1.800x600x600 mm o EQUIV.
1.000 ud × 1192.29 = 1192.29
Armario Rack de suelo 38U-19", marca Schneider, modelo Actassi VDA-E 38U, o equivalente, para un máximo de U útiles de 38, envolvente de chapa de acero plegada y soldada, pintura en polvo, acabado texturizado, epoxi-poliéster color: gris RAL 7035 en los elementos de montaje del armario, gris RAL 7011 en los montantes de la estructura. Resistencia a los impactos mecánicos externos: IK 08. Índice de protección: IP 20. Uso interior. Carga estática admisible: 400 kg. Carga dinámica admisible: 250 kg. Marcos inferior y superior ensamblados mecánicamente mediante tornillos Torx a los montantes de estructura verticales, lo que garantiza la rigidez de la estructura. Base con tapa obturadora Techo troquelado, cerrado, con una tapa obturadora ciega. Puerta delantera reversible con cristal Securit® de 4 mm, apertura de 180°, cierre de 2 puntos mediante llave N° 333 y maneta. Bisagras a la derecha en el modelo estándar. Paneles laterales con ranuras, rápidos de montar y de desmontar, cierre mediante pestillos. Paso de cables laterales en la parte superior e inferior, en la superficie de la estructura. Zonas laterales superiores e inferiores semitroqueladas para el paso de cables, en armarios de 800 mm de anchura. Amplia abertura en la parte inferior y amplia zona semitroquelada en la parte trasera para el paso de cables. Pies de nivelación montados, 4 bastidores de 19", de acero tratado, montados a 100 mm con respecto al panel delantero, su profundidad puede regularse cada 25 mm. Kit de conexión a tierra montado, bandejas, peines de cables, tapas ciegas y accesorios necesarios. Dimensiones 1.800x600x600 mm (altoxanchoxfondo). Completamente instalado.

**NSYVDA24U66E** ud ARMARIO RACK DE SUELO ACTASSI VDA-E 24U 1.200x600x600 mm o EQUIV.
1.000 ud × 1236.01 = 1236.01
Armario Rack de suelo 24U-19", marca Schneider, modelo Actassi VDA-E 24U, o equivalente, para un máximo de U útiles de 24, envolvente de chapa de acero plegada y soldada, pintura en polvo, acabado texturizado, epoxi-poliéster color: gris RAL 7035 en los elementos de montaje del armario, gris RAL 7011 en los montantes de la estructura. Resistencia a los impactos mecánicos externos: IK 08. Índice de protección: IP 20. Uso interior. Carga estática admisible: 400 kg. Carga dinámica admisible: 250 kg. Marcos inferior y superior ensamblados mecánicamente mediante tornillos Torx a los montantes de estructura verticales, lo que garantiza la rigidez de la estructura. Base con tapa obturadora Techo troquelado, cerrado, con una tapa obturadora ciega. Puerta delantera reversible con cristal Securit® de 4 mm, apertura de 180°, cierre de 2 puntos mediante llave N° 333 y maneta. Bisagras a la derecha en el modelo estándar. Paneles laterales con ranuras, rápidos de montar y de desmontar, cierre mediante pestillos. Paso de cables laterales en la parte superior e inferior, en la superficie de la estructura. Zonas laterales superiores e inferiores semitroqueladas para el paso de cables, en armarios de 800 mm de anchura. Amplia abertura en la parte inferior y amplia zona semitroquelada en la parte trasera para el paso de cables. Pies de nivelación montados, 4 bastidores de 19", de acero tratado, montados a 100 mm con respecto al panel delantero, su profundidad puede regularse cada 25 mm. Kit de conexión a tierra montado, bandejas, peines de cables, tapas ciegas y accesorios necesarios. Dimensiones 1.200x600x600 mm (altoxanchoxfondo). Completamente instalado.

**PUST-M101** ud INSTALACIÓN y PUESTA EN MARCHA DE RACK EXISTENTE
1.000 ud × 206.51 = 206.51
Instalación y puesta en marcha de Rack existente, medios auxiliares y accesorios necesarios. Completamente instalado.

**VDIG112241BX0** ud PANEL DE DATOS EQUIPADO 1U-24 RJ cat6a STP
6.000 ud × 212.7 = 1276.20
Panel deslizante de cobre de 19” equipado (con conectores, sin montar), marca Schneider, modelo Actassi VDC, o equivalente, altura 1U, 24 puertos RJ45, 1 función Quick Fix en ambos lados para permitir una posición de fijación rápida y sencilla, así como la función de deslizamiento. Lámina metálica: 1,2 mm de grosor. Gris oscuro RAL 7016. Plástico PA66 GF20 o PA6. Conexión a tierra automática con embarrado incluido para las versiones FTP/STP. Preequipado con 24 conectores RJ45 (no montados) y 24 obturadores de color gris claro, 4 portaetiquetas, 1 organizador de cables en la parte trasera, incluso accesorios necesarios. Completamente instalado.

**HP-JG924A** ud PANEL SWICH HPE OfficeConnect 1920 24G o EQUIV.
3.000 ud × 244.6 = 733.80
Panel Swich de 19”, marca HPE, modelo OfficeConnect 1920 24G (JG924A), o equivalente, altura 1U, conmutador gigabit con gestión inteligente y avanzada de 24 puertos con 4 puertos SFP GbE, puertos: 24 10/100/1000 con negociación automática, 4 SFP de 1000 Mbps, memoria y procesador: MIPS a 500 MHz, Flash de 32MB, 128 MB de SDRAM, latencia de 100 Mb: < 5 µs, latencia de 1000 Mb: < 5 µs, velocidad: hasta 41.7 Mpps, dimensiones 440x173x44 mm (anchxprofxalt), peso: 2,25 kg, incluso accesorios necesarios. Completamente instalado.

**HP-JG924A-P** ud PANEL SWICH HPE OfficeConnect 1920 24G POE o EQUIV.
1.000 ud × 375.85 = 375.85
Panel Swich de 19”, marca HPE, modelo OfficeConnect 1920 24G POE (JG924A), o equivalente, altura 1U, conmutador gigabit con gestión inteligente y avanzada de 24 puertos con 4 puertos SFP GbE, puertos: 24 10/100/1000 con negociación automática, 4 SFP de 1000 Mbps, memoria y procesador: MIPS a 500 MHz, Flash de 32MB, 128 MB de SDRAM, latencia de 100 Mb: < 5 µs, latencia de 1000 Mb: < 5 µs, velocidad: hasta 41.7 Mpps, dimensiones 440x173x44 mm (anchxprofxalt), peso: 2,25 kg, incluso accesorios necesarios. Completamente instalado.

**VDIG150991001** ud PANEL DE FIBRA ÓPTICA
3.000 ud × 123.36 = 370.08
Panel deslizante universal de fibra óptica con 4 posiciones, marca Schneider, modelo Actassi VDC, o equivalente, equipado con 3 placas ciegas, la primera posición está vacía y debe dotarse de una carátula apropiada. 1 función Quick Fix en ambos lados para permitir una posición de fijación rápida y sencilla, así como la función de deslizamiento. Cubierta transparente extraíble (montada). Estructura de guía de los cables de conexión de fibra en el frontal, protegida por una cubierta con portaetiquetas, incluso accesorios necesarios. Completamente instalado.

**VDIG141501** ud PANEL DE TELEFONÍA 50 PUERTOS 1U
3.000 ud × 170.37 = 511.11
Panel de telecomunicaciones con 50 puertos, marca Schneider, modelo Actassi VDC, o equivalente, distribuidos en 2 filas. Altura 1U. Los cables de telefonía se terminan en bloques LSA insertables en la placa de circuito, siguiendo una numeración clara. 1 función Quick Fix en ambos lados para permitir una posición de fijación rápida y sencilla, así como la función de deslizamiento. Con portaetiquetas. Organizador de cables en la parte trasera con identificación por números, incluso accesorios necesarios. Completamente instalado.

**VDIG164731** ud REGLETA DE ALIMENTACIÓN 7 TC CON INT y PROTECCIÓN 1U
2.000 ud × 180.5 = 361.00
Regleta de alimentación con interruptor luminoso protegido + protección contra sobretensión, marca Schneider, modelo Actassi VDC, o equivalente, perfil: altura 1U, aluminio anodizado. Tomas de corriente: bipolares con conexión a tierra 16 A /3.680 W, AC 250 V, IP20, color RAL 7016, plástico: PA6 GF30, protección de cortocircuitos de 6,5 kA, protección de hasta 1,5 kV, indicación visual de funcionamiento (verde), indicación visual de fallo (naranja). 1 función Quick Fix en ambos lados para permitir una posición de fijación rápida y sencilla; equipado con un cable de alimentación de 3 m. Se suministra con etiquetas de identificación de cables personalizadas, incluso accesorios necesarios. Completamente instalado.

**NSYECVT3V440** ud PANEL DE VENTILACIÓN CON 3 VENTILADORES
3.000 ud × 179.97 = 539.91
Panel de ventilación, marca Schneider, modelo Actassi VDC, o equivalente, fijación en la cara interior de la base o del techo o en el panel 6 U semitroquelado de la puerta trasera reducida, equipado con 3 ventiladores, cada uno con un caudal libre de 170 m³/h, 220 V-50/60 Hz, montados y cableados con regleta de terminales, cable de alimentación de 3 m preinstalado. Chapa de acero tratado, tornillería necesaria para el montaje, nivel de ruido: 34 dB (A). Carátula 1 U con termostato, incluso accesorios necesarios. Completamente instalado.

**1.7.1** m CABLE DE RED UTP CAT-6e o EQUIV.
3463.100 m × 0.87 = 3012.90
Cable de red UTP CAT-6e, o equivalente, para instalación de telecomunicaciones. Incluso accesorios necesarios para su instalación. Completamente instalado.

**OPTAL-4** m equiCABLE DE FIBRA ÓPTICA OPTRAL 4 FIBRAS o EQUIV.
118.000 m × 0.81 = 95.58
Cable de red de fibra óptica, Optral, o equivalente, de 4 fibras, para instalación de telecomunicaciones. Incluso accesorios necesarios para su instalación. Completamente instalado.

| Código | Ud | Descripción | Cantidad | Precio | Importe |
|---|---|---|---|---|---|
| T-PVCRIG-63 | m | TUBO PVC RÍGIDO BLINDADO Ø63 mm | 118.000 | 4.02 | 474.36 |

**OPTAL-101** ud CAJAS DE CONEXIÓN FIBRA-CABLE
3.000 ud × 111.15 = 333.45
Caja de conexión fibra-cobre, para instalación de telecomunicaciones. Incluso accesorios necesarios para su instalación. Completamente instalado.

| Código | Ud | Descripción | Cantidad | Precio | Importe |
|---|---|---|---|---|---|
| RJ_60232100 | m | BANDEJA DE REJILLA REJIBAND 100x60 mm o EQUIV. | 196.300 | 21.27 | 4175.30 |
| RJ_60232200 | m | BANDEJA DE REJILLA REJIBAND 200x60 mm o EQUIV. | 39.000 | 24.77 | 966.03 |

**5201419800** ud VENTILADOR HELICOIDAL S&P HCM-150 N o EQUIV.
1.000 ud × 71.75 = 71.75
Ventilador helicoidal para instalar en cristal o pared, marca Soler & Palau, modelo HCM-150 N, o equivalente, carcasa de plástico ABS, persiana de sobrepresión incorporada, rejas de seguridad en aspiración y descarga, 1.900 rpm, potencia 25W/230V, clase B, IPX4, clase II, caudal máximo 220 m³/h, peso 0,9 kg, dimensiones 214x98 mm (Øxprofundidad), accesorios necesarios. Instalado.

**RTR-E3520** ud TERMOSTATO EBERLE RTR-E 3520 o EQUIV.
1.000 ud × 15.17 = 15.17
Termostato ambiente bimetálico, Eberle, modelo RTR-E 3520, o equivalente, regulación de 5º a 30 ºC, conexión eléctrica a 2 hilos y accesorios necesarios. Instalado.

**E-TAE-50X25** ud REJILLA INTEMPERIE EUROCLIMA E-TAE 500x250 o EQUIV.
1.000 ud × 73.58 = 73.58
Toma de aire exterior, TAE, marca EUROCLIMA, modelo E-TAE, o equivalente, de 500x250 mm, de aluminio extruido, con lamas fijas a 45º horizontales antilluvia y malla metálica posterior de protección anti-pájaros, superficie efectiva 0,0509 m², fondo 62,5 mm, accesorios necesarios. Instalada.

**C-AUDIO** m CABLE DE AUDIO
87.000 m × 1.42 = 123.54
Cable HDMI, para instalación de audio, mini-jacks. Incluso accesorios necesarios para su instalación. Completamente instalado.

**C-HDMI** m CABLE HDMI
87.000 m × 2.22 = 193.14
Cable HDMI, para instalación de video. Incluso accesorios necesarios para su instalación. Completamente instalado.

**LAT-UTP6E-1** ud LATIGUILLOS DE RED UTP CAT-6e 1 m o EQUIV.
96.000 ud × 2.55 = 244.80
Latiguillos de red UTP CAT-6e, o equivalente, para instalación de telecomunicaciones. Incluso accesorios necesarios para su instalación. Completamente instalado.

## 10 INSTALACIÓN FONTANERÍA (18/05/2010)
Importe: 16469.02

### C4.1 INSTALACIÓN DE FONTANERÍA GENERALES (08/05/2010)
Importe: 991.55

**TNIRRRP639** m TUBERÍA NIRON PP-R SDR 9 63x7,1 mm MONOCAPA o EQUIV.
20.000 m × 17.27 = 345.40
Tubería de polipropileno, PPR, Italsan, NIRON monocapa PPR RP PIPE, SDR 9/serie 4, o equivalente, diámetro 63x7,1 mm, barra de 4 m, color azul Niron, i/p.p. manguitos, codos, tes, sujeción y accesorios necesarios. Instalada.

**CON-EX** ud CONEXIÓN A SALIDAS DE PLANTA
5.000 ud × 129.23 = 646.15
Conexión a salidas de planta con collarín y válvula de corte, conexión a instalaciones existentes, accesorios necesarios. Realizado.

### C4.2 INSTALACIÓN FONTANERÍA ASEOS PLANTA BAJA Y PRIMERA (08/05/2010)
Importe: 5142.56

#### C4.2.1 INSTALACIÓN DE FONTANERÍA ASEOS VESTÍBULO (08/05/2010)
Importe: 1026.74

**TNIRRRP329** m TUBERÍA NIRON PP-R SDR 9 32x3,6 mm MONOCAPA o EQUIV.
12.000 m × 4.8 = 57.60
Tubería de polipropileno, PPR, Italsan, NIRON monocapa PPR RP PIPE, SDR 9/serie 4, o equivalente, diámetro 32x3,6 mm, barra de 4 m, color azul Niron, i/p.p. manguitos, codos, tes, sujeción y accesorios necesarios. Instalada.

**TNIRRRP2574** m TUBERÍA NIRON PP-R SDR 7,4 25x3,5 mm MONOCAPA o EQUIV.
12.000 m × 3.76 = 45.12
Tubería de polipropileno, PPR, Italsan, NIRON monocapa PPR RP PIPE, SDR 7,4/serie 3,2, o equivalente, diámetro 25x3,5 mm, barra de 4 m, color azul Niron, i/p.p. manguitos, codos, tes, sujeción y accesorios necesarios. Instalada.

**A-XG-13X035** m COQUILLA Armaflex XG 13 mm Ø35 o EQUIV.
12.000 m × 3.69 = 44.28
Aislamiento térmico flexible para tuberías, con coquilla flexible de espuma elastomérica de células cerradas, Armaflex XG-13, o equivalente, de espesor nominal 13 mm para tubería de diámetro 35 mm, longitud de 2 m, conductividad térmica 0,036 W/(mK), reacción al fuego BL-s3, d0, cinta de unión, accesorios y piezas necesarias. Instalada.

**A-XG-13X025** m COQUILLA Armaflex XG 13 mm Ø25 o EQUIV.
12.000 m × 3.18 = 38.16
Aislamiento térmico flexible para tuberías, con coquilla flexible de espuma elastomérica de células cerradas, Armaflex XG-13, o equivalente, de espesor nominal 13 mm para tubería de diámetro 25 mm, longitud de 2 m, conductividad térmica 0,036 W/(mK), reacción al fuego BL-s3, d0, cinta de unión, accesorios y piezas necesarias. Instalada.

**D25LL020** ud VÁLVULA DE ESFERA 3/4" H-H
4.000 ud × 3.29 = 13.16
Válvula de esfera de 3/4", Genebre, o equivalente, PN-25, paso total, latón UNE-EN 12165 cromado, asientos PTFE, extremos rosca H-H, temperatura máxima 180 ºC, mando manual por palanca de acero y accesorios necesarios. Instalada.

**INT-LAV-F-PEX** ud INSTALACIÓN FONTANERÍA LAVABO AGUA FRÍA
10.000 ud × 44.21 = 442.10
Instalación de fontanería en lavabo, realizada con tubería de polietileno, PEX, marca Uponor, o equivalente, para la red de agua fría, con diámetros según planos, totalmente terminada según normativa vigente, sin incluir los aparatos sanitarios ni griferías. Todas las tomas de agua y desagües se entregarán con tapones.

**INT-INO-PEX** ud INSTALACIÓN FONTANERÍA INODORO
8.000 ud × 48.29 = 386.32
Instalación de fontanería en inodoro, realizada con tubería de polietileno, PEX, marca Uponor, o equivalente, para la red de agua fría, con diámetros según planos, totalmente terminada según normativa vigente, sin incluir los aparatos sanitarios ni griferías. Todas las tomas de agua y desagües se entregarán con tapones.

#### C4.2.2 SANITARIOS y GRIFERÍAS ASEOS VESTÍBULO (08/05/2010)
Importe: 4115.82

**A32724H000** ud LAVABO MOVILIDAD REDUCIDA ROCA MERIDIAN 700x570 mm o EQUIV.
1.000 ud × 112.69 = 112.69
Lavabo movilidad reducida Roca, modelo Meridian, o equivalente, en color blanco, dimensiones 700x570 mm, con desagüe, válvula de desagüe de 32 mm, sifón individual PVC 32 mm, sujeción, accesorios necesarios. Totalmente instalado.

**327446** ud LAVABO DE ENCIMERA ROCA VERANDA Ø 460 o EQUIV.
8.000 ud × 177.08 = 1416.64
Lavabo de encimera de ROCA modelo VERANDA, o equivalente, en color blanco, dimensiones Ø 460 mm, con desagüe, válvula de desagüe de 32 mm, sifón individual PVC 32 mm, sujeción, accesorios necesarios. Totalmente instalado.

**34224H** ud INODORO MOVILIDAD REDUCIDA ROCA MERIDIAN o EQUIV.
1.000 ud × 268.14 = 268.14
Inodoro de movilidad reducida Roca, modelo Meridian, o equivalente, taza de salida dual, 750 mm de longitud, adosada a pared en color blanco, tanque bajo con tapa y mecanismo de ahorro de consumo de agua de doble pulsador 6/4,5 litros, asiento y tapa lacados con bisagras de acero inox, llave de escuadra 1/2" cromada, latiguillo flexible de 50 cm, empalme simple PVC de 110 mm, sujeción, accesorios necesarios. Totalmente instalado.

**342787T** ud INODORO ROCA DAMA CON TANQUE BAJO o EQUIV.
7.000 ud × 240.03 = 1680.21
Inodoro de ROCA modelo DAMA, o equivalente, taza de salida horizontal, 660 mm de longitud, adosada a pared en color blanco, tanque bajo con tapa y mecanismo de ahorro de consumo de agua de doble pulsador 4,5/3 litros, asiento y tapa, llave de escuadra 1/2" cromada, latiguillo flexible de 50 cm, empalme simple PVC de 110 mm, sujeción, accesorios necesarios. Totalmente instalado.

**A5A3123C00** ud GRIFERÍA MONOMANDO ROCA VICTORIA PRO LAVABO-ACCESIBILIDAD o EQUIV.
1.000 ud × 66.54 = 66.54
Grifería monomando Roca, modelo Victoria Pro, o equivalente, para lavabo accesibilidad, con aireador, tragacadenilla, alimentación flexibles, llave de escuadra 1/2" cromada y accesorios necesarios. Instalada.

**5A3160C00** ud GRIFERÍA MONOMANDO ROCA TARGA LAVABO o EQUIV.
8.000 ud × 71.45 = 571.60
Grifería monomando Roca, modelo Targa, o equivalente, para lavabo, con aireador, tragacadenilla, alimentación flexibles, llave de escuadra 1/2" cromada y accesorios necesarios. Instalada.

### C4.3 INSTALACIÓN FONTANERÍA OFICINAS (08/05/2010)
Importe: 10249.63

#### C4.3.1 INSTALACIÓN DE FONTANERÍA OFICINAS (08/05/2010)
Importe: 2109.02

**TNIRRRP409** m TUBERÍA NIRON PP-R SDR 9 40x4,5 mm MONOCAPA o EQUIV.
10.500 m × 6.62 = 69.51
Tubería de polipropileno, PPR, Italsan, NIRON monocapa PPR RP PIPE, SDR 9/serie 4, o equivalente, diámetro 40x4,5 mm, barra de 4 m, color azul Niron, i/p.p. manguitos, codos, tes, sujeción y accesorios necesarios. Instalada.

| Código | Ud | Descripción | Cantidad | Precio | Importe |
|---|---|---|---|---|---|
| TNIRRRP329 | m | TUBERÍA NIRON PP-R SDR 9 32x3,6 mm MONOCAPA o EQUIV. | 13.000 | 4.8 | 62.40 |

**TNIRRFG4074** m TUBERÍA NIRON FIBER GLASS PP-R SDR 7,4 40x5,5 mm o EQUIV.
2.000 m × 5.81 = 11.62
Tubería de polipropileno, PPR, Italsan, NIRON FIBER GLASS, serie 3,2/SDR 7,4, PN20, o equivalente, diámetro 40x5,5 mm, tubería tricapa compuesta con fibra de vidrio, (PPR)/(PPR+FV)/(PPR), barra de 4 m, color azul Niron con banda verde, i/p.p. manguitos, codos, tes, sujeción y accesorios necesarios. Instalada.

**TNIRRFG3274** m TUBERÍA NIRON FIBER GLASS PP-R SDR 7,4 32x4,4 mm o EQUIV.
3.000 m × 3.97 = 11.91
Tubería de polipropileno, PPR, Italsan, NIRON FIBER GLASS, serie 3,2/SDR 7,4, PN20, o equivalente, diámetro 32x4,4 mm, tubería tricapa compuesta con fibra de vidrio, (PPR)/(PPR+FV)/(PPR), barra de 4 m, color azul Niron con banda verde, i/p.p. manguitos, codos, tes, sujeción y accesorios necesarios. Instalada.

**TNIRRRP2074** m TUBERÍA NIRON PP-R SDR 7,4 20x2,8 mm MONOCAPA o EQUIV.
25.000 m × 3.42 = 85.50
Tubería de polipropileno, PPR, Italsan, NIRON monocapa PPR RP PIPE, SDR 7,4/serie 3,2, o equivalente, diámetro 20x2,8 mm, barra de 4 m, color azul Niron, i/p.p. manguitos, codos, tes, sujeción y accesorios necesarios. Instalada.

**A-XG-13X042** m COQUILLA Armaflex XG 13 mm Ø42 o EQUIV.
10.500 m × 3.96 = 41.58
Aislamiento térmico flexible para tuberías, con coquilla flexible de espuma elastomérica de células cerradas, Armaflex XG-13, o equivalente, de espesor nominal 13 mm para tubería de diámetro 42 mm, longitud de 2 m, conductividad térmica 0,036 W/(mK), reacción al fuego BL-s3, d0, cinta de unión, accesorios y piezas necesarias. Instalada.

| Código | Ud | Descripción | Cantidad | Precio | Importe |
|---|---|---|---|---|---|
| A-XG-13X035 | m | COQUILLA Armaflex XG 13 mm Ø35 o EQUIV. | 36.000 | 3.69 | 132.84 |

**SH30X40** m COQUILLA SH/Armaflex 30 mm Ø40 o EQUIV.
2.000 m × 4.93 = 9.86
Aislamiento térmico flexible para tuberías, con coquilla flexible de espuma elastomérica a base de caucho sintético, SH/Armaflex, o equivalente, de espesor nominal 30 mm para tubería de diámetro 40 mm, longitud de 2 m, conductividad térmica 0,040 W/(mK), reacción al fuego BL-s3, d0, cinta de unión, accesorios y piezas necesarias. Instalada.

**SH25X32** m COQUILLA SH/Armaflex 25 mm Ø32 o EQUIV.
3.000 m × 3.4 = 10.20
Aislamiento térmico flexible para tuberías, con coquilla flexible de espuma elastomérica a base de caucho sintético, SH/Armaflex, o equivalente, de espesor nominal 25 mm para tubería de diámetro 32 mm, longitud de 2 m, conductividad térmica 0,040 W/(mK), reacción al fuego BL-s3, d0, cinta de unión, accesorios y piezas necesarias. Instalada.

**D25LL010** ud VÁLVULA DE ESFERA 1/2" H-H
2.000 ud × 3.54 = 7.08
Válvula de esfera de 1/2", Genebre, o equivalente, PN-25, paso total, latón UNE-EN 12165 cromado, asientos PTFE, extremos rosca H-H, temperatura máxima 180 ºC, mando manual por palanca de acero y accesorios necesarios. Instalada.

| Código | Ud | Descripción | Cantidad | Precio | Importe |
|---|---|---|---|---|---|
| D25LL020 | ud | VÁLVULA DE ESFERA 3/4" H-H | 1.000 | 3.29 | 3.29 |

**D25LL030** ud VÁLVULA DE ESFERA 1" H-H
4.000 ud × 4.69 = 18.76
Válvula de esfera de 1", Genebre, o equivalente, PN-25, paso total, latón UNE-EN 12165 cromado, asientos PTFE, extremos rosca H-H, temperatura máxima 180 ºC, mando manual por palanca de acero y accesorios necesarios. Instalada.

**D25LL040** ud VÁLVULA DE ESFERA 1 1/4" H-H
5.000 ud × 7.86 = 39.30
Válvula de esfera de 11/4", Genebre, o equivalente, PN-25, paso total, latón UNE-EN 12165 cromado, asientos PTFE, extremos rosca H-H, temperatura máxima 180 ºC, mando manual por palanca de acero y accesorios necesarios. Instalada.

**3200487** ud TERMO ELÉCTRICO FLECK NILO 100 o EQUIV.
1.000 ud × 396.25 = 396.25
Termo eléctrico Fleck, modelo Nilo 100, o equivalente, de 100 litros de capacidad, para colocación mural vertical u horizontal, resistencia eléctrica 2.500 W, voltaje 230V, tiempo de calentamiento 4h24', temperatura máxima de trabajo 80 ºC, dispersión térmica a 65 ºC 1,7 kWh/24h, presión máxima de trabajo 9 bar, Ø entrada salida 3/4", dimensiones 413x1.210 mm (Øxaltura), peso aprox. 32,6 kg, válvula de seguridad y p.p. de accesorios necesarios para su instalación. Totalmente instalado y probado.

| Código | Ud | Descripción | Cantidad | Precio | Importe |
|---|---|---|---|---|---|
| INT-LAV-F-PEX | ud | INSTALACIÓN FONTANERÍA LAVABO AGUA FRÍA | 4.000 | 44.21 | 176.84 |

**INT-LAV-PEX** ud INSTALACIÓN FONTANERÍA LAVABO
5.000 ud × 64.75 = 323.75
Instalación de fontanería en lavabo, realizada con tubería de polietileno, PEX, marca Uponor, o equivalente, para las redes de agua fría y caliente, con diámetros según planos, totalmente terminada según normativa vigente, sin incluir los aparatos sanitarios ni griferías. Todas las tomas de agua y desagües se entregarán con tapones.

| Código | Ud | Descripción | Cantidad | Precio | Importe |
|---|---|---|---|---|---|
| INT-INO-PEX | ud | INSTALACIÓN FONTANERÍA INODORO | 6.000 | 48.29 | 289.74 |

**INT-URI-PEX** ud INSTALACIÓN FONTANERIA URINARIO
2.000 ud × 45.65 = 91.30
Instalación de fontanería en urinario, realizada con tubería de polietileno, PEX, marca Uponor, o equivalente, para la red de agua fría, con diámetros según planos, totalmente terminada según normativa vigente, sin incluir los aparatos sanitarios ni griferías. Todas las tomas de agua y desagües se entregarán con tapones.

**INT-DUC-PEX** ud INSTALACIÓN FONTANERÍA DUCHA
3.000 ud × 73.27 = 219.81
Instalación de fontanería en ducha, realizada con tubería de polietileno, PEX, marca Uponor, o equivalente, para las redes de agua fría y caliente, con diámetros según planos, totalmente terminada según normativa vigente, sin incluir los aparatos sanitarios ni griferías. Todas las tomas de agua y desagües se entregarán con tapones.

**INT-FREG-PEX** ud INSTALACIÓN FONTANERÍA EN FREGADERO AGUA FRÍA
2.000 ud × 53.74 = 107.48
Instalación de fontanería en fregadero dotándolo con toma fría, realizada con tubería de polietileno reticulado, PEX, marca Uponor, o equivalente, con diámetros según planos, totalmente terminada según normativa vigente, sin incluir fregadero ni grifería. Todas las tomas de agua y desagües se entregarán con tapones.

#### C4.3.2 SANITARIOS y GRIFERÍAS OFICINAS (08/05/2010)
Importe: 8140.61

| Código | Ud | Descripción | Cantidad | Precio | Importe |
|---|---|---|---|---|---|
| 327446 | ud | LAVABO DE ENCIMERA ROCA VERANDA Ø 460 o EQUIV. | 16.000 | 177.08 | 2833.28 |
| 342787T | ud | INODORO ROCA DAMA CON TANQUE BAJO o EQUIV. | 13.000 | 240.03 | 3120.39 |

**A35945H000** ud URINARIO ROCA EURET o EQUIV.
2.000 ud × 151.73 = 303.46
Urinario de ROCA modelo EURET, o equivalente, adosado a pared en color blanco, alimentación superior, incluye enchufe de alimentación, sifón, kit de fijación y enchufe desagüe, accesorios necesarios. Totalmente instalado.

**5A2060C02** ud GRIFERÍA MONOMANDO ROCA TARGA DUCHA o EQUIV.
3.000 ud × 83.74 = 251.22
Grifería monomando Roca, modelo Targa, o equivalente, ducha de mano Stella 80/1, flexible de 1,5m, soporte articulado y accesorios necesarios. Instalada.

| Código | Ud | Descripción | Cantidad | Precio | Importe |
|---|---|---|---|---|---|
| 5A3160C00 | ud | GRIFERÍA MONOMANDO ROCA TARGA LAVABO o EQUIV. | 16.000 | 71.45 | 1143.20 |

**10636** ud GRIFERÍA TEMPORIZADA MURAL EMPOTRADO PRESTO 27 ECO URINARIO o EQUIV.
2.000 ud × 63.65 = 127.30
Grifería temporizada para urinario, instalación mural empotrada, Presto, modelo 27 ECO pulsación suave (PS), o equivalente, cuerpo y pulsador en latón cromado, entrada y salida hembra 1/2", caudal 5 l/min a 3 bar, cierre automático 5 ± 1 s, con enlace con tuerca y accesorios necesarios. Instalada.

**A5A8425C00** ud GRIFERÍA MONOMANDO ROCA VICTORIA FREGADERO o EQUIV.
2.000 ud × 63.68 = 127.36
Grifería monomando Roca, modelo Victoria, o equivalente, caño alto giratorio, aireador y enlaces de alimentación flexibles, llave de escuadra 1/2" cromada y accesorios necesarios. Instalada.

**A870110350** ud FREGADERO ROCA BP-0 ACERO INOXIDABLE o EQUIV.
2.000 ud × 117.2 = 234.40
Fregadero de ROCA modelo BP-0, o equivalente, fregadero de 1 cubeta con válvula 3 1/2", para instalación sobre encimera o bajo encimera, fabricado en acero inoxidable acabado pulido, dimensiones 342x404x180 mm, con desagüe, válvula de desagüe de 32 mm, sifón individual PVC 32 mm, sujeción, accesorios necesarios. Totalmente instalado.

**PHININT-HS4** ud PRUEBAS HIDRÁULICAS INSTALACIONES INTERIORES SUMINISTRO DE AGUA
1.000 ud × 85.28 = 85.28
Pruebas hidráulicas de resistencia mecánica y estanqueidad de las tuberías, elementos y accesorios de la instalación de suministro de agua, equipos de prueba, medios auxiliares y accesorios necesarios. Realizada según CTE-HS4.

## 11 INSTALACIÓN SANEAMIENTO (18/05/2010)
Importe: 2901.96

### C5.1 INSTALACIÓN DE SANEAMIENTO ASEOS PLANTA BAJA (05/02/2007)
Importe: 564.03

#### C5.1.1 INSTALACIÓN SANEAMIENTO GENERALES ASEOS VESTÍBULO (08/05/2010)
Importe: 326.69

**CON-SAN-E** ud CONEXIÓN A SANEAMIENTO EXISTENTES
1.000 ud × 326.69 = 326.69
Conexión a saneamiento existente, apertura de huecos, conexiones y sellado, medios materiales y accesorios necesarios. Realizado.

#### C5.1.2 INSTALACIÓN SANEAMIENTO SANITARIOS ASEOS VESTÍBULO (05/02/2007)
Importe: 237.34

**INTI-D-LAVABO** ud INSTALACION DESAGÜE PVC INSONORIZADA EN LAVABO
4.000 ud × 22.13 = 88.52
Instalación desagüe en lavabo, realizados en tubería de evacuación insonorizada de policloruro de vinilo PVC, Adequa, AR-M1, o equivalente, fabricada según norma UNE EN 1453 de diámetro 40 mm, según CTE-HS5 y planos, incluso accesorios, conexiones y demás material. Completamente instalado.

**INTI-D-INODO** ud INSTALACION DESAGÜE PVC INSONORIZADA EN INODORO
4.000 ud × 26.74 = 106.96
Instalación desagüe en inodoro, realizados en tubería de evacuación insonorizada de policloruro de vinilo PVC, Adequa, AR-M1, o equivalente, fabricada según norma UNE EN 1453 de diámetro 110 mm, según CTE-HS5 y planos, incluso accesorios, conexiones y demás material. Completamente instalado.

**INTI-D-BOTESI** ud INSTALACION DESAGÜE PVC INSONORIZADA DE BOTE SIFÓNICO
2.000 ud × 20.93 = 41.86
Instalación desagüe de bote sifónico, realizados en tubería de evacuación insonorizada de policloruro de vinilo PVC, Adequa, AR-M1, o equivalente, fabricada según norma UNE EN 1453 de diámetro 50 mm, según CTE-HS5 y planos, incluso accesorios, conexiones y demás material. Completamente instalado.

### C5.2 INSTALACIÓN DE SANEAMIENTO OFICINAS (05/02/2007)
Importe: 2257.16

#### C5.2.1 INSTALACIÓN SANEAMIENTO GENERALES OFICINAS (10/12/2008)
Importe: 1662.05

**D20URAIN110** m TUBERÍA INSONORIZADA ADEQUA AR PVC 110 mm o EQUIV.
20.000 m × 13.19 = 263.80
Tubería de evacuación insonorizada de policloruro de vinilo PVC, Adequa, AR-M1, o equivalente, fabricada según norma UNE EN 1453 de diámetro exterior 110 mm x 3,2 mm de espesor, con sistema de unión mediante inserción con junta, tubo de 3 m, abrazadera isofónica, con material aislante en el paso por forjado, incluso con p.p. de piezas especiales insonorizadas del mismo material. Totalmente instalado, según CTE-HS5.

**D20URAIN160** m TUBERÍA INSONORIZADA ADEQUA AR PVC 160 mm o EQUIV.
14.000 m × 26.54 = 371.56
Tubería de evacuación insonorizada de policloruro de vinilo PVC, Adequa, AR-M1, o equivalente, fabricada según norma UNE EN 1453 de diámetro exterior 160 mm x 3,2 mm de espesor, con sistema de unión mediante inserción con junta, tubo de 3 m, abrazadera isofónica, con material aislante en el paso por forjado, incluso con p.p. de piezas especiales insonorizadas del mismo material. Totalmente instalado, según CTE-HS5.

**SA-PVC-50** m TUBERÍA EVACUACIÓN PVC 50 mm SERIE B
140.000 m × 5 = 700.00
Tubería de evacuación de PVC, Adequa, o equivalente, fabricada según norma UNE EN1453, serie B, diámetro exterior 50x3,0 mm de espesor, con sistema de unión mediante junta pegada, tubo de 5 m, abrazadera isofónica, con material aislante en el paso por forjado, incluso con p.p. de piezas especiales del mismo material. Totalmente instalado, según CTE-HS5.

| Código | Ud | Descripción | Cantidad | Precio | Importe |
|---|---|---|---|---|---|
| CON-SAN-E | ud | CONEXIÓN A SANEAMIENTO EXISTENTES | 1.000 | 326.69 | 326.69 |

#### C5.2.2 INSTALACIÓN SANEAMIENTO SANITARIOS OFICINAS (05/02/2007)
Importe: 595.11

| Código | Ud | Descripción | Cantidad | Precio | Importe |
|---|---|---|---|---|---|
| INTI-D-LAVABO | ud | INSTALACION DESAGÜE PVC INSONORIZADA EN LAVABO | 9.000 | 22.13 | 199.17 |
| INTI-D-INODO | ud | INSTALACION DESAGÜE PVC INSONORIZADA EN INODORO | 6.000 | 26.74 | 160.44 |

**INTI-D-URINA** ud INSTALACION DESAGÜE PVC INSONORIZADA EN URINARIO
2.000 ud × 21.16 = 42.32
Instalación desagüe en urinario, realizados en tubería de evacuación insonorizada de policloruro de vinilo PVC, Adequa, AR-M1, o equivalente, fabricada según norma UNE EN 1453 de diámetro 40 mm, según CTE-HS5 y planos, incluso accesorios, conexiones y demás material. Completamente instalado.

**INTI-D-DUCHA** ud INSTALACION DESAGÜE PVC INSONORIZADA EN DUCHA
2.000 ud × 22.78 = 45.56
Instalación desagüe en ducha, realizados en tubería de evacuación insonorizada de policloruro de vinilo PVC, Adequa, AR-M1, o equivalente, fabricada según norma UNE EN 1453 de diámetro 40 mm, según CTE-HS5 y planos, incluso accesorios, conexiones y demás material. Completamente instalado.

| Código | Ud | Descripción | Cantidad | Precio | Importe |
|---|---|---|---|---|---|
| INTI-D-BOTESI | ud | INSTALACION DESAGÜE PVC INSONORIZADA DE BOTE SIFÓNICO | 4.000 | 20.93 | 83.72 |

**INTI-D-FREG** ud INSTALACIÓN DESAGÜE PVC INSONORIZADO EN FREGADERO
2.000 ud × 31.95 = 63.90
Instalación de evacuación de aguas residuales, en oficce compuesto por un fregadero, realizado en tubería de evacuación insonorizada de policloruro de vinilo PVC, Adequa, AR-M1, o equivalente, fabricada según norma UNE EN 1453 de diámetro 40 mm, según CTE-HS5 y planos, incluso accesorios, conexiones y demás material. Completamente instalado.

**PHININT-HS5** ud PRUEBAS HIDRÁULICAS INSTALACIONES INTERIORES EVACUACIÓN DE AGUAS
1.000 ud × 80.77 = 80.77
Pruebas hidráulicas de estanqueidad y de agua de las tuberías, elementos y accesorios de la instalación de evacuación de aguas, equipos de prueba, medios auxiliares y accesorios necesarios. Realizada según CTE-HS5.

## 12 INSTALACIÓN CLIMATIZACIÓN (18/05/2010)
Importe: 82206.3

### C2.1 INSTALACIÓN CLIMATIZACIÓN OFICINAS (27/04/2008)
Importe: 81655

#### C2.1.1 INSTALACIÓN CLIMATIZACIÓN OFICINAS (07/05/2010)
Importe: 59330.25

**UDAIRXYQ12T** ud UNIDAD EXTERIOR DAIKIN VRV-IV BOMBA DE CALOR, RXYQ12T o EQUIV.
2.000 ud × 9514.52 = 19029.04
Unidad exterior de sistema VRV-IV (Volumen de Refrigerante Variable y Temperatura de Refrigerante Variable) Bomba de Calor Classic, marca Daikin, modelo RXYQ12T, o equivalente, de expansión directa, condensada por aire, con 1 compresor tipo SCROLL herméticamente sellado con control Inverter de capacidad mediante regulación de frecuencia. Conectabilidad multiple de unidades interiores de VRV, cantidad 26 ud, con un porcentaje de capacidad interior (mínimo / máximo) 50% / 130%. Capacidad frigorífica / calefacción nominal: 33.500/37.500 W, consumo refrigeración / calefacción nominal: 8.980/9.100 W. Rendimientos (nominales) COP/EER de 4,12/3,73, SEER 6,96. Rango de funcionamiento nominal frío desde -5 a 43 ºC de temperatura exterior bulbo seco y calor desde -20 a 15,5 ºC de temperatura exterior de bulbo húmedo. Alimentación trifásica 380V-415V. Dimensiones Alto/Ancho/Fondo 1.685/930/765 mm y peso de 194 kg. Conexiones tubería frigorífica Líquido/Gas 12,7(1/2")/28,6(11/8") mm. Longitud total máxima de tubería frigorífica de 1.000 m, longitud máxima entre unidad exterior y unidad interior más alejada de 165 m (190 metros equivalentes), diferencia máxima de altura de instalación de 90 m si la unidad se encuentra por encima de las unidades interiores y 40 m si se encuentra por debajo, y longitud máxima entre primer kit de ramificación (unión refnet) de tubería refrigerante y unidad interior más alejada 40 m (la longitud máxima desde la primera ramificación puede ser de hasta 90 m, si la diferencia entre la longitud hasta la unidad interior más cercana y la más alejada es menor de 40 m), máxima diferencia de altura entre unidades interiores de 30m (15m en caso de instalación de caja hidráulica). Caudal de aire de condensación en refrigeración nominal 185 m³/min, con dirección de descarga vertical superior, presión estática alta en ventilador de 78 Pa. Utiliza refrigerante ecológico R410A. Silemblocks, conexión eléctrica, i/p.p. de accesorios necesarios. Instalada y probada.

**UDAIFXDQ15A** ud UNIDAD INTERIOR DE CONDUCTOS DAIKIN FXDQ15A o EQUIV.
1.000 ud × 786.85 = 786.85
Unidad interior de conductos baja silueta de expansión directa marca Daikin, modelo FXDQ15A, o equivalente, válida para montaje múltiple en sistemas VRV (Volumen de Refrigerante Variable), DC Inverter, con válvula de expansión electrónica incorporada, de dimensiones (AlxAnxPr) 200x750x620 mm, dimensiones compactas que permiten su fácil instalación en falso techo de sólo 240 mm de altura. Alimentación monofásica 220V independiente (consumo nominal refrigeración / calefacción 71 / 68 W). Incorpora bloque de terminales F1-F2 para cable de 2 hilos de transmisión y control (bus D-III Net de Daikin) a unidad exterior. Conexiones tubería frigorífica Liq.1/4” y Gas 1/2”. Conexión tubería drenaje 20 / 26 mm. Control por microprocesador, control ON/OFF remoto opcional, señal de limpieza de filtro y filtro de aire de succión. Posibilidad de opcional de mando a distancia por infrarrojos o bien de mando a distancia con cable (programación diaria o semanal). Incluye bomba de drenaje de serie. Posibilidad de configurar la aspiración de retorno de aire (trasera o inferior). Incorpora función de ahorro de energía modo ventilador (sin enfriar o calentar).Posibilidad de selección automática de modo de funcionamiento (frío / calor / ventilación).Dos etapas de velocidad del ventilador, con caudales (alta / baja) 7,5 / 6,4 m³/min en refrigeración. Presión estática disponible (Alta / Estándar) 30 / 10 Pa, que posibilita la utilización de pequeños tramos de conductos para la difusión del aire. Capacidad frigorífica / calorífica nominal 1.700 / 1.900 W, peso 22 kg y nivel sonoro en refrigeración 27 dBA (velocidad baja). Utiliza refrigerante ecológico R410A. Silemblocks, conexión eléctrica, i/p.p. de accesorios necesarios. Instalada y probada.

**UDAIFXDQ25A** ud UNIDAD INTERIOR DE CONDUCTOS DAIKIN FXDQ25A o EQUIV.
1.000 ud × 837.39 = 837.39
Unidad interior de conductos baja silueta de expansión directa marca Daikin, modelo FXDQ25A, o equivalente, válida para montaje múltiple en sistemas VRV (Volumen de Refrigerante Variable), DC Inverter, con válvula de expansión electrónica incorporada, de dimensiones (AlxAnxPr) 200x750x620 mm, dimensiones compactas que permiten su fácil instalación en falso techo de sólo 240 mm de altura. Alimentación monofásica 220V independiente (consumo nominal refrigeración / calefacción 71 / 68 W). Incorpora bloque de terminales F1-F2 para cable de 2 hilos de transmisión y control (bus D-III Net de Daikin) a unidad exterior. Conexiones tubería frigorífica Liq.1/4” y Gas 1/2”. Conexión tubería drenaje 20 / 26 mm. Control por microprocesador, control ON/OFF remoto opcional, señal de limpieza de filtro y filtro de aire de succión. Posibilidad de opcional de mando a distancia por infrarrojos o bien de mando a distancia con cable (programación diaria o semanal). Incluye bomba de drenaje de serie. Posibilidad de configurar la aspiración de retorno de aire (trasera o inferior). Incorpora función de ahorro de energía modo ventilador (sin enfriar o calentar).Posibilidad de selección automática de modo de funcionamiento (frío / calor / ventilación).Dos etapas de velocidad del ventilador, con caudales (alta / baja) 7,5 / 6,4 m³min en refrigeración. Presión estática disponible (Alta / Estándar) 30 / 10 Pa, que posibilita la utilización de pequeños tramos de conductos para la difusión del aire. Capacidad frigorífica / calorífica nominal 2.800 / 3.200 W, peso 22 kg y nivel sonoro en refrigeración 27 dBA (velocidad baja). Utiliza refrigerante ecológico R410A. Silemblocks, conexión eléctrica, i/p.p. de accesorios necesarios. Instalada y probada.

**UDAIFXZQ20A** ud UNIDAD INTERIOR DAIKIN CASSETTE 4 VÍAS 600x600, FXZQ20A o EQUIV.
9.000 ud × 802.86 = 7225.74
Unidad interior de cassette de 4 vías de expansión directa marca Daikin, modelo FXZQ20A, o equivalente, capacidad frigorífica / calorífica nominal 2.200 / 2.500 W, válida para montaje múltiple en sistemas VRV (Volumen de Refrigerante Variable), DC Inverter, con válvula de expansión electrónica incorporada, de dimensiones (AlxAnxPr) 260x575x575 mm, peso 15,5 kg, adaptable a panel modular para techo estándar de 600x600 mm y altura de falso techo reducida. Alimentación monofásica 220V independiente (consumo nominal refrigeración / calefacción 43 / 36 W). Incorpora bloque de terminales F1-F2 para cable de 2 hilos de transmisión y control (bus D-III Net de Daikin) a unidad exterior. Conexiones tubería frigorífica Liq.1/4” y Gas 1/2”. Conexión tubería drenaje 26 mm. Control por microprocesador, con orientación vertical automática (distribución uniforme del aire, prevención de corrientes de aire y suciedad en el techo), control ON/OFF remoto opcional, señal de limpieza de filtro y filtro de aire de succión. Incorpora función de ahorro de energía modo ventilador (sin enfriar o calentar). Posibilidad de cerrar una o dos vías de impulsión para facilitar la instalación en ángulos y pasillos. Incluye bomba de drenaje de serie. Toma de aire exterior (renovación) precortada. Posibilidad de selección automática de modo de funcionamiento (frío / calor / ventilación) y dos etapas de velocidad del ventilador, nivel sonoro en refrigeración/calefacción 25,5 dBA (velocidad baja). Utiliza refrigerante ecológico R410A. Silemblocks, conexión eléctrica, i/p.p. de accesorios necesarios. Instalada y probada.

**UDAIFXZQ25A** ud UNIDAD INTERIOR DAIKIN CASSETTE 4 VÍAS 600x600, FXZQ25A o EQUIV.
8.000 ud × 930.06 = 7440.48
Unidad interior de cassette de 4 vías de expansión directa marca Daikin, modelo FXZQ25A, o equivalente, capacidad frigorífica / calorífica nominal 2.800 / 3.200 W, válida para montaje múltiple en sistemas VRV (Volumen de Refrigerante Variable), DC Inverter, con válvula de expansión electrónica incorporada, de dimensiones (AlxAnxPr) 260x575x575 mm, peso 15,5 kg, adaptable a panel modular para techo estándar de 600x600 mm y altura de falso techo reducida. Alimentación monofásica 220V independiente (consumo nominal refrigeración / calefacción 43 / 36 W). Incorpora bloque de terminales F1-F2 para cable de 2 hilos de transmisión y control (bus D-III Net de Daikin) a unidad exterior. Conexiones tubería frigorífica Liq.1/4” y Gas 1/2”. Conexión tubería drenaje 26 mm. Control por microprocesador, con orientación vertical automática (distribución uniforme del aire, prevención de corrientes de aire y suciedad en el techo), control ON/OFF remoto opcional, señal de limpieza de filtro y filtro de aire de succión. Incorpora función de ahorro de energía modo ventilador (sin enfriar o calentar). Posibilidad de cerrar una o dos vías de impulsión para facilitar la instalación en ángulos y pasillos. Incluye bomba de drenaje de serie. Toma de aire exterior (renovación) precortada. Posibilidad de selección automática de modo de funcionamiento (frío / calor / ventilación) y dos etapas de velocidad del ventilador, nivel sonoro en refrigeración/calefacción 25,5/25,5 dBA (velocidad baja). Utiliza refrigerante ecológico R410A. Silemblocks, conexión eléctrica, i/p.p. de accesorios necesarios. Instalada y probada.

**UDAIFXZQ32A** ud UNIDAD INTERIOR DAIKIN CASSETTE 4 VÍAS 600x600, FXZQ32A o EQUIV.
5.000 ud × 943.07 = 4715.35
Unidad interior de cassette de 4 vías de expansión directa marca Daikin, modelo FXZQ32A, o equivalente, capacidad frigorífica / calorífica nominal 3.600 / 4.000 W, válida para montaje múltiple en sistemas VRV (Volumen de Refrigerante Variable), DC Inverter, con válvula de expansión electrónica incorporada, de dimensiones (AlxAnxPr) 260x575x575 mm, peso 16,5 kg, adaptable a panel modular para techo estándar de 600x600 mm y altura de falso techo reducida. Alimentación monofásica 220V independiente (consumo nominal refrigeración / calefacción 45 / 38 W). Incorpora bloque de terminales F1-F2 para cable de 2 hilos de transmisión y control (bus D-III Net de Daikin) a unidad exterior. Conexiones tubería frigorífica Liq.1/4” y Gas 1/2”. Conexión tubería drenaje 26 mm. Control por microprocesador, con orientación vertical automática (distribución uniforme del aire, prevención de corrientes de aire y suciedad en el techo), control ON/OFF remoto opcional, señal de limpieza de filtro y filtro de aire de succión. Incorpora función de ahorro de energía modo ventilador (sin enfriar o calentar). Posibilidad de cerrar una o dos vías de impulsión para facilitar la instalación en ángulos y pasillos. Incluye bomba de drenaje de serie. Toma de aire exterior (renovación) precortada. Posibilidad de selección automática de modo de funcionamiento (frío / calor / ventilación) y dos etapas de velocidad del ventilador, nivel sonoro en refrigeración/calefacción 26/26 dBA (velocidad baja). Utiliza refrigerante ecológico R410A. Silemblocks, conexión eléctrica, i/p.p. de accesorios necesarios. Instalada y probada.

**UDAIBYFQ60CW** ud PANEL DECORATIVO UNIDAD CASSETTE 4 VÍAS 60x60 BYFQ60CW o EQUIV.
22.000 ud × 197.74 = 4350.28
Panel decorativo, marca Daikin, modelo BYFQ60CW, o equivalente, para retorno de aire de las unidades interiores de cassette de 4 vías 60x60 de la gama Sky Air y VRV. Dimensiones (AlxAnxPr) 46x620x620 mm, de estilo moderno, con filtro de aire de succión montado en la parrilla del panel decorativo, i/p.p. de accesorios necesarios. Instalado y probado.

**UDAIBRC1E53A** ud CONTROL REMOTO POR CABLE BRC1E53A o EQUIV.
24.000 ud × 120.28 = 2886.72
Control Remoto por cable, Marca Daikin, modelo BRC1E53A, o equivalente, para las unidades interiores de la gama Sky Air y VRV. Incorpora las funciones Marcha/Paro, cambio de modo de funcionamiento, ajuste punto de consigna, velocidad del ventilador, señal y reseteo de filtro sucio y orientación de lamas y programación semanal (hasta 5 acciones/día). Montaje superficial, conexión eléctrica con conductor multipolar de cobre, RZ1-K(AS), 0,6/1 kV de 2x1,0 mm², instalado bajo tubo forroplast de Ø 20 mm, accesorios necesarios. Instalado y probado.

**UDAIDCC601A51** ud CONTROL CENTRALIZADO DCC601A51 O EQUIV.
2.000 ud × 1452.86 = 2905.72
Sistema Centralizado de Gestión Intelligent iTab Controller, marca Daikin, modelo DCC601A51, o equivalente, capaz de controlar hasta 32 unidades interiores. Dispone de pantalla táctil a color para facilitar el control y la supervisión de las unidades conectadas. Posibilidad de programación semanal y de días especiales, cajas de encastre, cableado y pequeño material que pudieran ser necesarios para su puesta en servicio. Unidades conectadas mediante bus de control Daikin DIII-net cuyo cableado es tipo bus, manguera 2x1 mm² sin apantallar, sin polaridad, sin resistencias terminadoras. Dimensiones (AlxAnxPr) 230x147x100 mm, peso 1,2 kg, y alimentación monofásica 1x220V + T (consumo 10 W). Conexión eléctrica, i/p.p. de accesorios necesarios. Instalada y probada.

**UDAIKHRQ22M20** ud KIT DERIVACIÓN JUNTA REFNET 2 TUBOS KHRQ22M20T o EQUIV.
19.000 ud × 118.08 = 2243.52
Kit de derivación de refrigerante Refnet, en sistemas VRV de recuperación de calor, marca Daikin, modelo KHRQ22M20T, o equivalente, formado por 2 juntas (líquido, descarga y gas), utilizando refrigerante ecológico R410A, i/p.p. de soldadura fuerte, soportes, aislamientos y accesorios necesarios. Instalada y probada.

**UDAIKHRQ22M29** ud KIT DERIVACIÓN JUNTA REFNET 2 TUBOS KHRQ22M29T9 O EQUIV.
1.000 ud × 141.15 = 141.15
Kit de derivación de refrigerante Refnet, en sistemas VRV de recuperación de calor, marca Daikin, modelo KHRQ22M29T9, o equivalente, formado por 2 juntas (líquido, descarga y gas), utilizando refrigerante ecológico R410A, i/p.p. de soldadura fuerte, soportes, aislamientos y accesorios necesarios. Instalada y probada.

**UDAIKHRQ22M64** ud KIT DERIVACIÓN JUNTA REFNET 2 TUBOS KHRQ22M64T O EQUIV.
2.000 ud × 171.36 = 342.72
Kit de derivación de refrigerante Refnet, en sistemas VRV de recuperación de calor, marca Daikin, modelo KHRQ22M64T, o equivalente, formado por 2 juntas (líquido, descarga y gas), utilizando refrigerante ecológico R410A, i/p.p. de soldadura fuerte, soportes, aislamientos y accesorios necesarios. Instalada y probada.

**DIFROT-620** ud DIFUSOR ROTACIONAL AIRSUM DRT-620 O EQUIV.
3.000 ud × 34.99 = 104.97
Difusor rotacional de 600x600, marca AIRSUM, modelo DRT-620, o equivalente, de acero, plemun, incluso marcos de montaje. Instalado.

**E-HO-70X20** ud REJILLA EUROCLIMA E-HO 700x200 SIMPLE DEFLEXIÓN O EQUIV.
2.000 ud × 31.19 = 62.38
Rejilla de 700x200, marca EUROCLIMA, modelo E-HO, o equivalente, de aluminio anodizado de lamas móviles horizontales de simple deflexión, sin regulación, superficie efectiva 0,10 m², marco de montaje y accesorios necesarios. Instalada.

**CNETO** m2 PANEL CLIMAVER NETO O EQUIV.
8.000 m2 × 16.84 = 134.72
Panel de lana de vidrio de alta densidad para realización de conductos marca Isover, Climaver NETO, o equivalente, revestido por aluminio (exterior: aluminio visto + malla de fibra de vidrio + kraft velo) y tejido de vidrio negro (tejido Neto), canto macho rebordeado, espesor 25 mm, en planchas de 3 m de largo y 1,19 m de ancho, conductividad térmica 0,032 W/mK, reacción al fuego B-s1, d0, estanqueidad clase C, resistencia a la presión 800 Pa. i p.p. de codos, tes, sujeción a forjado y accesorios necesarios. Instalado.

**R-410A** kg REFRIGERANTE R-410A
12.000 kg × 25.62 = 307.44
Suministro y llenado de gas refrigerante R-410A, para circuito frigorífico, comprobación de estanqueidad, equipos y accesorios necesarios. Impuesto sobre gases fluorados. Totalmente realizado.

**TUBCUF1-4** m TUBERÍA COBRE FRIGORÍFICO 1/4"
62.700 m × 7.55 = 473.39
Tubería cobre frigorífico 1/4", según norma UNE 12735, incluso puesta a punto de soldadura, codos, tes, manguitos y demás accesorios y pequeño material, medida la unidad ejecutada, totalmente montada, probada y funcionando.

**TUBCUF3-8** m TUBERÍA COBRE FRIGORÍFICO 3/8"
72.100 m × 9.39 = 677.02
Tubería cobre frigorífico 3/8", según norma UNE 12735, incluso puesta a punto de soldadura, codos, tes, manguitos y demás accesorios y pequeño material, medida la unidad ejecutada, totalmente montada, probada y funcionando.

**TUBCUF1-2** m TUBERÍA COBRE FRIGORÍFICO 1/2"
87.700 m × 11.03 = 967.33
Tubería cobre frigorífico 1/2", según norma UNE 12735, incluso puesta a punto de soldadura, codos, tes, manguitos y demás accesorios y pequeño material, medida la unidad ejecutada, totalmente montada, probada y funcionando.

**TUBCUF5-8** m TUBERÍA COBRE FRIGORÍFICO 5/8"
54.500 m × 8.84 = 481.78
Tubería cobre frigorífico 5/8", según norma UNE 12735, incluso puesta a punto de soldadura, codos, tes, manguitos y demás accesorios y pequeño material, medida la unidad ejecutada, totalmente montada, probada y funcionando.

**TUBCUF3-4** m TUBERÍA COBRE FRIGORÍFICO 3/4"
16.100 m × 10.7 = 172.27
Tubería cobre frigorífico 3/4", según norma UNE 12735, incluso puesta a punto de soldadura, codos, tes, manguitos y demás accesorios y pequeño material, medida la unidad ejecutada, totalmente montada, probada y funcionando.

**TUBCUF7-8** m TUBERÍA COBRE FRIGORÍFICO 7/8"
1.500 m × 13.19 = 19.79
Tubería cobre frigorífico 7/8", según norma UNE 12735, incluso puesta a punto de soldadura, codos, tes, manguitos y demás accesorios y pequeño material, medida la unidad ejecutada, totalmente montada, probada y funcionando.

**TUBCUF11-8** m TUBERÍA COBRE FRIGORÍFICO 1 1/8"
24.000 m × 16.43 = 394.32
Tubería cobre frigorífico 1 1/8", según norma UNE 12735, incluso puesta a punto de soldadura, codos, tes, manguitos y demás accesorios y pequeño material, medida la unidad ejecutada, totalmente montada, probada y funcionando.

**AF2-9.5-16** m COQUILLA AF/Armaflex AF-2, 9,5-16 mm o EQUIV.
134.800 m × 4.52 = 609.30
Aislamiento térmico flexible para tuberías, con coquilla flexible de espuma elastomérica de células cerradas, AF/Armaflex, AF-2, o equivalente, de espesor nominal 9,5-16 mm, longitud de 2 m, conductividad térmica 0,033 W/(mK), reacción al fuego BL-s3, d0, cinta de unión, accesorios y piezas necesarias. Instalada.

**AF4-15.5-25** m COQUILLA AF/Armaflex AF-4, 15,5-25 mm o EQUIV.
183.800 m × 6.02 = 1106.48
Aislamiento térmico flexible para tuberías, con coquilla flexible de espuma elastomérica de células cerradas, AF/Armaflex, AF-4, o equivalente, de espesor nominal 15,5-25 mm, longitud de 2 m, conductividad térmica 0,033 W/(mK), reacción al fuego BL-s3, d0, cinta de unión, accesorios y piezas necesarias. Instalada.

**U-BL100X200T** m BANDEJA LISA PVC-M1 100x200 mm
10.000 m × 39.96 = 399.60
Bandeja lisa con tapa, UNEX, o equivalente, de PCV-M1, dimensiones 100x200 mm, instalación de superficie según REBT, i/piezas de sujeción y continuidad. Instalado.

**CRZ1K2X1MT** m CONDUCTOR CU RZ1-K(AS) 2x1 mm², TUBO FORROPLAST Ø20 mm
210.000 m × 2.45 = 514.50
Conductor de cobre multipolar RZ1-K(AS) 0,6/1 kV 2x1,0 mm², PRYSMIAN, AFUMEX 1000V (AS), o equivalente, libre de halógenos, bajo tubo forroplast de Ø 20 mm, incluso parte proporcional de cajas de derivación y pequeño material, accesorios de conexión y embornado, apertura y sellado de rozas. Totalmente instalado.

#### C2.1.2 INSTALACIÓN DE AIRE PRIMARIO Y EXTRACCIÓN ASEOS (27/04/2008)
Importe: 21271.7

**5153792200** ud RECUPERADOR DE CALOR S&P CADB-HE D 21 H PRO-REG o EQUIV.
2.000 ud × 7391.04 = 14782.08
Recuperador de calor estático de flujo cruzado a contracorriente, marca Soler & Palau, modelo CADB-HE D 21 PRO-REG, o equivalente, configuración H horizontal, montados en cajas de acero galvanizado plastificado de color blanco, de doble pared con aislamiento interior termoacústico ininflamable (M0) de fibra de vidrio de 25 mm de espesor, con 2 ventiladores Plug-fans con rodetes de álabes hacia atrás, cumplen normativa ErP, para un caudal máximo 2.100 m³/h, potencia máxima absorbida 0,88kW a 230V, eficacia del recuperador hasta el 85,5%, filtros F7 en impulsión eficiencia del >80% y M5 extracción, bypass interno caudal aproximado del 75%, silemblokcs para sujeción y acoplamiento elástico a conductos, Incluye control manual o automático en modos caudal variable (VAV), presión constante (COP) o caudal constante (CAV), mediante sensores de CO2, o presión, bandeja de recogida de condensados y conexión a desagüe y accesorios necesarios. Dimensiones 2.300x1.640x550 mm (LxAxH), Ø conexiones 400 mm y peso de 328 Kg. Completamente instalado y probado.

| Código | Ud | Descripción | Cantidad | Precio | Importe |
|---|---|---|---|---|---|
| CNETO | m2 | PANEL CLIMAVER NETO O EQUIV. | 258.000 | 16.84 | 4344.72 |

**SPTD250-100S** ud VENTILADOR S&P TD-250/100 SILENT o EQUIV.
2.000 ud × 96.84 = 193.68
Ventilador helicocentrífugo in-line de bajo perfil, marca Soler y Palau, modelo TD-250/100 SILENT, o equivalente, fabricado en polipropileno con recubrimento interno que direcciona las ondas sonoras y aislamiento fonoabsorvente, juntas de goma en impulsión y descarga, con caja de bornes externa orientable, cuerpo motor desmontable regulable de 2 velocidades, caudal a descarga libre de 240 m³/h, potencia 24W/230V, 2.500 rpm, NPS 24 dBA, Ø conducto 100 mm, dimensiones 575x252 mm (largoxancho), peso 5,4 kg, IP44 y accesorios necesarios. Instalado.

**E-TAE-50X325** ud REJILLA INTEMPERIE EUROCLIMA E-TAE 500x325 o EQUIV.
4.000 ud × 91.12 = 364.48
Toma de aire exterior, TAE, marca EUROCLIMA, modelo E-TAE, o equivalente, de 500x325 mm, de aluminio extruido, con lamas fijas a 45º horizontales antilluvia y malla metálica posterior de protección anti-pájaros, superficie efectiva 0,0764 m², fondo 62,5 mm, accesorios necesarios. Instalada.

**E-HOR-20X10** ud REJILLA EUROCLIMA E-HOR 200x100 SIMPLE DEFLEXIÓN CON REGULACIÓN o EQUIV.
24.000 ud × 23.59 = 566.16
Rejilla de 200x100, marca EUROCLIMA, modelo E-HOR, o equivalente, de aluminio anodizado de lamas móviles horizontales de simple deflexión, superficie efectiva 0,012 m², compuerta de regulación, marco de montaje y accesorios necesarios. Instalada.

**E-HOR-30X15** ud REJILLA EUROCLIMA E-HOR 300x150 SIMPLE DEFLEXIÓN CON REGULACIÓN o EQUIV.
3.000 ud × 31.46 = 94.38
Rejilla de 300x150, marca EUROCLIMA, modelo E-HOR, o equivalente, de aluminio anodizado de lamas móviles horizontales de simple deflexión, superficie efectiva 0,031 m², compuerta de regulación, marco de montaje y accesorios necesarios. Instalada.

**E-VENTIDEC-10** ud BOCA DE EXTRACCIÓN DE PVC EUROCLIMA VENTIDEC Ø 100 mm o EQUIV.
10.000 ud × 7.65 = 76.50
Boca de extracción de PVC, marca EUROCLIMA, modelo VENTIDEC Ø 100 mm, o equivalente, con regulación de caudal, accesorios necesarios. Instalada.

**NTHG100-0.6** m TUBO HELICOIDAL GALVANIZADO Ø 100 mm, ESPESOR 0,6 mm
16.700 m × 11.36 = 189.71
Tubo helicoidal circular de chapa galvanizada, Novatub, o equivalente, diámetro 100 mm, espesor de la chapa 0,6 mm, longitud del tubo 3 m, brida de unión y abrazadera, abrazadera de sujeción, soporte a techo, codos, tes, sellado de juntas y accesorios necesarios. Instalado.

**NTHG125-0.6** m TUBO HELICOIDAL GALVANIZADO Ø 125 mm, ESPESOR 0,6 mm
11.000 m × 14.45 = 158.95
Tubo helicoidal circular de chapa galvanizada, Novatub, o equivalente, diámetro 125 mm, espesor de la chapa 0,6 mm, longitud del tubo 3 m, brida de unión y abrazadera, abrazadera de sujeción, soporte a techo, codos, tes, sellado de juntas y accesorios necesarios. Instalado.

**RD-180X80G** ud TAPA DE INSPECCIÓN 180x80 mm
17.000 ud × 11.57 = 196.69
Tapa de inspección para conducto rectangular, Metu-System iberíca, modelo RD 18 galv., o equivalente, para un corte de 180x80 mm, galvanizada, con 2 pomos de poliamida, junta de polietileno, accesorios necesarios. Instalada.

**CFISODEC102** m CONDUCTO FLEXIBLE Ø 102 ISODEC o EQUIV.
34.100 m × 6 = 204.60
Tubo flexible ISODEC, o equivalente, formado por tubo interior ALUDEC diámetro 102, aislado con manta de fibra de vidrio de 25 mm de espesor, i/p.p. sujeción y accesorios necesarios. Instalado.

**CFISODEC203** m CONDUCTO FLEXIBLE Ø 203 ISODEC o EQUIV.
13.300 m × 7.5 = 99.75
Tubo flexible ISODEC, o equivalente, formado por tubo interior ALUDEC diámetro 203, aislado con manta de fibra de vidrio de 25 mm de espesor, i/p.p. sujeción y accesorios necesarios. Instalado.

#### C2.1.3 PRUEBAS, DOCUMENTACIÓN Y TRAMITACIÓN (08/05/2010)
Importe: 1053.05

**PRU-EFIC** ud PRUEBAS EFICIENCIA ENÉRGETICA
1.000 ud × 559.19 = 559.19
Realización y documentación de pruebas de eficiencia energética de la instalación, contemplando los siguientes apartados:
1. Comprobación del funcionamiento de la instalación en las condiciones de régimen.
2. Comprobación de la eficiencia energética de los equipos de generación de calor y frío en las condiciones de trabajo. El rendimiento del generador de calor no debe ser inferior en más de 5 unidades del límite inferior del rango marcado para la categoría indicada en el etiquetado energético del equipo de acuerdo con la normativa vigente.
3. Comprobación de los intercambiadores de calor, climatizadores y demás equipos en los que se efectúe una transferencia de energía térmica.
4. Comprobación de la eficiencia y la aportación energética de la producción de los sistemas de generación de energía de origen renovable.
5. Comprobación del funcionamiento de los elementos de regulación y control.
6. Comprobación de las temperaturas y los saltos térmicos de todos los circuitos de generación, distribución y las unidades terminales en las condiciones de régimen.
7. Comprobación que los consumos energéticos se hallan dentro de los márgenes previstos en el proyecto.
8. Comprobación del funcionamiento y de la potencia absorbida por los motores eléctricos en las condiciones reales de trabajo.
9. Comprobación de las pérdidas térmicas de distribución de la instalación hidráulica.

**MANUALUSO** ud INSTRUCCIONES Y MANUAL DE USO (07/04/2016)
1.000 ud × 137.21 = 137.21
Instrucciones y manual de uso compuesto por:
- Instrucciones de seguridad, con la siguiente documentación:
- Parada de los equipos antes de una intervención
- Desconexión de la alimentación eléctrica antes de intervenir en un equipo
- Colocación de advertencias antes de intervenir en un equipo
- Indicaciones de seguridad para distintas presiones, temperaturas, intensidades eléctricas, etc.
- Cierre de válvulas antes de abrir un circuito hidráulico.
- Instrucciones de manejo y maniobra, con la siguiente documentación:
- Secuencia de arranque de bombas de circulación.
- Limitación de puntas de potencia eléctrica, evitando poner en marcha simultáneamente varios motores a plena carga.
- Utilización del sistema de enfriamiento gratuito en régimen de verano y de invierno.
- Instrucciones de funcionamiento, con la siguiente documentación:
- Horario de puesta en marcha y parada de la instalación.
- Orden de puesta en marcha y parada de los equipos.
- Programa de modificación del régimen de funcionamiento.
- Programa de paradas intermedias del conjunto o de parte de equipos.
- Programa y régimen especial para los fines de semana y para condiciones especiales de uso del edificio o de condiciones exteriores excepcionales.

**TRA-CLIMA** ud TRAMITACIÓN Y ALTA INSTALACIÓN CLIMATIZACIÓN y PLANOS AS BUILT (07/04/2016)
1.000 ud × 356.65 = 356.65
Tramitación de la instalación de climatización ante la Consellería de Economía e Industria, certificados de instalación, incluyendo tasas de la Consellería, realización de planos As Built, estado de las instalaciones, detalles y acabado de las mismas.

### C2.2 INSTALACIÓN EXTRACCIÓN ASEOS PLANTA BAJA (08/05/2010)
Importe: 551.3

**SILENT100CRZ** ud VENTILADOR S&P SILENT- 100-CRZ o EQUIV.
6.000 ud × 61.59 = 369.54
Ventilador helicoidal de bajo nivel sonoro, de material plástico, marca Soler y Palau, modelo Silent-100 CRZ, o equivalente, con luz piloto, compuerta antirretorno, rodamientos a bolas y temporizador regulable, caudal a descarga libre de 95 m³/h, potencia 8W/230V, 2.400 rpm, NPS 26,5 dBA, Ø conducto de salida 100 mm, dimensiones 158x158x109 mm (largoxanchoxfondo), peso 0,47 kg, IP45 y accesorios necesarios. Instalado.

| Código | Ud | Descripción | Cantidad | Precio | Importe |
|---|---|---|---|---|---|
| NTHG100-0.6 | m | TUBO HELICOIDAL GALVANIZADO Ø 100 mm, ESPESOR 0,6 mm | 16.000 | 11.36 | 181.76 |

## 13 INSTALACIÓN ELEVACIÓN (21/03/2017)
Importe: 24359.1

**E25TA200AP** ud ASCENSOR 5 PAR. 13 PERS.
1.000 ud × 24359.1 = 24359.10
Ascensor eléctrico sin cuarto de máquinas de la marca Schindler o equivalente, modelo 3300 de embarque simple, adaptado a normativa EN81-20/50 y EN81-70, carga de 1000 kg (13 personas), 5 paradas, recorrido 12,00 m, velocidad 1.0 m/s, sistema de tracción con variación de velocidad, motor sin reductor (gearless) con frecuencia variable, nivelación de parada ±3 mm. Suspensión diferencial con elementos de tracción planos de poliuretano entre cabina y contrapeso que proporcionan muy bajos niveles de ruido y vibraciones. Puertas de cabina telescópicas automáticas con apertura central y con acabado en acero inoxidable cepillado de 1100 mm de ancho y 2000 mm de alto, con velocidad variable (variador de frecuencia). Cortina óptica de acceso en cabina de 36 haces de luz. Puertas de piso automáticas con apertura central de 1100 mm de ancho y 2000 mm de altura con protección contra el fuego E120.
Cabina de 1500 mm de ancho y 1500 mm de profundidad. Altura de cabina de 2139 mm. Rodapié de cabina recto en aluminio anodizado gris.
Hueco de 1910 mm x 1785 mm. Foso de 1000 mm y huida de 2900 mm (excluido HEB 140 mm a colocar por obra). Cuadro de maniobra integrado en la jamba de la puerta.
Estilo de decoración Concepto Libertá, paredes laterales en laminado en color a decidir por la D.F., techo en acero inoxidable, suelo en granito artificial negro. Botonera de cabina de media altura con pulsadores mecánicos según pisos servidos. Braille en botoneras. Iluminación de cabina mediante spots cuadrados (LED). Botoneras de piso enrasada en marco. Espejo de media altura en pared trasera. Pasamanos recto con extremos curvos en acero inoxidable.
Telemonitoring, telealarma estándar, trifonía, bucle inductivo, iluminación en hueco, armario de maniobra integrado en marco de la puerta, sintetizador de voz en cabina. Maniobra selectiva en bajada. Incluso gestión de accesos para utilización del mismo fuera del horario laboral.
Claves: ajustar, cabina, electrico, maximo, puerta, botonera, satinado, ascensor, lamina, telescopico, pasamano, inoxidable, goma, estrato, persona, piso, rodapie, carga, prueba, pared, marmol, placa, maniobra, colectivo, fabricacion, calidad, automatico, acero, espejo, velocidad, adherencia

## 14 INSTALACIÓN CCTV (04/05/2017)
Importe: 2321.92
CAMARA

**NDC-274-P** ud CÁMARA BOSCH MINIDOMO NDC-274-P o EQUIV.
4.000 ud × 556.93 = 2227.72
Cámara minidomo para interior, marca Bosch, modelo NDC-274-P, o equivalente, sensor CMOS, píxeles sensor 1920x1080, micrófono incorporado, protocolo IP, alimentación: 24 Vca, fuente de alimentación UPA-2420-50, 24VCA-20 VA, soportación y accesorios necesarios. Instalada y probada.

| Código | Ud | Descripción | Cantidad | Precio | Importe |
|---|---|---|---|---|---|
| 1.7.1 | m | CABLE DE RED UTP CAT-6e o EQUIV. | 60.000 | 0.87 | 52.20 |

**T-PCVRIG-20** m TUBO PVC RÍGIDO BLINDADO Ø20 mm
60.000 m × 0.7 = 42.00
Tubo PVC rígido blindado marca Aiscan, modelo BGR20, o equivalente, Øext 20 mm, Øint 14,0 mm, color gris, roscado en barras de 3 m, normas: UNE EN 61386-1 UNE EN 61386-2-2 UNE EN 60423, aislante, no propagador de la llama, resistencia al impacto >2 J a -5 ºC, resistencia a la compresión >1.250 N, IK-7, incluso abrazaderas de fijación, accesorios de conexión, curvas, manguitos, codos, racores y embornado. Completamente instalado.

## 15 INSTALACIONES ESPECIALES (08/03/2017)
Importe: 10838.6

### C3.1 INSTALACIÓN CONTRA INCENDIOS GENERALES (20/07/2011)
Importe: 19.98

**D34MA005** ud SEÑAL LUMINISCENTE EXTINCIÓN INCENDIOS
9.000 ud × 2.22 = 19.98
Señal luminiscente para elementos de extinción de incendios (extintores, bies, pulsadores, salida....) marca Komtes, o equivalente, de 297x210 por una cara en PVC rígido de 2 mm de espesor, para una distancia inferior a 10 m, fotoluminiscentes según normas UNE 23035-1:2003, UNE 23035-2:2003 y UNE 23035-4:2003. Totalmente instalado.

### C3.2 INSTALACIÓN CONTRA INCENDIOS OFICINAS (20/07/2011)
Importe: 929.16

**BILI6-27A** ud EXTINTOR POLVO ABC GRUPO DE INCENCIOS BILI6 6 kg EF 27A-183B o EQUIV.
24.000 ud × 32.61 = 782.64
Extintor portátil de 6 kg de polvo químico seco ABC, Grupo de Incendios, modelo BILI6, o equivalente, con eficacia 27A-183B, agente propulsor N2, presión máxima de servicio 17 bar, presión de prueba 25 bar, tiempo de funcionamiento 16 s, para extinción de fuego de materias sólidas, líquidas, productos gaseosos, uso eléctrico hasta 35 kV, con soporte, manómetro y boquilla con difusor según norma UNE-23110, certificado por AENOR. Totalmente instalado.

| Código | Ud | Descripción | Cantidad | Precio | Importe |
|---|---|---|---|---|---|
| D34MA005 | ud | SEÑAL LUMINISCENTE EXTINCIÓN INCENDIOS | 66.000 | 2.22 | 146.52 |

### C3.3 INSTALACIÓN DETECCIÓN (16/07/2012)
Importe: 9889.46
I

**1350011** ud CENTRAL ANALÓGICA ID50 1 LAZO
1.000 ud × 1445.88 = 1445.88
Suministro e instalación de central de detección de incendios analógica multiprogramable con sensibilidad ajustable de cada sensor al medio ambiente. Equipada con un lazo no ampliable con capacidad de 99 detectores y 99 módulos por lazo, pantalla LCD de 80 caracteres y teclado de programación, 6 circuitos de salida programables supervisados. Puerto de comunicaciones RS232 y tarjeta SIB5485 con puerto RS485 para conexión de repetidores, fuente de alimentación de 24Vcc/2,5A. y dos baterías de 12Vcc/7Ah. Incluso programa de configuración PK-ID50. Montada en cabina metálica. Certificada conforme a la norma EN54 parte 2 según exigencia de la Directiva 89/106/CEE relativa a los productos de la construcción. Totalmente instalada, programada y puesta en marcha funcionando, deberá incluir la certificación de los lazos mediante la entrega de datos de la herramienta POL-100. Marca NOTIFIER Modelo ID50, o equivalente.

**1680110** ud PULSADOR ANALÓGICO REARMABLE M700KAC CON AISLADOR O EQUIV.
10.000 ud × 67.47 = 674.70
Suministro e instalación de pulsador manual de alarma con elemento rearmable, direccionable y con aislador de cortocircuito incorporado. Direccionamiento sencillo mediante dos roto-swich decádicos. Dispone de Led que permite ver el estado del equipo. Prueba de funcionamiento y rearme mediante llave. Incluye caja para montaje en superficie SR1T y tapa de protección. Certificado conforme a la norma UNE-EN54 parte 11 según exigencia de la Directiva 89/106/CEE relativa a los productos de la construcción. Marca NOTIFIER, modelo M700KACI-FF/C, o equivalente. Totalmente instalado, programado y funcionando.

**1660010** ud SIRENA ANALÓGICA LAZO AWS32/R-I CON AISLADOR O EQUIV.
10.000 ud × 71.38 = 713.80
Suministro e instalación de sirena direccionable alimentada del lazo analógico. Consumo de 5,5 mA. Dispone de 32 tonos y 3 niveles de volumen seleccionables 101dBA ±3 dBA a través de micro interruptores. Posiblidad de montaje con bases de bajo perfil, altas y estancas IP66. Incluye función de bloqueo en base y aislador de cortocircuitos. Incluso base de montaje LPBW. Certificado conforme a la norma UNE-EN54 parte 3 según exigencia de la Directiva 89/106/CEE relativa a los productos de la construcción. Marca NOTIFIER, modelo AWS32/R-I, o equivalente. Totalmente instalada, programada y funcionando.

**1660020** ud SIRENA ANALÓGICA CON FLASH LAZO AWSB32/R/R-I CON AISLADOR O EQUIV.
2.000 ud × 96.42 = 192.84
Suministro e instalación de sirena direccionable con flash alimentada del lazo analógico. Incorpora leds de alta luminosidad con un consumo de 5,7 mA. Posibilidad de activación independiente del flash y de la sirena. Dispone de 32 tonos y 3 niveles de volumen seleccionables 101dBA ±3 dBA a través de micro interruptores. Posibilidad de montaje con bases de bajo perfil, altas y estancas IP66. Incluye función de bloqueo en base y aislador de cortocircuitos. Incluso base de montaje LPBW. Certificado conforme a la norma UNE-EN54 parte 3 según exigencia de la Directiva 89/106/CEE relativa a los productos de la construcción. Marca NOTIFIER, modelo AWSB32/R/R-I, o equivalente. Totalmente instalada, programada y funcionando.

**1680070** ud MÓDULO MONITOR 10 ENTRADAS. IM-10
1.000 ud × 205.37 = 205.37
Suministro e instalación de módulo monitor de 10 entradas para contactos de entrada libre de tensión, marca NOTIFIER, modelo IM10, o equivalente, permite la señalización de estados a través de la línea de detección inteligente. Entrada de línea supervisada. Ocupa diez direcciones consecutivas en el lazo. Direccionamiento sencillo mediante dos roto-swich decádicos y led de estado por cada una de las entradas. Montado en caja para montaje en superficie SMBW-V0. Certificado conforme a la norma UNE-EN54 parte 18 según exigencia de la Directiva 89/106/CEE relativa a los productos de la construcción. Totalmente instalado, programado y funcionando.

**1680051** ud MÓDULO DE CONTROL EN GUÍA DIN M701-DIN o EQUIV.
10.000 ud × 115.65 = 1156.50
Módulo de control de una salida direccionable, marca NOTIFIER, modelo M701-DIN, o equivalente, para activar equipos externos mediante un contacto seco (NC/C/NA) o mediante salida supervisada de 24 Vcc (alimentándolo a 24 Vcc y resistencia de supervisión de 47K. Aislador incorporado en ambas entradas de lazo. Actuación direccionable y programable. LED de señalización de estado multicolor. Selección de dirección mediante dos roto-swich decádicos operable y visible lateral y frontalmente. Incluye accesorio para montaje en carril DIN M200-DIN. Certificado conforme a la norma UNE-EN54 parte 18 según exigencia de la Directiva 89/106/CEE relativa a los productos de la construcción. Totalmente instalado, programado y funcionando.

**E301499** m INST. LAZO ANALÓGICO LHR 2x1,5 BAJO TUBO PVC RÍGIDO o EQUIV.
100.000 m × 4.07 = 407.00
Suministro e instalación de cable manguera para el lazo analógio, formado por un par de hilos trenzados y apantallados, de sección 1,5 mm², marca HONEYWELL LIFE SAFETY, modelo 2X1,5-LHR, o equivalente. Trenzado de 20 vueltas por metro, pantalla de aluminio con hilo de drenaje, resistente al fuego según UNE 50200, color rojo, cobre pulido flexible, resistente al fuego y libre de halógenos. Aislamiento de silicona. Instalado bajo tubo de PVC rígido de 20 mm, incluso p.p. de cajas de derivación, regletas, soportes y pequeño material. Totalmente instalado, conexionado y probado.

**E23gDCH1AP** m2 CONDUCTO VENTILACIÓN ESCALERAS
109.700 m2 × 46.43 = 5093.37
Canalización de aire realizada con chapa de acero galvanizada de 0,6 mm. de espesor, i/embocaduras, derivaciones, elementos de fijación y piezas especiales, homologado, instalado, según normas UNE y NTE-ICI-23.
Ejecución: CTE. DB HS Salubridad.
Incluye: Preparación de la superficie. Colocación del aislante termoacústico. Sellado de juntas y uniones.
Claves: galvanizar, conduccion, fijacion, chapa, canalizacion, pieza, derivacion, homologado, norma, acero, especial, aire

## 16 PINTURAS Y VARIOS (18/05/2010)
Importe: 149333.91

**E27EPA030** m2 P. PLAST. ACRIL. MATE LAVABLE B/COLOR
7649.250 m2 × 4.86 = 37175.36
Pintura plástica acrílica lisa mate lavable profesional, en blanco o pigmentada según D.F., sobre paramentos horizontales y verticales, dos manos, incluso imprimación y plastecido.
Claves: mano, pasta, horizontal, blanco, mate, imprimacion, lavadero, liso, vertical, paramento, pintura, colorante, plastico, acrilico

**E27ML010** m2 LACADO MATE PULIMENTADO
3.910 m2 × 33.86 = 132.39
Pintura al esmalte sintético tipo laca pigmentada mate, sobre carpintería de madera, previo sellado de nudos, mano de imprimación, dos rendidas de aparejo, lijados, mano de laca a pistola y mano final de laca pulida.
Claves: previo, madero, carpinteria, mano, mate, sintetico, esmalte, imprimacion, pintura, colorante, aparejo, laca

**E27HS020AP** ud PINTURA ANTICALÓRICA RADIADOR
1000.000 ud × 2.84 = 2840.00
Pintura anticalórica de elemento radiador, i/limpieza y dos manos a pistola. Incluso desmontaje y traslado a lugar de trabajo seguro para su limpieza y pintado, y montaje en obra.
Claves: anticalorico, radiador, mano, pintura

**E27HS030** m2 PINTURA TIPO FERRO
109.250 m2 × 11.45 = 1250.91
Pintura tipo ferro sobre soporte metálico dos manos y una mano de minio electrolítico, i/raspados de óxidos y limpieza manual.
Claves: limpieza, pintura, electrolitico, oxido, mano, soporte, manual, metal, minio

**E27SF040** m2 PINTURA INTUMESCENTE R-90 (90 min.)
73.010 m2 × 61.01 = 4454.34
Pintura intumescente, al disolvente, especial para estabilidad al fuego R-90 de pilares y vigas de acero, para masividades comprendidas entre aproximadamente 63 y 100 m-1 según UNE 23-093-89, UNE 23820:1997 EX y s/CTE-DB-SI. Espesor aproximado de 1501 micras secas totales
Claves: estable, seco, intumescente, soporte, disolvente, especial, fuego, acero, pintura, viga

**E30IR010Ba** m2 VINILO IMPRESO TEXTO
162.450 m2 × 19.65 = 3192.14
Lámina de vínilo de color con textos impresos para rotulación según diseño e instrucciónes de la D.F. Instalación incluida y p.p. de medios auxiliares.

**E30DB150AP** ud TAQUILLA 1,96 m ALTO 1 PUERTA
41.000 ud × 174.56 = 7156.96
Suministro e instalación de taquilla fabricada en tablero fenólico de alta presión compacto con los espesores siguientes, puertas de 12,5 mm., estantes, suelo y techo de 6 mm., laterales de 4 mm. y traseras de 3 mm. con perforaciones, con patas de pvc. Cuerpo en color blanco y puertas en color a decidir por la Dirección Facultativa con cerradura. La anchura de compartimento 300 mm., altura de 1960 mm. y fondo de 500 mm.
Claves: melamina, taquilla, macizo, color, compartimento, puerta, blanco

**E30DB060AP** ud BANCO SIMPLE 150x48x45 cm
3.000 ud × 194.73 = 584.19
Banco simple con función de asiento de tablero fenólico con soportes de acero galvanizado o inoxidable, de 150x48x45 cm.
Claves: asiento, madero, simple, acero, soporte, inoxidable, banco, galvanizar

**E30IEH010AP** m2 CORTINA ENROLLABLE
380.870 m2 × 51.29 = 19534.82
Cortina enrollable con accionamiento automático o a cadena con sistema premium plus tipo Bandalux o equivalente, según ubicación, con tejido polyscreen 350 en color a decidir por la Dirección Facultativa, instalado a techo. Incluso sistema Redux. I/montaje sobre guía metálica metálica de aluminio en forma de U incorporada a las jambas de madera de los huecos en la planta baja y primera y en las placas de yeso laminado de las jambas en el caso del resto de plantas (plantas segunda, tercera y cuarta)
Claves: lama, horizontal, aluminio, pintura, laca, persiana, mate, color

**E30ER060AP** m2 CORTINA ENROLLABLE OPACa o EQUIV.
28.060 m2 × 55.97 = 1570.52
Cortina enrollable OPACa con accionamiento automático o a cadena con sistema premium plus tipo Bandalux OPAC o equivalente, según ubicación, en color a decidir por la Dirección Facultativa, instalado a techo. Incluso sistema Redux. I/montaje sobre guía metálica metálica de aluminio en forma de U incorporada a las jambas de madera de los huecos en la planta baja y primera y en las placas de yeso laminado de las jambas en el caso del resto de plantas (plantas segunda, tercera y cuarta)
Claves: rodillo, caliente, pantalla, panel, digital, control, maquina, valoracion, temperatura

**E13PPC020AP** ud EQUIPO ELÉCT.ACCNTO.CORTINAS
10.000 ud × 101.05 = 1010.50
Equipo eléctrico completo para accionamiento automático de cortinas enrrollables, compuesto por motor de elevación y bajada tipo Somfy o equivalente, mecanismo de enrrollamiento, caja y mecanismo eléctrico de empotrar, incluso p.p. de cable de 2 mm. bajo tubo guía, instalado con la cortina y con p.p. de medios auxiliares.
Claves: elevacion, auxiliar, compuesto, tubo, caja, persiana, empotrable, mecanismo, motor, electrico, automatico, guia, equipo, medio, cable

**E30OD230CV** ud MESA MODELO VITAL PLUS 60 180X80 o EQIV.
6.000 ud × 274.73 = 1648.38
Mesa modelo Vital Plus 60 180x80 o equivalente
Claves: chapa, mesa, fabricacion, barniz, revestir, tablero, nogal, oscuro, aglomerado

**E30OD430CV** ud MESA DE REUNIONES MODELO VITAL PLUS 60 200X100 o EQUIV.
2.000 ud × 316.74 = 633.48
Mesa de reuniones modelo Vital Plus 60 200x100 o equivalente
Claves: aglomerado, nogal, chapa, diametro, oscuro, mesa, tablero, pie, redondo, metal, revestir, barniz, negro

**E30OI020CV** ud SILLA CONFIDENTE MODELO IKARA DE ACTIU PATAS ARAÑA o EQUIV.
16.000 ud × 273.24 = 4371.84
Silla confidente modelo Ikara de Actiu patas araña o equvalente
Claves: silla, color, tapiceria, rueda, sillon, asiento, duro, gas, giratorio, tela, direccion, basculante

**E30HM110AP** ud MUEBLE BAJO APOYO 300X40
2.000 ud × 592.98 = 1185.96
Mueble bajo de apoyo 300x40
Claves: acero, mural, trabajo, cajon, inoxidable, mesa

**E30HM100CV** ud MESA MODELO TABULA 100CM o EQUIV.
2.000 ud × 191.11 = 382.22
Mesa modelo Tabula 100cm
Claves: mesa, inoxidable, trabajo, acero, mural, fabricacion

**E30HS030CV** ud SILLA CONFIDENTE MODELO IKARA DE ACTIU 4 PATAS o EQUIV.
8.000 ud × 198.94 = 1591.52
Silla confidente modelo Ikara de Actiu 4 patas o equivalente
Claves: metal, caña, silla, cuadrado, asiento, estructura

**E30IF120AP** m2 ALFOMBRA VINILICA
36.000 m2 × 62.66 = 2255.76
Alfombra vinílica tipo Fitnice de Bandalux o equivalente. Totalmente instalada
.
Claves: modelo, garlopa, terminacion, estructura, aluminio, textil, continuo, lama, alfombra, hueco, goma

**E30IT010** m2 ESTANTERÍA MÓDULOS DE 5 ESTANTES
100.800 m2 × 32.45 = 3270.96
Conjuntos de módulos de 5 estantes con medidas longitud x fondo x altura = 1200 x 400 x 2000 mm.; cada estante soporta 210 kg. y es ampliable. Se fábrica en acero con acabado totalmente galvanizado, el montaje se hace sin tornillos ni tuercas y los estantes son regulables en altura cada 33 mm.
Claves: galvanizar, tuerca, montaje, regulacion, tornillo, modulo, soporte, acero, fabrica, ampliacion

**E21MC040** ud BARRA APOYO RECTA ACERO INOX. 75 cm.
1.000 ud × 32.3 = 32.30
Barra de apoyo recta de acero inoxidable 18/10 (AISI-304) de D=32 mm. y longitud 75 cm., con cubretornillos de fijación. Instalado con tacos de plástico y tornillos a la pared.
Claves: fijacion, tornillo, apoyo, acero, taco, recta, pared, barra, inoxidable, plastico

**E21MC070** ud. BARRA APOYO ABAT. ACERO INOX. 85 cm.
1.000 ud. × 98.73 = 98.73
Barra de apoyo doble, abatible de acero inoxidable 18/10 (AISI-304) de D=30 mm. y longitud 85 cm., con cubretornillos de fijación. Instalado con tacos de plástico y tornillos a la pared.
Claves: taco, pared, fijacion, plastico, doble, apoyo, barra, tornillo, abatible, inoxidable, acero

**E21MI050** ud. PORTARROLLOS ACERO INOX.
19.000 ud. × 19.45 = 369.55
Portarrollos de acero inoxidable c/tapa 18/10 modulo simple de 14,5x10,5 cm. Instalado con tacos a la pared.

**E21MI040** ud. DISPENSADOR TOALLAS ACERO C/CERR.
11.000 ud. × 64.23 = 706.53
Dispensador de toallas de papel de acero inoxidable 18/10 de capacidad para 800 unidades y cerradura de seguridad. Instalado con tacos de plástico y tornillos a la pared.

**E16JA050** m2 MIRALITE EVOLUTION 6mm. o EQUIV.
21.000 m2 × 42.43 = 891.03
Espejo plateado Miralite Evolution o equivalente realizado con un vidrio Planilux de 6 mm. plateado por su cara posterior, incluso canteado perimetral y taladros.
Claves: vidrio, cantear, taladro, plata, espejo, cara, perimetro

**E30VC030AP** m. AMUEBLAMIENTO COCINA
6.000 m. × 235.19 = 1411.14
Amueblamiento de cocinas de calidad estándar, formado por muebles bajos, encimera de panel compacto de resinas tipo Trespa o equivalente, zócalo inferior, cornisa superior y remates, montada, sin incluir electrodomésticos, ni fregadero.
Claves: calidad, inferior, fregadero, electrodomestico, zocalo, mueble, plastico, encimera, cocina, alto, remate, cornisa, estandar, montaje, poliester

**E30VC040AP** ud DOTACIÓN ELECTRODOM. P/OFICIO
2.000 ud × 796.12 = 1592.24
Dotación completa de electrodomésticos de calidad estándar para oficio, compuesta por: Fregadero de 1 seno con escurridor, microondas empotrable y frigorífico panelables de la marca Bosch o equivalente, incluso montaje de los mismos, instalados y funcionando.
Claves: vitroceramico, extractor, electrico, mueble, montaje, cocina, calidad, campana, lavavajillas, compuesto, frigorifico, fuego, empotrable, lavadero, placa, estandar, horno, panel, electrodomestico

**E19M060AP** ud SISTEMA AUDIOVISUALES
2.000 ud × 245.07 = 490.14
Instalación de sistema audiovisuales con:
- Videoproyector Brilliant color DLPTM, resolución XGA (1024 x 768) o equivalente, luminosidad 2700 ANSI Lumens, lampara de 230W, Digital Keystone Correction, altavoves 10W + Audio Mix.
- Pantalla eléctrica integrada en techo tipo Projecta modelo Descender RF Electrol o equivalente.
- Amplificador mezclador stereo potencia 2x125W con 4 entradas de micrófono con control de volumen y 4 entradas de línea.
- 2 micrófonos de sobremesa vocal sobre soporte de Flexo o equivalente.
- 2 altavoces de la serie Bose 151 SE o equivalente.
- Reproductor audio video profesional
- Armario rack 19" de 600x600 con puerta de cristal y bandejas fijas.
- Red Wifi.
Instalación, montaje, cableado, configuración de todos los equipos y de la red wifi, así como todas las puestas en marcha.
Claves: modulo, seguridad, conexion, norma, control, punto, comercial, red, megafonia

**G01SMS202** PA IMPREVISTOS SERVICIOS AFECTADOS JUSTIFICADOS
1.000 PA × 49500 = 49500.00
Partida alzada a justificar de Imprevistos y Servicios afectados.

## 17 SEGURIDAD Y SALUD (21/06/2010)
Importe: 9812

| Código | Ud | Descripción | Cantidad | Precio | Importe |
|---|---|---|---|---|---|
| G06CSP030Mo | ud | CUMPLIMIENTO DE LAS MEDIDAS DE SEGURIDAD Y SALUD | 1.000 | 9812 | 9812.00 |

## 18 GESTIÓN RESIDUOS (21/06/2010)
Importe: 9812

| Código | Ud | Descripción | Cantidad | Precio | Importe |
|---|---|---|---|---|---|
| GR.01 | ud | CONTENEDORES DE RESIDUOS | 30.000 | 129.35 | 3880.50 |
| GR.02 | ud | TRAMITES DE GESTION | 2.000 | 281.62 | 563.24 |

**E01DTW010** m3 CARGA/TRAN.VERT.<10km.MAQ/CAM.
362.720 m3 × 14.8 = 5368.26
Carga y transporte de escombros al vertedero y/o entrega a gestor autorizado de todos los residuos y productos sobrantes, gastos y canon incluidos, además de la protección medioambiental del área de actuación, cumpliendo las normativas vigentes de aplicación.
Claves: camion, transporte, escombro, vertedero, colectivo, medio, peso, cargador, carga, pala, basculante, proteccion

| Código | Ud | Descripción | Precio |
|---|---|---|---|
| %0200 | % |  (06/03/2017) |  |
| %0400 | % | Pequeño material (11/10/2011) |  |
| %040000000200 | % | Medios auxiliares (03/05/2017) |  |
| %44IC400 | % | Pequeño material (20/11/2010) |  |
| _TIERRAS | ud | Conexión red de tierras (material) | 160.94 |
| 00605110 | ud | Abrazadera isofónica 110 mm (material) | 2.72 |
| 00605160 | ud | Abrazadera isofónica 160 mm (material) | 4.05 |
| 0060550 | ud | Abrazadera isofónica 50 mm (material) | 1.38 |

**01SM100EG** m2 Placa Rigidur H 15 o equiv. (material)
Precio: 9.16
Claves: placa, yeso, lamina

| Código | Ud | Descripción | Precio |
|---|---|---|---|
| 0662005 | ud | Termostato ambiente RTR-E 3520 o equivalente (material) | 7.96 |
| 0777011 | ud | Detector Luxomat PC-Plus 230/B (material) | 88.24 |
| 1106-100 | m | Tubo helicoidal chapa galvanizada Ø 100 mm, espesor 0,6 mm (material) | 2.52 |
| 1106-125 | m | Tubo helicoidal chapa galvanizada Ø 125 mm, espesor 0,6 mm (material) | 3.77 |
| 151920 | ud | Latiguillo flexible Racorex 200 mm 1/2"-1/2" (material) | 2.32 |
| 151950 | ud | Latiguillo flexible Racorex 500 mm 1/2"-1/2" o equivalente (material) | 2.63 |
| 203869 | ud | Cable suspensión en "Y" (material) | 4.97 |
| 2700610-030 | ud | Marco 1 elemento blanco SIMÓN 27 Play o equivalente (material) | 1.2 |
| 2701090-030 | ud | Conector con tapa USB tipo "A" hembra (material) | 12.67 |
| 2701092-030 | ud | Conector minijack con placa K45 (material) | 12.67 |
| 2701094-030 | ud | Conector con tapa HDMI (material) | 16.02 |
| 27101-62 | ud | Interruptor SIMÓN 27 o equivalente (material) | 0.78 |
| 2720010-060 | ud | Tecla modulo ancho antivacteriana SIMÓN 27 Play o equivalente (material) | 1.18 |
| 27432-62 | ud | Base enchufe "Schuko" SIMON 27 o equivalente (material) | 1.04 |
| 2X1.5LHR | m | CABLE TRENZADO APANT. 2X1,5-LHR o equivalente (material) | 1.23 |
| 309405 | ud | Válvula de escuadra Genebre ISIS 1/2" o equivalente (material) | 1.56 |
| 31140-100 | ud | Codo 45º Ø 100 mm engatillado (material) | 3.68 |
| 31140-125 | ud | Codo 45º Ø 125 mm engatillado (material) | 5.15 |
| 31190-100 | ud | Codo 90º Ø 100 mm engatillado (material) | 4.38 |
| 31190-125 | ud | Codo 90º Ø 125 mm engatillado (material) | 5.61 |
| 31710-31 | ud | Caja de empotrar univ. 1 elemento (material) | 0.14 |
| 3NW6230-1 | ud | Cartucho fusible cilíndrico 22x58, 100A, 400V, tipo gL/gG, 20kA (material) | 10.55 |
| 3NW7261 | ud | Base portafusible cilíndrico, 3P+N, Tam 22x58, 100 A (material) | 174.23 |
| 3VL3725-1EM46 | ud | Aut. IV P, (N = 100 %) VL250, 55 kA, Disp. TM, LI, R200-250 A (material) | 1232.08 |
| 4NC5223-2CE20 | ud | Transformador de intensidad 250/5, (Barra 30x10, Cable Ø 28) (material) | 90.08 |
| 50001085-030 | ud | Placa CIMA 500 V&D plana con guardapolvo y 1conect. Cat. 6 en bl o equivalente (material) | 9.9 |
| 50010472-030 | ud | Base doble schuko SIMON CIMA 500 con Led, blanco o equivalente (material) | 8.48 |
| 50010472-037 | ud | Base doble schuko SIMON CIMA 500 con Led, rojo o equivalente (material) | 8.48 |
| 51010104-030 | ud | Marco y bastidor sin tapa SIMON 500 CIMA de 4 módulos en blanco o equivalente (material) | 11.08 |
| 51020104-039 | ud | Cajetín de pared empotrar SIMON 500 CIMA de 4 módulos o equivalente (material) | 10.23 |
| 5130865800 | ud | Amortiguador de muelle AM-100M carga máxima 100 kg (material) | 3.41 |
| 52050104-035 | ud | Caja para suelo SIMON 500 CIMA 90 mm 4 módulos o equivalente (material) | 33.85 |
| 52051804-030 | ud | Marco portamecanismos SIMON 500 CIMA de 4 módulos o equivalente (material) | 5.98 |
| 52053104-035 | ud | Tapa embellecedora de enrasamiento 4 módulos dobles (material) | 5.26 |
| 5210401500 | ud | Silent-100 CRZ o equivalente (material) | 54.7 |
| 525CSY-VIG | ud | Interruptor Vigi 4x125A-300 mA (material) | 271.24 |
| 5SD7414-1 | ud | Descargador sobretensión, B, Tipo 1, 4 P, TT y TN, 100kA, 8 mod (material) | 925.26 |
| 5SL6410-7 | ud | Int. Aut. 6/6 kA, Curva C, 4 P, 10 A (material) | 33.85 |
| 5SL6416-7 | ud | Int. Aut. 6/6 kA, Curva C, 4 P, 16 A (material) | 33.87 |
| 5SL6420-7 | ud | Int. Aut. 6/6 kA, Curva C, 4 P, 20 A (material) | 34.92 |
| 5SL6425-7 | ud | Int. Aut. 6/6 kA, Curva C, 4 P, 25 A (material) | 35.48 |
| 5SL6432-7 | ud | Int. Aut. 6/6 kA, Curva C, 4 P, 32 A (material) | 56.84 |
| 5SL6440-7 | ud | Int. Aut. 6/6 kA, Curva C, 4 P, 40 A (material) | 67.21 |
| 5SL6450-7 | ud | Int. Aut. 6/6 kA, Curva C, 4 P, 50 A (material) | 168.64 |
| 5SL6510-7 | ud | Int. Aut. 6/6 kA, Curva C, 1 P+N, 10 A (material) | 5.95 |
| 5SL6516-7 | ud | Int. Aut. 6/6 kA, Curva C, 1 P+N, 16 A (material) | 6.1 |
| 5SL6532-7 | ud | Int. Aut. 6/6 kA, Curva C, 1 P+N, 32 A (material) | 10.94 |
| 5SM2745-8 | ud | Bloque Diferencial para 5SY, 0.3…63A, 4 P, 500 mA, Clase A, SELE (material) | 246.69 |
| 5SM3314-0FB | ud | Int. Diferencial, 2 P, 40 A, 30 mA, Clase AC, instantáneo (material) | 47.62 |
| 5SM3314-6 | ud | Int. Diferencial, 2 P, 40 A, 30 mA, clase A, instantáneo (material) | 122.52 |
| 5SM3614-8 | ud | Int. Diferencial, 2 P, 40 A, 300 mA, Clase A - SELECTIVO (material) | 183.23 |
| 5SM3642-0 | ud | Int. Diferencial, 4 P, 25 A, 300 mA, Clase AC, instantáneo (material) | 160.6 |
| 5SM3644-8 | ud | Int. Diferencial, 4 P, 40 A, 300 mA, Clase A - SELECTIVO (material) | 165.03 |
| 5SY6425-7 | ud | Int. Aut. Accesoriable 6/15 kA, Curva C, 4 P, 25 A (material) | 92.94 |
| 5SY6432-7 | ud | Int. Aut. Accesoriable 6/15 kA, Curva C, 4 P, 32 A (material) | 119.48 |
| 5SY6450-7 | ud | Int. Aut. Accesoriable 6/10 kA, Curva C, 4 P, 50 A (material) | 145.31 |
| 5SY6640-7 | ud | Int. Aut. Accesoriable 6/10 kA, Curva C, 4 P, 40 A (material) | 131.09 |
| 5TT5800-0 | ud | Contactor 20 A, 2NA, 230 V AC (1 Mód) (material) | 23.77 |
| 60232100 | m | Bandeja de rejilla Rejiband 100x60 o equivalente (material) | 7.83 |
| 60232200 | m | Bandeja de rejilla Rejiband 200x60 o equivalente (material) | 11.15 |
| 64030060 | ud | Fijación (material) | 2.87 |
| 66072 | ud | Tapa gris 75 PVC-M1 (material) | 2.33 |
| 66091 | ud | Bandeja lisa 60x75 PVC-M1 (material) | 4.82 |
| 66101 | ud | Bandeja lisa 60x100 PVC-M1 (material) | 5.8 |
| 66102 | ud | Tapa gris 100 PVC-M1 (material) | 3.3 |
| 66106 | ud | Soporte L Acero Galv. epoxy gris (material) | 3.31 |
| 66202 | ud | Tapa gris 200 PVC-M1 (material) | 5.98 |
| 66203 | ud | Soporte horizontal 200 (material) | 3.74 |
| 66221 | ud | Bandeja lisa 100x200 PVC-M1 (material) | 13.78 |
| 66824 | ud | Unión entre tramos (material) | 1.54 |
| 66834 | ud | Unión entre tramos (material) | 5.37 |
| 7210-100 | ud | Manguito de unión Ø 100 mm (material) | 0.76 |
| 7210-125 | ud | Manguito de unión Ø 125 mm (material) | 1 |
| 7KM3133-0BA00 | ud | Analizador de red SENTRON PAC3100, conexión a trafo /5 o equivalente (material) | 390.7 |
| 7LF4401-5 | ud | Int. Horario digital MINI, prog. semanal, 1 canal, 1 conmutado (material) | 45.73 |
| 8810-100 | ud | Abrazadera Ø 100 M-8 (material) | 1.98 |
| 8810-125 | ud | Abrazadera Ø 125 M-8 (material) | 2.41 |
| 8GB4378 | ud | Cerradura cilíndrica con llave para Simbox 63 de superficie o equivalente (material) | 14.99 |
| 8GB5763 | ud | Armario SIMBOX 63, Sup, IP30, p. opaca, 3 Filasx12 mod, 36 mód o equivalente (material) | 82.46 |
| 8GF9872 | ud | Bornero 4 P 125 A, 5 Mod, Ent 6-35 mm, Sal 1,5-10 5 ud/4-25 1 ud (material) | 10.67 |
| 8GF9874 | ud | Bornero 4 P 125 A, 7 Mod, E 10-35 mm, S 1,5-10 6 ud/2,5-16 2 ud/ (material) | 13.33 |
| 8GK2042-0KL21 | ud | Armario ALPHA 125 Completo, Sup, P. Opaca, IP43, 2 Filas-48 mód (material) | 142.8 |
| 8GK2042-4KL21 | ud | Armario ALPHA 125 Completo, Sup, P. Opaca, IP43, 6 Filas-144 mód (material) | 260.98 |
| 8GK2300-5KL23 | ud | ALPHA 630 Flat Pack sobre suelo IP30/43, B600 H1600 P250 (material) | 199.67 |
| 8GK6352-2KK23 | ud | Perfil DIN + Tapa, 1 Fila x 24 Mod = 24 Mod ALPHA 630, B600 H200 (material) | 31.05 |
| 8GK9120-8KK00 | ud | Pared lateral opaca IP43 (pareja) ALPHA 630 Flat Pack, H1600 P25 (material) | 87.72 |
| 8GK9515-8KK20 | ud | Puerta opaca IP43/IP55 ALPHA 630, B600 H1600 (material) | 125.7 |
| 8GK9560-0KK06 | ud | Accesorio para bombín de cierre con llave ALPHA 125 y 630 (material) | 29.61 |
| 8GK9560-0KK07 | ud | Bombín de cierre con llave para ALPHA 125 y 630 (Sobre Pared) (material) | 15.9 |
| 8GK9623-1KK20 | ud | Tapa ciega ALPHA 125 y ALPHA630, B600 H200 (material) | 22.17 |
| 8GK9910-0KK00 | ud | Obturador para hueco de aparatos modulares (12 Mod) (material) | 1.4 |
| A_32724H000 | ud | Lavabo movilidad reducida Roca Meridian 700x570 mm o equivalente (material) | 81.54 |
| A_34224H000 | ud | Inodoro movilidad reducida Roca Meridian o equivalente (material) | 100.46 |
| A_35945H000 | ud | Urinario Euret o equivalente (material) | 118.72 |
| A_5A2060C02 | ud | Mezclador Roca Targa ducha o equivalente (material) | 71.76 |
| A_5A3123C00 | ud | Grifería monomando Roca Victoria Pro lavabo o equivalente (material) | 49.62 |
| A_5A3160C00 | ud | Grifería monomando Roca Targa lavabo o equivalente (material) | 58.25 |
| A_5A8425C00 | ud | Grifería monomando Roca Victoria fregadero o equivalente (material) | 45.56 |
| A_870110350 | ud | Fregadero Roca BP-0 acero inoxidable o equivalente (material) | 84.46 |

**A01JF007** m3 MORTERO CEMENTO 1/8 M-20
Precio: 29.74
M3. Mortero de cemento CEM II/A-P 32,5 R y arena de río de dosificación 1/8 M-20 confeccionado con hormigonera de 250 l.

**A01L090** m3 LECHADA CEM. BLANCO BL 22,5 X
Precio: 112.99
Lechada de cemento blanco BL 22,5 X amasado a mano, s/RC-03.
Claves: lechada, blanco, mano, amasado, cemento

**A02A060** m3 MORTERO CEMENTO M-10
Precio: 152.14
Mortero de cemento CEM II/B-P 32,5 N y arena de río de tipo M-10 para uso corriente (G), con resistencia a compresión a 28 días de 10 N/mm2, confeccionado con hormigonera de 200 l., s/RC-03 y UNE-EN-998-1:2004.
Claves: rio, cemento, confeccionar, hormigon, compresion, mortero, areno, resistencia

**A02A080** m3 MORTERO CEMENTO M-5
Precio: 70.36
Mortero de cemento CEM II/B-P 32,5 N y arena de río de tipo M-5 para uso corriente (G), con resistencia a compresión a 28 días de 5,0 N/mm2, confeccionado con hormigonera de 200 l., s/RC-03 y UNE-EN-998-1:2004.
Claves: rio, areno, cemento, hormigon, resistencia, confeccionar, compresion, mortero

**A02A140** m3 MORTERO CEMENTO 1/6 M-40 C/A.MIGA
Precio: 54.03
Mortero de cemento CEM II/B-P 32,5 N y arena de miga de dosificación 1/6 (M-40), confeccionado con hormigonera de 250 l., s/RC-03.

**A03LA005** Hr HORMIGONERA ELÉCTRICA 250 L. (05/02/2007)
Precio: 1.09
Hr. Hormigonera eléctrica de 250 Lts con un motor eléctrico de 3CV, con bastidor y cabina de acero, pala mezcladoras, adecuadas para asegurar una mezcla rápida y homogenea, mecanismos protegidos herméticamente, con un peso en vacio de 290Kg y un rendimineto aproximado de 3,4m3.

**A03S010** m3 HORMIG. CELULAR CEM II/B-P 32,5N
Precio: 74.28
Hormigón celular de cemento espumado para formación de pendientes y aislamiento térmico de cubiertas y azoteas; a base de cemento CEM II/B-P 32,5 N, agua y adición de aditivo aireante.
Claves: cemento, celular, aireante, cubierta, aislamiento, azotea, agua, termico, hormigon, aditivo, base, espuma

**A05C110** ms ALQ. M2 APEO ENCOFRADO PLANO ULMA (RAPID) -I/PUNTAL 3m (10/12/2007)
Precio: 2.43
Mes alquiler m2 de apeo de sistema metálico de encofrado para forjados, formado por longitudinales metálicas de 2, 3 y 4 m.
Claves: alquiler, encofrar, forjado, apeo, metal, mes

**A05C120** ms ALQ. M2 ENCOFRADO RECUPERABLE PLANO ULMA (RAPID) -I/PUNTAL 3m (10/12/2007)
Precio: 10.99
Mes alquiler m2 de encofrado recuperable de sistema Rapid para forjados, formado por longitudinales, cabezal recuperable, transversales y tablero tricapa 2000x503x27 m.
Claves: mes, tablero, alquiler, cabezal, encofrar, recuperable, forjado

**A06T010** h. GRÚA TORRE 30 m. FLECHA, 750 kg.
Precio: 17.17
Alquiler de grúa torre de 30 m. de flecha y 750 kg. de carga en punta, incluyendo cimentación, montaje, desmontaje y medios auxiliares.
Claves: montaje, medio, grua, flecha, punta, auxiliar, torre, cimiento, alquiler, desmontable, carga

| Código | Ud | Descripción | Precio |
|---|---|---|---|
| A32744600 | ud | Lavabo Roca Veranda Ø 460 mm o equivalente (material) | 142.87 |
| A3412AH000 | ud | Tanque con tapa y mecanismo doble pulsador 4,5/6 l (material) | 93.31 |
| A34178200 | ud | Tanque con tapa y mecanismo doble pulsador 4,5/6 l (material) | 81.54 |
| A34278700 | ud | Inodoro adosado pared modelo Dama blanco o equivalente (material) | 86.11 |
| A801230004 | ud | Asiento y tapa lacados con bisagras inox (material) | 31.63 |
| A80178004 | ud | Asiento y tapa lacados con bisagras (material) | 30.98 |
| AB3333023 | ud | Abrazadera isofónica M8/10 Ø 20 mm (material) | 0.56 |
| AB3333030 | ud | Abrazadera isofónica M8/10 Ø 25 mm (material) | 0.58 |
| AB3333038 | ud | Abrazadera isofónica M8/10 Ø 35 mm (material) | 0.61 |
| AB3333043 | ud | Abrazadera isofónica M8/10 Ø 40 mm (material) | 0.59 |
| AB3343063 | ud | Abrazadera isofónica M8/10 Ø 60 mm (material) | 1.48 |
| AF4_15.5-25 | m | Coquilla AF-4 o equivalente (material) | 4.28 |
| AF4_9.5-16 | m | Coquilla AF-2 o equivalente (material) | 2.85 |
| AF-TAPE | m | Cinta adhesiva coquilla (material) | 1.07 |
| AROZAS | m | Apertura de roza y sellado | 0.49 |
| ATC99998 | h | Verificación y certificación de lazos (mano de obra; 24/10/2009) | 55 |
| ATC99999 | h | Programación oficial especialista (mano de obra; 02/06/2009) | 55 |
| AWS32-RI | ud | SIRENA ANALOG. LAZO AWS32/R-I CON AISLADOR o equiv. (material) | 56.72 |
| AWSB32-R-RI | ud | SIRENA ANALOG. CON FLASH LAZO AWSB32/R/R-I CON AISLADOR o equiv. (material) | 80.57 |
| BDRE1 | ud | Bomba de drenaje (material) | 97.89 |
| BILI6_27A | ud | Extintor polvo ABC 27A-183B 6 kg (material) | 29.44 |
| BSA3S | ud | Soporte techo BSA3S y varilla M8 o equivalente (material) | 0.77 |
| BYFQ60CW | ud | Panel decorativo unidad cassette 4 vías 60x60 BYFQ60CW o equivalente (material) | 182.83 |
| C_AUDIO | m | Cable Audio (material) | 0.2 |
| C_HDMI | m | Cable HDMI (material) | 0.96 |
| CCT-56P001 | ud | Detector de presencia CCT569001 o equivalente (material) | 18.65 |
| CINTA-NETO | m | Cinta de NETO o equivalente (material) | 0.18 |
| CLI-NETO | m2 | Climaver NETO o equivalente (material) | 9.67 |
| CON_SAN_E | ud | Conexión saneamiento existente (material) | 156.55 |
| CON-101 | ud | Conexión a salidas (material) | 82.35 |
| CON1-5 | ud | Conexión eléctrica (material) | 5.68 |
| CSAN | ud | Conexión a desagüe (material) | 6.82 |
| D_FREG | ud | Desagües en fregadero y accesorios necesarios | 9 |
| D-BOTESIF | ud | Desagüe de bote sifónico y accesorios necesarios | 8.84 |
| D-DUCHA | ud | Desagüe en ducha y accesorios necesarios | 9.75 |
| D-INODORO | ud | Desagüe en inodoro y accesorios necesarios | 10.6 |
| D-LAVABO | ud | Desagüe en lavabo y accesorios necesarios | 9.08 |
| DTR-620 | ud | DIFUSOR ROTACIONAL DRT-620 o equivalente (material) | 28.44 |
| DUC-PEX | ud | Fontanería en ducha | 43.99 |
| DUNNAD-200L | ud | Luminaria emergencia Normalux Dunna D-200L o equivalente (material) | 26.81 |
| D-URINARIO | ud | Desagüe en urinario y accesorios necesarios | 8.14 |
| E_TAE-50X25 | ud | Euroclima E-TAE 500x250 o equivalente (material) | 57.29 |
| E_TAE-50X325 | ud | Euroclima E-TAE 500x325 o equivalente (material) | 73.2 |
| E_VENTIDEC-10 | ud | Euroclima Boca extracción de PVC diámetro 100 mm o equivalente (material) | 4.48 |

**E04AB040** kg ACERO CORR. PREFOR. B 500 S
Precio: 1.03
Acero corrugado B 500 S, preformado en taller y colocado en obra. Según EHE y CTE-SE-A.
Claves: colocacion, acero, taller, corrugado

**E04AM020CSS** m2 MALLA 15x15 cm. D=5 mm.
Precio: 0.9
Malla electrosoldada con acero corrugado B 500 T de D=5 mm. en cuadrícula 15x15 cm., colocado en obra, i/p.p. de alambre de atar. Según EHE y CTE-SE-A.
Claves: acero, alambre, corrugado, malla, electrosoldadura, colocacion

**E04CM050AP** m3 HORM. HA-30/B/20/IIa V. MANUAL
Precio: 105.08
Hormigón en masa HA-30/B/20/IIa, elaborado en central en relleno de zapatas y zanjas de cimentación, incluso encamillado de pilares y muros, vertido por medios manuales, vibrado y colocación. Según normas NTE-CSZ , EHE y CTE-SE-C.
Claves: zanja, cimiento, colocacion, medio, hormigon, elaboracion, masa, norma, muro, central, relleno, zapata, vertedero, vibracion, soporte, manual

**E04SE010** m2 ENCACHADO PIEDRA 40/80 e=15cm
Precio: 9.9
Encachado de piedra caliza 40/80 de 15 cm. de espesor en sub-base de solera, i/extendido y compactado con pisón.
Claves: calizo, encachado, piedra, compacto, solera, pison

**E04SE030** m3 HORMIGÓN HM-20/P/20/I EN SOLERA
Precio: 69.22
Hormigón HM-20 N/mm2, consistencia plástica, Tmáx.20 mm., para ambiente normal, elaborado en central en solera, incluso vertido, compactado según EHE, p.p. de vibrado, regleado y curado en soleras.
Claves: vibracion, plastico, compacto, vertedero, central, elaboracion, curado, consistencia, hormigon, solera, ambiente

**E04SE090AP** m3 HORMIGÓN HA-30/B/20/IIa EN SOLERA
Precio: 103.58
Hormigón para armar HA-30/B/20/IIa, elaborado en central en solera, incluso vertido, compactado según EHE, p.p. de vibrado, regleado y curado en soleras.

**E05HFE030** m2 ENCOFRADO FORJADO UNID. CONTÍNUO
Precio: 14.7
Encofrado y desencofrado continuo con sistema metálico recuperable, formado por elementos de apeo, elementos de encofrado recuperables, tableros de 2,00x0,50 m. y puntales para hormigonado de forjados unidireccionales, reticulares o losas de hormigón, hasta 3,10 m. de altura, según NTE-EME.
Claves: encofrar, apeo, unidireccional, reticula, continuo, metal, desencofrante, forjado, puntal, losa, recuperable, hormigon, tablero

**E05HLE020** m2 ENCOF. MADERA LOSA INCL. 4 P.
Precio: 14.94
Encofrado y desencofrado de losa armada inclinada, con tableros de madera de pino de 22 mm., considerando 4 posturas. Según norma NTE-EME.
Claves: losa, desencofrante, armadura, madero, pino, tablero, inclinacion, encofrar, norma

**E05HLM015AP** m3 HORM. P/ARMAR HA-30/B/20 L.PL.
Precio: 94.41
Hormigón para armar HA-30/P/20/I, elaborado en central, en losas planas, incluso vertido con pluma-grúa, vibrado y colocado. Según normas NTE-EHL y EHE.
Claves: norma, losa, vertedero, colocacion, vibracion, elaboracion, hormigon, plano, central, armadura

**E05HLM020AP** m3 HORM. P/ARMAR HA-30/B/20 L.IN.
Precio: 97.92
Hormigón para armar HA-30/P/20/I, elaborado en central, en losas inclinadas, incluso vertido con pluma-grúa, vibrado y colocado. Según NTE-EHL y EHE.
Claves: colocacion, hormigon, inclinacion, armadura, vertedero, central, vibracion, elaboracion, losa

**E05HSF010Po** m2 ENCOFRADO METÁLICO
Precio: 3.52
Encofrado y desencofrado hasta 3 m. y 0,16 m2. de sección, con chapas metálicas de 300x50 cm.
Claves: desencofrante, seccion, chapa, encofrar, soporte, metal

**E05HVM030AP** m3 HORM.P/ARMAR HA-30/B/20/IIa ZUN.
Precio: 89.39
Hormigón para armar HA-30/B/20/IIa, elaborado en central, en zunchos perimetrales, incluso vertido con pluma-grúa, vibrado y colocado. Según normas NTE y EHE.
Claves: vibracion, vertedero, zuncho, central, norma, elaboracion, perimetro, hormigon, armadura, colocacion

**E07TL018** m2 TABICÓN LHD 25x12x8 cm.
Precio: 14.75
Tabicón de ladrillo hueco doble de 25x12x8 cm. recibido con mortero de cemento CEM II/B-P 32,5 N y arena de río de dosificación, tipo M-7,5, i/p.p. de replanteo, aplomado y recibido de cercos, roturas, humedecido de las piezas, limpieza y medios auxiliares, s/NTE-PTL y NBE-FL-90, medido deduciendo huecos superiores a 2 m2.
Claves: humedad, cemento, medio, replanteo, hueco, limpieza, pieza, areno, auxiliar, cerco, doble, ladrillo, medicion, mortero, rio, dosificacion, tabiqueria, rotura

**E11CCC035** m2 RECRECIDO 5 cm. MORTERO M-5
Precio: 8.65
Recrecido del soporte de pavimentos con mortero de cemento CEM II/B-P 32,5 N y arena de río (M-5) de 5 cm. de espesor, maestreado, medido en superficie realmente ejecutada.
Claves: medicion, soporte, superficie, pavimentacion, ejecucion, areno, rio, mortero, cemento, maestra

| Código | Ud | Descripción | Precio |
|---|---|---|---|
| EMBRA-250 | ud | Embarrado 250A-45kA (material) | 242.18 |
| ES01X1.5U | m | Conductor CU ES07Z1-K 750V 1x1,5 mm² AFUMEX o equivalente (material) | 0.21 |
| F_3200487 | ud | Termo eléctrico Fleck Nilo 100 o equivalente (material) | 351.6 |
| FAS | ud | Abrazadera elástica y tirafondo (material) | 0.35 |
| F-ME | ud | Marco para emportrar color blanco (material) | 4.69 |
| FORROP-20 | m | Tubo Forroplast Ø20 mm (material) | 0.08 |
| FORROP-32 | m | Tubo Forroplast Ø32 mm (material) | 0.41 |
| GE302904-1.2 | ud | Válvula de esfera 1/2" (material) | 1.4 |
| GE302905-3.4 | ud | Válvula de esfera 3/4" (material) | 1.85 |
| GE302906-1 | ud | Válvula de esfera 1" (material) | 3.22 |
| GE302907-11.4 | ud | Válvula de esfera 1 1/4" (material) | 6.33 |
| GRIFO | ud | Fontanería en grifo fregadero | 23.99 |
| H07Z1X1.5U | m | Conductor CU H07Z1-K(AS) 750V 1x1,5 mm² AFUMEX o equivalente (material) | 0.1 |
| H07Z1X10U | m | Conductor CU H07Z1-K(AS) 750V 1x10 mm² AFUMEX o equivalente (material) | 0.75 |
| H07Z1X2.5U | m | Conductor CU H07Z1-K(AS) 750V 1x2,5 mm² AFUMEX o equivalente (material) | 0.16 |
| HP_JG924A | ud | Swich HP JG924A o equivalente (material) | 208.33 |
| HP_JG924A-P | ud | Swich HP JG924A POE o equivalente (material) | 333.33 |
| ID50 | ud | CENTRAL ID50 ANALOGICA DE 1 LAZO (material) | 900.32 |
| IM-10 | ud | MODULO MONITOR 10 ENTRADAS (material) | 168.58 |
| IM-R-410A | kg | Impuesto por kg de refrigerante (material) | 14.1 |
| INO-PEX | ud | Fontanería en inodoro | 20.21 |
| INT-MANU | ud | Instrucciones y manual se uso | 137.21 |
| ISODEC102 | m | ISODEC Ø 102 o equivalente (material) | 2.9 |
| ISODEC203 | m | ISODEC Ø 230 mm o equivalente (material) | 4.33 |
| KHRQ22M20T | ud | Kit de derivación de refrigerante KHRQ22M20T o equivalente (material) | 98.8 |
| KHRQ22M29T9 | ud | Kit de derivación de refrigerante KHRQ22M29T9 o equivalente (material) | 120.75 |
| KHRQ22M64T | ud | Kit de derivación de refrigerante KHRQ22M64T o equivalente (material) | 149.56 |
| LAT_UTP6E-1 | ud | Latiguillo de red UTP CAT-6e o equivalente (material) | 1.28 |
| LAV-AP-PEX | ud | Fontanería en lavabo agua fría | 16.31 |
| LAV-PEX | ud | Fontanería en lavabo | 35.86 |
| LPBW | ud | BASE BAJO PERFIL (material) | 4.44 |
| LUM_101 | ud | Luminaria aplique de pared Led (material) | 226.02 |
| M01HE010 | h. | Bomb.horm.estacionaria 10-22 m3/h. (maquinaria) | 15.44 |
| M02GE050 | h. | Grúa telescópica autoprop. 60 t. (maquinaria) | 104.19 |
| M02GT002 | h. | Grúa pluma 30 m./0,75 t. (maquinaria) | 20.59 |
| M02GT210 | ms | Alquiler grúa torre 30 m. 750 kg. (maquinaria) | 991.06 |
| M02GT300 | ud | Mont/desm. grúa torre 30 m. flecha (maquinaria) | 3042.31 |
| M02GT360 | ms | Contrato mantenimiento (maquinaria) | 106.94 |
| M02GT370 | ms | Alquiler telemando (maquinaria) | 106.94 |
| M02GT380 | ud | Tramo de empotramiento grúa torre <40 m. (maquinaria) | 1443.71 |
| M03HH020 | h. | Hormigonera 200 l. gasolina (maquinaria) | 2.26 |
| M05PN010 | h. | Pala cargadora neumáticos 85 CV/1,2m3 (maquinaria) | 100.93 |
| M06B010 | h. | Barrenadora a rotación con agua (maquinaria) | 17.66 |
| M06CM030 | h. | Compre.port.diesel m.p. 5 m3/min 7 bar (maquinaria) | 2.78 |
| M06CM040 | h. | Compre.port.diesel m.p. 10 m3/min. 7 bar (maquinaria) | 7.83 |
| M06MI010 | h. | Martillo manual picador neumático 9 kg (maquinaria) | 2.12 |
| M06MP110 | h. | Martillo manual perforador neumat.20 kg (maquinaria) | 1.46 |
| M06MR010 | h. | Martillo manual rompedor eléct. 16 kg. (maquinaria) | 4.54 |
| M07CB020 | h. | Camión basculante 4x4 14 t. (maquinaria) | 28.34 |
| M07N060 | m3 | Canon de desbroce a vertedero (maquinaria) | 9.95 |
| M11HV120 | h. | Aguja eléct.c/convertid.gasolina D=79mm. (maquinaria) | 4.47 |
| M11PI020 | h. | Eq. de inyección manual resinas (maquinaria) | 3.49 |
| M13CP005 | ms | Alq. puntal normal 1,75-3,10 (maquinaria) | 1.81 |
| M13CP100 | ud | Puntal telesc. normal 1,40m (maquinaria) | 13.86 |
| M13EF010 | m2 | Encof. chapa hasta 1 m2.10 p. (maquinaria) | 1.54 |
| M13EM030 | m2 | Tablero encofrar 22 mm. 4 p. (maquinaria) | 1.91 |
| M13EQ210 | ms | Tricapa 2.000 x 503 x 27 (maquinaria) | 5.58 |
| M13EQ220 | ms | Longitudinal 2,00 -0,67- (maquinaria) | 3.77 |
| M13EQ230 | ms | Longitudinal 3,35 -0,67- (maquinaria) | 4.65 |
| M13EQ240 | ms | Longitudinal 4,00 -0,67- (maquinaria) | 6.55 |
| M13EQ250 | ms | Cabezal recuperable (maquinaria) | 0.81 |
| M13EQ260 | ms | Cabezal desplazable (maquinaria) | 0.59 |
| M13EQ270 | ms | Transversal esq. 2,00 (maquinaria) | 3.94 |
| M13EQ280 | ms | Transversal esq. 1,50 (maquinaria) | 2.27 |
| M13EQ290 | ms | Transversal esq. 1,00 (maquinaria) | 1.68 |
| M13EQ300 | ms | Transversal de 2,00 (maquinaria) | 3.28 |
| M13EQ310 | ms | Transversal de 1,50 (maquinaria) | 1.33 |
| M13EQ320 | ms | Transversal de 1,00 (maquinaria) | 1.09 |
| M13EQ500 | ms | Tabica de canto metálica de 1,00m. de largo por 30cm. alto (maquinaria) | 1.92 |
| M150BASE | ud | Amortiguador de muelle M150 carga máxima 150 kg (material) | 14.18 |
| M25BASE | ud | Amortiguador de muelle M25 carga máxima 25 kg (material) | 5.02 |
| M700KACI-FG | ud | PULSADOR ANALOGICO REARMABLE M700KAC CON AISLADOR o equiv. (material) | 53.44 |
| M701-DIN | ud | Módulo de control M701 carril DIN o equivalente (material) | 53.15 |
| N_SYECVT3V440 | ud | Panel de 3 ventiladores (material) | 142.34 |
| N_TNIRRRP2074 | m | Tubería PP-R SDR 7,4 20x2,8 mm o equivalente (material) | 1.12 |
| N_TNIRRRP2574 | m | Tubería PP-R SDR 7,4 25x3,5 mm o equivalente (material) | 1.49 |
| N_TNIRRRP329 | m | Tubería PP-R SDR 9 32x3,6 mm o equivalente (material) | 2.29 |
| N_TNIRRRP409 | m | Tubería PP-R SDR 9 40x4,5 mm o equivalente (material) | 3.64 |
| N_TNIRRRP639 | m | Tubería Niron PPR 63x7,1 mm SDR 9 o equivalente (material) | 9.17 |
| NDC_274-P | ud | Cámara minidomo NDC-274-P o equivalente (material) | 475.76 |
| NG20 | ud | Codo polipropileno 90º-20 mm H-H (material) | 0.25 |
| NG25 | ud | Codo polipropileno 90º-25 mm H-H (material) | 0.3 |
| NG32 | ud | Codo polipropileno 32 mm (material) | 0.5 |
| NG40 | ud | Codo polipropileno 40 mm (material) | 0.84 |
| NG63 | ud | Codo polipropileno 90º-63 mm H-H (material) | 4.79 |
| NMAN20 | ud | Manguito polipropileno 20 mm (material) | 0.22 |
| NMAN25 | ud | Manguito polipropileno 25 mm (material) | 0.25 |
| NMAN32 | ud | Manguito polipropileno 32 mm (material) | 0.39 |
| NMAN40 | ud | Manguito polipropileno 40 mm (material) | 0.58 |
| NMAN63 | ud | Manguito polipropileno 63 mm (material) | 2.97 |
| NOR-F_200L | ud | Luminaria emergencia Normalux Extraplana F-200L o equivalente (material) | 37.32 |
| NOR-F_80L | ud | Luminaria emergencia Normalux Extraplana F-80L o equivalente (material) | 27.97 |
| NT20 | ud | Te polipropileno 20 mm (material) | 0.32 |
| NT25 | ud | Te polipropileno 25 mm (material) | 0.39 |
| NT32 | ud | Te polipropileno 32 mm (material) | 0.58 |
| NT40 | ud | Te polipropileno 40 mm (material) | 1.03 |
| NT63 | ud | Te polipropileno 63 mm (material) | 6.3 |
| NTNIRRFG3274 | m | Tubería Niron Fiber Glass PPR 32x4,4 mm SDR 7,4 o equivalente (material) | 2.09 |
| NTNIRRFG4074 | m | Tubería Niron Fiber Glass PPR 40x5,5 mm SDR 7,4 o equivalente (material) | 3.54 |
| O01OA030 | h. | Oficial primera (mano de obra) | 19.86 |
| O01OA040 | h. | Oficial segunda (mano de obra) | 16.62 |
| O01OA050 | h. | Ayudante (mano de obra) | 16.06 |
| O01OA060 | h. | Peón especializado (mano de obra) | 17 |
| O01OA070 | h. | Peón ordinario (mano de obra) | 16.88 |
| O01OB010 | h. | Oficial 1ª encofrador (mano de obra) | 17.7 |
| O01OB020 | h. | Ayudante encofrador (mano de obra) | 16.61 |
| O01OB025 | h. | Oficial 1ª gruísta (mano de obra) | 17.25 |
| O01OB030 | h. | Oficial 1ª ferralla (mano de obra) | 17.7 |
| O01OB040 | h. | Ayudante ferralla (mano de obra) | 16.61 |
| O01OB090 | h. | Oficial solador, alicatador (mano de obra) | 17.25 |
| O01OB100 | h. | Ayudante solador, alicatador (mano de obra) | 16.23 |
| O01OB110 | h. | Oficial yesero o escayolista (mano de obra) | 17.25 |
| O01OB120 | h. | Ayudante yesero o escayolista (mano de obra) | 16.38 |
| O01OB130 | h. | Oficial 1ª cerrajero (mano de obra) | 17.25 |
| O01OB140 | h. | Ayudante cerrajero (mano de obra) | 16.23 |
| O01OB150 | h. | Oficial 1ª carpintero (mano de obra) | 18.12 |
| O01OB160 | h. | Ayudante carpintero (mano de obra) | 16.38 |
| O01OB170 | h. | Oficial 1ª fontanero calefactor (mano de obra) | 20.05 |
| O01OB180 | h. | Oficial 2ª fontanero calefactor (mano de obra) | 13.81 |
| O01OB222 | h | Oficial 1ª Instalador Telecomunicaciones (mano de obra; 07/03/2017) | 19.25 |
| O01OB224 | h. | Ayudante Instalador telecomunicación (mano de obra) | 15.72 |

**O01OB230** h. Oficial 1ª pintura (mano de obra)
Precio: 17.11
Claves: pintura

**O01OB240** h. Ayudante pintura (mano de obra)
Precio: 15.66
Claves: pintura, ayudante

| Código | Ud | Descripción | Precio |
|---|---|---|---|
| O01OB250 | h. | Oficial 1ª vidriería (mano de obra) | 16.62 |
| O01OC175 | h. | Especialista reintegraciones e injertos (mano de obra) | 17.35 |
| O01OC260 | h. | Especialista en gommage (mano de obra) | 11.35 |
| OCA | ud | Inpección por OCA (mano de obra; 01/03/2016) | 232.75 |
| OPTAL_101 | ud | Caja conexión fibra-Cu (material) | 81.24 |
| OPTAL_4 | m | Cable de red fibra óptica 4 fibras (material) | 0.51 |
| ORD_101 | PA | Ordenación de consuctores (mano de obra; 07/04/2017) | 4654.95 |
| P_10636 | ud | Grifería temporizada mural Presto 27 ECO urinario o equivalente (material) | 40.84 |
| P_166225 | ud | Aplique de pared Prilux Zinnia 2x3W 840 IP54 o equivalente (material) | 34.11 |
| P_190565 | ud | Pantalla estanca Prilux Berlin Plus Led 1x28W o equivalente (material) | 83.21 |
| P_203951 | ud | Luminaria Prilux Silent Led VI 3x11W o equivalente (material) | 65.34 |
| P_204743 | ud | Luminaria Prilux Magnum Thin Led 1x28W o equivalente (material) | 102.67 |
| P_204828 | ud | Tubo LED ecTUBE T8 9W 600mm o equivalente (material) | 10.33 |
| P_204842 | ud | Tubo LED ecTUBE T8 18W 1.200mm o equivalente (material) | 14.2 |
| P_204866 | ud | Tubo LED ecTUBE T8 23W 1.500mm o equivalente (material) | 18.7 |
| P_207911 | ud | Luminaria Prilux Magnum Thin Led 2x28W o equivalente (material) | 145.31 |
| P_233309 | ud | Downlight Prilux Tribola Neo LED 25W LED/840 o equivalente (material) | 42.12 |
| P_234061 | ud | Downlight Prilux Tribola Neo LED 8W LED/840 o equivalente (material) | 15.97 |
| P_31932 | ud | Enlace con tuerca (material) | 9.15 |
| P_381390 | ud | Downlight Prilux Kona 23W o equivalente (material) | 31.01 |
| P_392778 | ud | Lámpara LED esSENSE FLAME SMART 5W 4.000 ºK E14 o equivalente (material) | 3.87 |
| P01AA020 | m3 | Arena de río 0/6 mm. (material) | 15.67 |
| P01AA060 | m3 | Arena de miga cribada (material) | 5.75 |
| P01AA910 | kg | Arena cuarzo seleccionada (material) | 0.47 |
| P01AG130 | m3 | Grava machaqueo 40/80 mm. (material) | 15.83 |
| P01AL120 | m3 | Árido ligero tipo Perlita A-13 o equivalente (material) | 22.22 |
| P01CC020 | t. | Cemento CEM II/B-P 32,5 N sacos (material) | 93.88 |
| P01CC120 | t. | Cemento blanco BL 22,5 X sacos (material) | 161.11 |
| P01DS040 | kg | Aditivo aireante (material) | 1.57 |
| P01DW050 | m3 | Agua (material) | 1.03 |
| P01DW090 | ud | Pequeño material (material) | 1.26 |
| P01EM205 | m3 | Tabloncillo pino 2,50/5,50x205x55 (material) | 205.45 |
| P01EM225 | m3 | Tabla pino 2,00/2,50 de 26mm. (material) | 205.45 |
| P01EM280 | m3 | Madera pino encofrar 22 mm. (material) | 190.46 |
| P01FA405 | kg | Adh. cementoso porcelánico s/varios C1TE (material) | 0.39 |
| P01FA420 | kg | Adh. cem.flex. pzs. muy pesadas C2FTES2 (material) | 0.85 |
| P01FJ006 | kg | Junta cementosa mej. color 2-15 mm CG2 (material) | 0.82 |
| P01HA010ap | m3 | Hormigón HA-30/B/20/IIa central (material) | 79.37 |
| P01HM010 | m3 | Hormigón HM-20/P/20/I central (material) | 45.84 |
| P01LA050 | ud | Armad. Murfor RND.5/Z-50 o equiv. (material) | 2.9 |
| P01LA250 | ud | Gancho Murfor LHK/S/84 o equiv. (material) | 0.29 |
| P01LH020 | mud | Ladrillo hueco doble 24x11,5x8 cm. (material) | 82.94 |
| P01LH025 | mud | Ladrillo hueco doble 24x11,5x9 cm. (material) | 86.94 |
| P01LT010 | mud | Ladrillo perforado tosco 24x11,5x10 cm. (material) | 111.74 |
| P01MC030 | m3 | Mortero cem. gris II/B-M 32,5 M-7,5/CEM (material) | 52.39 |
| P01MC040 | m3 | Mortero cem. gris II/B-M 32,5 M-5/CEM (material) | 41.23 |
| P01UC030 | kg | Puntas 20x100 (material) | 6.8 |
| P03AAA020 | kg | Alambre atar 1,30 mm. (material) | 0.69 |
| P03ACC080 | kg | Acero corrugado B 500 S/SD (material) | 0.65 |
| P03ALP010 | kg | Acero laminado S 275JR (material) | 1.19 |

**P03AM020CSS** m2 Malla 15x15x5 (material)
Precio: 0.17
Claves: malla

**P03BP310Ca** ud Casetón prefabricado polipropileno (material)
Precio: 2.3
Claves: caseton, macizo

| Código | Ud | Descripción | Precio |
|---|---|---|---|
| P04ML050AP | m2 | Tablero panelado (material) | 46.1 |
| P04MW010 | ud | Mater. auxiliar revest. madera (material) | 0.71 |
| P04PW010 | m. | Cinta de juntas yeso (material) | 0.08 |
| P04PW010EG | m | Cinta autoadhesiva de malla de fibra de vidrio (material) | 0.09 |
| P04PW030 | kg | Material de agarre yeso (material) | 0.45 |
| P04PW040 | kg | Pasta para juntas yeso (material) | 1.18 |
| P04PW080EG | ud | Tornillo autorroscante AD 35 Placo o equiv. (material) | 0.02 |
| P04PW090 | ud | Tornillo 3,9 x 25 (material) | 0.01 |
| P04PW090EG | ud | Tornillo autoperforante rosca-chapa TRPF 15 Placo o equiv. (material) | 0.02 |
| P04PW100 | ud | Tornillo MM-9,5 mm yeso laminado (material) | 0.03 |
| P04PW150 | m. | Perfil laminado U 34x31x34 mm (material) | 1.41 |
| P04PW160EG | m | Montante 46,5x36 mm. M48 Placo o equiv. (material) | 1.7 |
| P04PW240EG | m | Canal 48x30 mm. R48 Placo o equiv. (material) | 1.38 |

**P04PW550EG** m. Banda estanca Banda 45 Placo o equiv. (material)
Precio: 0.34
Claves: estanco, junta, agua

| Código | Ud | Descripción | Precio |
|---|---|---|---|
| P04PW590EG | kg | Pasta de fraguado en polvo (material) | 1.36 |
| P04PY030 | m2 | Placa yeso laminado N-13 (material) | 4.34 |
| P04PY032EG | m2 | Placa PlacoPhonique PPH 15 o equiv. (material) | 10.95 |
| P04TF210AP | m2 | Panel lana roca 1200x600x22 (material) | 27.83 |
| P04TW055CSS | m. | Perfilería oculta (material) | 0.82 |
| P04TW070 | m. | Perfil techo continuo yeso laminado T/C-47 (material) | 1.11 |
| P04TW080 | ud | Pieza empalme techo yeso laminado T-47 (material) | 0.29 |
| P04TW090 | ud | Horquilla techo yeso laminado T-47 (material) | 0.49 |
| P04TW170 | ud | Ángulo de borde falso techo (material) | 0.44 |
| P06BF150AP | m2 | Baldosa aislante TexLosa o equiv. (material) | 24.31 |
| P06BG060cd | m2 | Fieltro geotextil (material) | 0.34 |
| P06BG187AP | m2 | Geotextil RoofTex 300 o equiv. (material) | 0.7 |
| P06BI036 | kg | Emulsión asfáltica Emufal I o equiv. (material) | 2.61 |
| P06BS500 | m2 | Lám. Morterplas FP 3 kg o equiv. (material) | 6.87 |
| P06BS610 | m2 | Lám. Morterplas FPV 4 kg mi. gris o equiv. (material) | 10.33 |
| P06BS860AP | m2 | Lám. Morterplas LBM-30-FV o equiv. (material) | 5.67 |
| P06BS875AP | m2 | Lám. Morterplas LBM-40-FP+PE o equiv. (material) | 7.76 |
| P06SL060cd | m2 | Lám.PVC (material) | 7.44 |
| P07AA080EG | m2 | Placa Rigidur H 13 o equiv. (material) | 8.53 |
| P07AL370EG | m2 | Panel LM 40 (material) | 4.7 |
| P07AM020 | m2 | Memb.acústica Danosa 4 mm. o equiv. (material) | 4.45 |
| P07TR420AP | dm2 | Lana de roca 100 kg/m3 (material) | 12.78 |
| P08CT180 | kg | Mortero ABS-410 en 7 mm. (material) | 1.25 |
| P08CT182 | kg | Imprimación MD-16 (material) | 3.57 |
| P08CT183 | m2 | Granallado (material) | 2.6 |
| P08CT184 | m2 | Aspirado (material) | 0.27 |
| P08DA310RI | m2 | Pav. Element Comfort o equiv. (material) | 19.78 |
| P08DA315RI | m2 | Pav. Tarasafe Ultra H2O o equivalente (material) | 19.68 |
| P08DA356ap | m2 | P.el.Kingspan Panel K38W+Madera o equivalente (material) | 75.47 |
| P08DA510 | m2 | Rampa Gamaflor o equivalente (material) | 133.52 |
| P08DA530 | ud | Cajeados Gamaflor o equivalente (material) | 12.08 |
| P08EPO013 | m2 | Bald.gres porcelánico antidesliz. 30x30 cm (material) | 9.66 |
| P08EPO100 | m2 | Bald.gres porcel. doble carga 30x120 cm. pul. (material) | 45.35 |
| P08FR338BAM | kg | Recubrimiento poliuretano (material) | 5.45 |
| P08MA020 | kg | Adhesivo contacto (material) | 3 |
| P08MA040 | kg | Pasta niveladora (material) | 0.44 |
| P08MA100 | m2 | Sistemas de clips (material) | 2.31 |
| P08MR080RI | m. | Rodapié vinílico media caña (material) | 3.4 |
| P08MR200 | m. | Rodapié fibra haya 7x1,6 cm. (material) | 2.26 |
| P08MT140 | m2 | Tarima maciza haya 1830x129x14 mm. (material) | 59.17 |
| P08SW065 | m2 | Lámina polietileno 2 mm. anti-vapor (material) | 3 |
| P08WB010c | m. | Perfil aluminio anodiz. natural 10x70mm (material) | 2.46 |
| P09ABC040vi | m2 | Azulejo 20x20 cm. porosidad >6% (material) | 3.77 |
| P11AH010AP | m2 | Estanteria lisa tablero aglomerado hidrófugo (material) | 23.15 |
| P11AH025AP | ud | P.armario lisa (material) | 46.14 |
| P11CA005CO | ud | P.paso contrach.1h. 93 (material) | 210.47 |
| P11CA030CO | ud | P.paso 1H. Contrach 73 (material) | 143.35 |
| P11CH030AP | ud | P.paso 1H. Mampara (material) | 299.4 |
| P11CH030CO | ud | P.paso 1H. Contrach 93 (material) | 175.15 |
| P11DP050AP | ud | Equipo motor elect.p/cortinas enrollables (material) | 90.97 |
| P11PP010 | m. | Precerco de pino 70x35 mm. (material) | 1.63 |
| P11PP020 | m. | Precerco de pino 90x40 mm. (material) | 1.83 |
| P11RB070 | ud | Pernio acero inox. plano 80x52 mm. (material) | 0.34 |
| P11RM010 | ud | Juego manillas acab.acero inox. (material) | 2.67 |
| P11RR020c | ud | Resbalón (material) | 1.4 |
| P11RW040 | ud | Juego accesorios puerta corredera (material) | 11.22 |
| P11RW050 | m. | Perfil susp. p.corred. galv. (material) | 4.44 |
| P11TM100AP | m. | Tapeta (material) | 0.6 |
| P11TR010AP | m. | Recerco con batiente (material) | 0.78 |
| P11TR010C0 | m. | Tapajunt. liso (material) | 0.83 |
| P11WH090CO | ud | Maneta cierre acero inox c/condena (material) | 17.39 |
| P11WH100AP | ud | Cazoleta (material) | 1.18 |
| P11WP080 | ud | Tornillo ensamble zinc/pavón (material) | 0.03 |
| P11WX010Ca | m2 | Lámina vinilo (material) | 19.08 |
| P12AAM020AP | m2 | Mampara acristalada (material) | 78.5 |
| P12AAM030AP | m2 | Mampara ciega (material) | 62.45 |
| P12AAN020 | ud | Puerta vaivén 1 hoja 90x210 (material) | 302.51 |
| P12AAQ050AP | ud | Carpinteria aluminio Millenium Plus 70 o equiv. (material) | 217.51 |
| P12AAQ100PS | m2 | Carpinteria aluminio sistema Cor70 Ind. ventana o equiv. (material) | 174.81 |
| P12AAQ120AP | m2 | Carpinteria aluminio sistema Cor70 Ind. balconera o equiv. (material) | 115.79 |
| P12PW010 | m. | Premarco aluminio (material) | 4.83 |
| P12V020 | m2 | Chapa alum.anodiz.nat. 1 mm. (material) | 38.32 |
| P12V070SS | m. | Jambas madera cedro (material) | 2.74 |
| P13BT060 | m. | Barandilla 90 cm. tubo vert. 20x20x1 (material) | 34.89 |
| P13CG360 | ud | P.seccional 3,00x2,30 (material) | 783.27 |
| P13CM080 | ud | Equipo motoriz.p. (material) | 81.65 |
| P13CX020 | ud | Cerradura contacto simple (material) | 22.11 |
| P13CX050AP | ud | Mecanismo interior abrir-cerrar (material) | 23.1 |
| P13CX230 | ud | Transporte a obra (material) | 51.4 |
| P14BP010AP | ud | Puerta luna temp. inc 2100x825 (material) | 486.15 |
| P14BP120 | ud | Pernio alto 54 mm (material) | 9.16 |
| P14BP130 | ud | Pernio bajo 54 mm (material) | 13.3 |
| P14BP140 | ud | Punto de giro alto (material) | 5.03 |
| P14BP150 | ud | Punto de giro bajo (material) | 13.56 |
| P14BP160 | ud | Tapa de freno (material) | 6.02 |
| P14BP170 | ud | Caja de freno (material) | 4.74 |
| P14BP180 | ud | Mecanismo freno (material) | 60.45 |
| P14BP190 | ud | Cerradura llave y manivela (material) | 25.48 |
| P14DF040 | m2 | Stadip 55.1 PVB incoloro o equivalente (material) | 20.66 |
| P14EGD070PS | m2 | AislaGlas Guardian Sun 6/16/44.1 o equiv. (material) | 28.87 |
| P14G005 | m2 | Miralite Evolution incoloro 6 mm. o equivalente (material) | 18.57 |
| P14KC010 | m. | Canteado espejo (material) | 0.85 |

**P14KW055** m Sellado con silicona incolora (material)
Precio: 0.55
Claves: silicona, incoloro

| Código | Ud | Descripción | Precio |
|---|---|---|---|
| P14KW070 | ud | Taladro espejo D<10 mm. (material) | 0.94 |
| P17KA010cd | ud | Desagüe sumidero sifónico (material) | 20.12 |
| P18CB230 | ud | Barra apoyo acero inox. 75 cm. (material) | 28.41 |
| P18CB260 | ud | Barra apoyo acero inox.abat.doble 85 cm. (material) | 93.53 |
| P18CC040 | ud | Dispensador toallas a.inox. (material) | 62.16 |
| P18CC050 | ud | Portarrollos acero inox. c/tapa (material) | 17.38 |

**P21CgC04** m2 Piezas chapa 0,6 mm. c/vaina (material)
Precio: 39.36
Claves: pieza, chapa

**P21gCC01** m2 Chapa galvanizada 0,6 mm.c/vaina (material)
Precio: 23.65
Claves: chapa, galvanizar

| Código | Ud | Descripción | Precio |
|---|---|---|---|
| P22DE020ccs | ud | Sistema Audiovisuales (material) | 229.18 |
| P23FM120ap | ud | P. cortaf. mod.Turia EI2-60-C5 1H. 90x205 cm o equivalente (material) | 195.61 |
| P23FM350 | ud | Cierre antipánico 1H. dos puntos (material) | 153.25 |
| P23FM370ap | ud | Cierre antipánico. 2H. (material) | 234.02 |
| P24AE200ap | ud | Ascensor n. 5 para. 13 personas (material) | 24359.1 |
| P25EI030 | l. | P. pl. acríl. esponjable Tornado Profesional o equivalente (material) | 1.76 |
| P25JA090 | l. | E. glicero. 1ªcal. b/n Montosintetic mate o equivalente (material) | 7.07 |
| P25JL010 | l. | E.pol.acrí+cat.muy brill.col.Acripol Es o equivalente (material) | 16.2 |
| P25JM010 | l. | E. metálico rugoso Montosintetic Ferrum o equivalente (material) | 9.83 |
| P25MA030 | l. | Imp. p. abierto fungi. incol. Montoxyl Fondo o equivalente (material) | 1.54 |
| P25MW010 | l. | Barniz poliuret. monocomp. parquet-madera (material) | 15.67 |
| P25OF005 | kg | Aparejo (material) | 2.65 |
| P25OG040 | kg | Masilla ultrafina acabados Plasmont o equivalente (material) | 1.03 |
| P25OU020 | l. | Imp. anticorrosiva minio blanco (material) | 7.99 |
| P25OU030 | l. | Imp.epoxidica 2 comp. Impriepox M-10+C (material) | 6.42 |
| P25OU080 | l. | Minio electrolítico (material) | 10.49 |
| P25OZ040 | l. | E. fijadora muy penetrante obra/mad e/int (material) | 5.85 |
| P25PF020 | l. | Pintura intumes.met/mad/obra Montofoc E. o equivalente (material) | 12.94 |
| P25WD070 | kg | Disolvente espec. lacas-aparejo (material) | 0.73 |

**P25WW220** ud Pequeño material (material)
Precio: 0.81
Claves: material

| Código | Ud | Descripción | Precio |
|---|---|---|---|
| P33A090 | kg | Adhesivo epoxi 100/35 (material) | 217.58 |
| P33OE150 | ud | Boquilla de inyección manual resinas (material) | 0.05 |
| P33P210 | ud | Varios material y utillaje (material) | 657.78 |
| P34DB060ap | ud | Banco simple 150x48x45 cm. (material) | 194.73 |
| P34DT020ap | ud | Taquilla 1,96 m. alto 1 puerta (material) | 174.56 |
| P34ER060ap | ud | Cortina enrollable OPACa accionamiento cadena o equivalente (material) | 52.71 |
| P34HM100cv | ud | Mesa modelo Tabula 100cm o equivalente (material) | 191.11 |
| P34HM110ap | ud | Mueble bajo apoyo 300x40 (material) | 592.98 |
| P34HS030cv | ud | Silla confidente modelo Ikara de Actiu 4 patas o equivalente (material) | 198.94 |
| P34IEH010ap | m2 | Cortina enrollable accionamiento cadena (material) | 48.03 |
| P34IF120ap | m2 | Alfombra vinílica Bandalux o equivalente (material) | 62.66 |
| P34IT010 | m2 | Estantería módulos de 5 estantes (material) | 32.45 |
| P34OD230cv | ud | Mesa modelo Vital Plus 60 180x80 o equivalente (material) | 274.73 |
| P34OD430cv | ud | Mesa de reuniones modelo Vital Plus 60 200x100 o equivalente (material) | 316.74 |
| P34OI020cv | ud | Silla confidente modelo Ikara de Actiu patas araña o equivalente (material) | 273.24 |

**P34OMT020cs** ud Tabique móvil ciego (material)
Precio: 1117.1
Claves: madero

| Código | Ud | Descripción | Precio |
|---|---|---|---|
| P34VC030ccs | m. | Mueble bajo p/cocina (material) | 195.62 |
| P34VC090ccs | m. | Encimera 60cm.de panel compacto de resinas (material) | 17.77 |
| P34VC120ccs | m. | Zócalo 15cm. remate m.bajo (material) | 8.5 |
| P34VC150ccs | m. | Cornisa 5cm. remate m.alto (material) | 8.26 |
| P34VE010 | ud | Montaje de electrodomésticos (material) | 11.59 |
| P34VE100ap | ud | Microondas Bosch o equivalente (material) | 333.3 |
| P34VE110ap | ud | Frigorífico panelable 350l. Bosch o equivalente (material) | 383.31 |

**PICA19a** ud Aditivo para mortero Wirsbo
Precio: 2.66
Aditivo fluidificante que se añade a la masa de mortero que ayuda a eliminar burbujas de aire y mejora el contacto del mortero con la tubería Wirsbo-evalPEX.

| Código | Ud | Descripción | Precio |
|---|---|---|---|
| PK-ID5060 | ud | PROGRAMA DE CONFIGURACIÓN (material) | 82.16 |
| PLASBUILT-BT | ud | Planos As Built instalación eléctrica de baja tensión (material) | 419.67 |
| PLASBUILT-CLI | ud | Planos As Built instalación de climatización | 150.82 |
| PREFC | ud | Pruebas eficiencia energética (material) | 288.05 |
| PS1207 | ud | BATERIA 12 V. 7A/H (material) | 14.77 |
| PVCRIG-20 | m | Tubo PVC rígido Ø20 mm (material) | 0.41 |
| PVCRIG-63 | m | Tubo PVC rígido BGR Ø63 mm o equivalente (material) | 3.65 |
| P-VDM | ud | Placa separadora (material) | 0.11 |
| R_410A | kg | Refrigerante R-410A (material) | 7.57 |
| RACKSCHNEIDE | h | Oficial 1ª instalador eléctrico (mano de obra; 27/02/2012) | 15.86 |
| RD180X80G | ud | Tapa de inspección 180x80 mm (material) | 6.34 |
| RE-HO-70X20 | ud | Rejilla Euroclima 700x200 o equivalente (material) | 24.27 |
| RE-HOR-20X10 | ud | Rejilla Euroclima E-HOR 200x100 o equivalente (material) | 17.04 |
| RE-HOR-30X15 | ud | Rejilla Euroclima E-HOR 300x150 o equivalente (material) | 24.53 |
| ROT-CUADRO-G | ud | Rotulación cuadro (material) | 6.74 |
| ROT-CUADRO-P | ud | Rotulación cuadro (material) | 4.29 |
| RZ1-2X1M | m | Conductor CU RZ1-K(AS) 0,6/1kV 2x1 mm² AFUMEX o equivalente (material) | 0.35 |
| RZ13X10M | m | Conductor CU RZ1-K 0,6/1kV 3x10 mm² AFUMEX o equivalente (material) | 2.22 |
| RZ13X2.5M | m | Conductor CU RZ1-K 0,6/1kV 3x2,5 mm² AFUMEX o equivalente (material) | 1.08 |
| RZ13X25M | m | Conductor CU RZ1-K 0,6/1kV 3x25 mm² AFUMEX o equivalente (material) | 4 |
| RZ15X10M | m | Conductor CU RZ1-K 0,6/1kV 5x10 mm² AFUMEX o equivalente (material) | 3.04 |
| RZ15X16M | m | Conductor CU RZ1-K 0,6/1kV 5x16 mm² AFUMEX o equivalente (material) | 4.59 |
| S_5153792200 | ud | Recuperador S&P CADB-HE D 21 o equivalente (material) | 6812.19 |
| S_5201419800 | ud | Ventilador S&P HCM-150 N o equivalente (material) | 42.77 |
| S_NSYVDA24U66 | ud | Armario Rack de suelo Actassi VDA-E 24U o equivalente (material) | 1021.05 |
| S_NSYVDA38U66 | ud | Armario Rack de suelo Actassi VDA-E 38U o equivalente (material) | 992.81 |
| S_VDIG112241B | ud | Panel de datos equipado 1 U-24 RJ cat6a STP (material) | 129.04 |
| S_VDIG141501 | ud | Panel de telefonía 50 puertos (material) | 150.93 |
| S_VDIG1509910 | ud | Panel de fibra óptica (material) | 105.55 |
| S_VDIG164731 | ud | Regleta de alimentación 7 con int y protección (material) | 160.61 |
| SH25-32 | m | Coquilla SH/25/32 mm o equivalente (material) | 2.4 |
| SH30-40 | m | Coquilla SH/30/40 mm o equivalente (material) | 3.78 |
| SH-TAPE | m | Cinta adhesiva coquilla (material) | 0.69 |
| SIB5485 | ud | TARJETA RS485 CONEXIÓN REPETIDORES (material) | 125.83 |
| SLC_30-CUBE3 | ud | SAI 30 kVA SLC-30-CUBE3+ trif/trif o equivalente (material) | 6765.81 |
| SLC_5000 | ud | SAI SLC-5000-TWIN PRO 5kVA monofásico o equivalente (material) | 3162.67 |
| SMBW-V0 | ud | CAJA DE MONTAJE (material) | 17.99 |
| SNMP-WEB | ud | Tarjeta de red SNMP/WEB (material) | 223.94 |
| SR1T | ud | CAJA DE SUPERFICIE PARA PULSADOR (material) | 4 |
| SUJCLIVER | ud | Sujeción (material) | 0.76 |
| TCUF11-8 | m | Tubería cobre frigorífico 1 1/8" (material) | 8.04 |
| TCUF1-2 | m | Tubería cobre frigorífico 1/2" (material) | 2.16 |
| TCUF1-4 | m | Tubería cobre frigorífico 1/4" (material) | 1.05 |
| TCUF3-4 | m | Tubería cobre frigorífico 3/4" (material) | 3.88 |
| TCUF3-8 | m | Tubería cobre frigorífico 3/8" (material) | 2.02 |
| TCUF5-8 | m | Tubería cobre frigorífico 5/8" (material) | 2.72 |
| TCUF7-8 | m | Tubería cobre frigorífico 7/8" (material) | 5.72 |
| TD-250-100S | ud | Ventilador S&P TD-250/100 SILENT o equivalente (material) | 85.22 |
| TF02041 | ud | Codo 90º HH cobre frigorífico 1/4" (material) | 0.74 |
| TF02042 | ud | Codo 90º HH cobre frigorífico 3/8" (material) | 0.88 |
| TF02043 | ud | Codo 90º HH cobre frigorífico 1/2" (material) | 0.68 |
| TF02044 | ud | Codo 90º HH cobre frigorífico 5/8" (material) | 0.31 |
| TF02045 | ud | Codo 90º HH cobre frigorífico 3/4" (material) | 1.67 |
| TF02046 | ud | Codo 90º HH cobre frigorífico 7/8" (material) | 0.96 |
| TF02047 | ud | Codo 90º HH cobre frigorífico 1 1/8" (material) | 2.04 |
| TF06051 | ud | Manguito cobre frigorífico 1/4" (material) | 2.75 |
| TF06053 | ud | Manguito cobre frigorífico 3/8" (material) | 3.49 |
| TF06054 | ud | Manguito cobre frigorífico 1/2" (material) | 4.97 |
| TF06055 | ud | Manguito cobre frigorífico 5/8" (material) | 2.44 |
| TF06056 | ud | Manguito cobre frigorífico 3/4" (material) | 2.62 |
| TF06057 | ud | Manguito cobre frigorífico 7/8" (material) | 3.44 |
| TF06058 | ud | Manguito cobre frigorífico 1 1/8" (material) | 3.83 |
| TRABT | ud | Tramitación instalación eléctrica de baja tensión | 309.53 |
| TRACLIM | ud | Tramitación instalación de climatización | 205.83 |
| TU20SM | m | Tubo Ø 20 mm (material) | 0.02 |
| U%10 | % | Amortización y otros gastos (05/02/2007) |  |
| U01FY105 | h | Oficial 1ª instalador (mano de obra; 19/04/2010) | 15.86 |
| U01FY110 | h | Peón ordinario instalador (mano de obra; 19/04/2010) | 14.83 |
| U01FY630 | h | Oficial 1ª instalador eléctrico (mano de obra; 27/02/2012) | 15.86 |
| U01FY635 | h | Peón ordinario instalador eléctrico (mano de obra; 27/02/2012) | 13.7 |
| U01FY730 | h | Oficial 1ª instalador contra incendios (mano de obra; 29/02/2012) | 16.5 |
| U01FY735 | h | Peón ordinario instalador contra incendios (mano de obra; 10/02/2013) | 14.83 |
| U02LA201 | Hr | Hormigonera 250 l. (maquinaria) | 0.74 |
| U02SW005 | ud | Kilowatio | 0.08 |
| U04AA001 | m3 | Arena de río (0-5mm) (material) | 12.91 |
| U04CA001 | Tm | Cemento CEM II/B-P 32,5 R Granel (material) | 64.95 |
| U04PY001 | m3 | Agua (material) | 0.81 |
| U05AG040 | kg | Pegamento PVC (material) | 6.49 |
| U25AA-50 | m | Tubo PVC 50 mm (material) | 1.29 |
| U25CA-50 | ud | Codo 87º M-H PVC 50 mm (material) | 1.01 |
| U25XP001 | kg | Adhesivo para PVC Tangit o equivalente (material) | 11.23 |
| U30JW900 | ud | p.p. cajas derivación, regletas y peq. material (material) | 0.34 |
| U35MA005 | ud | Placa señalización plástica 297x210 (material) | 1.94 |
| UDA_DCC601A51 | ud | Control centralizado DCC601A51 o equivalente (material) | 1166.41 |
| UDAI_BRC1E53A | ud | Control remoto por cable BRC1E53A o equivalente (material) | 97.45 |
| UDAI_FXDQ15A | ud | Unidad interior conductos FXDQ15A o equivalente (material) | 620.49 |
| UDAI_FXDQ25A | ud | Unidad interior conductos FXDQ25A o equivalente (material) | 668.62 |
| UDAI_FXZQ20A | ud | Unidad interior Cassette 4 vías FXZQ20A o equivalente (material) | 636.06 |
| UDAI_FXZQ25A | ud | Unidad interior Cassette 4 vías FXZQ25A o equivalente (material) | 648.51 |
| UDAI_FXZQ32A | ud | Unidad interior Cassette 4 vías FXZQ32A o equivalente (material) | 660.93 |
| UDAI_RXYQ12T | ud | Bomba de calor VRV Daikín RXYQ12T o equivalente (material) | 8781.73 |
| UPA-2420-20 | ud | Fuente de alimentación 230V/24 Vca-20 VA (material) | 28.33 |
| URACODO-110 | ud | Codo de 87,5º DN110 (material) | 3.46 |
| URACODO-160 | ud | Codo de 87,5º DN160 (material) | 16.09 |
| URAIN_110 | m | Tubo insonorizado Ø 110 mm AR-M1 o equivalente (material) | 8.52 |
| URAIN_40 | m | Tubo insonorizado Ø 40 mm AR-M1 o equivalente (material) | 3.23 |
| URAIN_50 | m | Tubo insonorizado Ø 50 mm AR-M1 o equivalente (material) | 2.91 |
| URAIN110 | m | Tubo insonorizado Ø 110 mm AR-M1 o equivalente (material) | 6.8 |
| URAIN160 | ud | Tubo insonorizado Ø 160 mm AR-M1 o equivalente (material) | 14.42 |
| URI-PEX | ud | Fontanería en urinario | 17.67 |
| UTP-CAT-6E | m | Cable de red UTP CAT-6e o equivalente (material) | 0.53 |
| VDIG188011 | ud | Bandeja metálica profundidad 250 mm (material) | 22.83 |
| VDIG188141 | ud | Panel de guiado de cables 1U con 4 anillas (material) | 15.82 |
| VDIM199111 | ud | Guías para gestión vertical para bastidor de 600x600 (material) | 7.41 |
| WW00300 | ud | Material complementario o piezas especiales (material) | 0.43 |
| WW00400 | % | Pequeño material | 1.02 |
| XG-13X025 | m | Coquilla XG-13 mm Ø25 o equivalente (material) | 1.67 |
| XG-13X035 | m | Coquilla XG-13 mm Ø35 o equivalente (material) | 2.15 |
| XG-13X042 | m | Coquilla XG-13 mm Ø42 o equivalente (material) | 2.41 |
| XG-TAPE | m | Cinta adhesiva coquilla (material) | 0.85 |
